# FW-Ausbau B3 Ost Neuburg an der Donau
Angebotsaufforderung (GAEB DA XML 3.2, DA83)
Projekt: 10631...
Währung: EUR
Vergabeart: Öffentliche Ausschreibung
Abgabeort: Digitale Abgabe ; www.aumass.de;
Erstellt mit: GXML Toolbox V3.3 R20200224, ORCA AVA 23.2.1 - Professional Edition 23.02.01, 22.05.2026

## Allgemeine Vorbemerkungen für den Bereich
Allgemeine Vorbemerkungen für den Bereich Fernwärme

Die Vorbemerkungen zu den einzelnen Leistungsbereichen
sind Vertragsbestandteil. Für LV-Positionen, die auf diese
Texte zurückgreifen, gilt der Wortlaut des Langtextes als
vertraglich vereinbart.

Die technische Machbarkeit von den im LV beschriebenen
Leistungen, insbesondere statische
Vorgaben, Positionierung von Entleerungen und
Entlüftungen und dergleichen sind vom AG
freizugeben. Zur Abstimmung kann im Bedarfsfall der
Rohrlieferant mit einbezogen werden. Die
Freigabe erfolgt letztendlich durch den AG.

Zertifizierungen

Der AN hat über folgende Zertifizierungen zu verfügen
und muss diese nachweisen:

DVGW - Fachunternehmung nach Zertifizierungsumfang:
Gruppe FW 2:  Prüfungsgrundlagen nach
AGFW FW 601

DVGW GW 301 G2 (Stahl und PE)

DVGW GW 301 W 2 (alle Materialien plus PE)

DVGW GW 381 Tiefbau (auf Nachfrage nachzureichen)

DVGW GW 15 Gasnachumhüllungszertifizierung

Sowie die Zertifizierungen in den Vortexten der
Positionen bzw. bei den Einzelpositionen.

Erfüllungsort
Erfüllungsort ist das Versorgungsgebiet der Stadtwerke
Neuburg, insbesondere den Bereich Ostendstraße,
Sudetenlandstraße und Stettiner Straße

Das bestehende Nahwärmenetz in Neuburg a.d. Donau wird
ausgebaut. Hierbei werden in den
verschiedenen Versorgungsgebieten
Kunststoffmantelrohrleitungen in Dämmserie 2 als
Hauptversorgung, Stich- und Anschlussleitungen verlegt.
Im Zuge der Neuverlegung sind Leerrohre bei Bedarf nur
auf Anordnung AG für Glasfaserleitungen im
Grabenprofil mit einzubringen.

Da sich die Baustellen im Stadtgebiet befinden, sind
erhöhte Anforderungen an die
Baustellensicherheit und Emission gegeben.

Zufahrtswege
Zur Verfügung stehen unter anderem alle Straßen, Wege
und sonstige Flächen auf öffentlichem
Grund.

Baulager
Der Auftragnehmer muss in Neuburg a. d. Donau oder im
näheren Umfeld (nicht weiter als 10 km) ein
Baulager einrichten, sofern nicht eine Betriebsstelle
in Neuburg existiert. Die Mitarbeiter der Kolonne
müssen während der Woche mindestens Montag 7:00 Uhr
bis Freitags 16:00 Uhr zu jeder Uhrzeit für
eventuelle Notfälle oder Baumaßnahmen zur Verfügung
stehen.

Baustellenflächen, Lager und Arbeitsplätze
Für die Beschaffung weiterer, für die Abwicklung der
Baumaßnahme erforderlicher Baustellenflächen
hat der AN selbst Sorge zu tragen und wird nicht extra
vergütet.

Die Anlieger sind durch den AN in Abstimmung mit dem
AG frühzeitig von den vorgesehenen
Baumaßnahmen und den damit verbundenen Einschränkungen
zu informieren. Dies betrifft
insbesondere die Zugänglichkeit zu gewerblich
genutzten oder der öffentlichen Hand zugehörigen
Flächen oder Grundstücken. Die Zugänglichkeit von
Grundstücken und ggf. Zufahrten für Anlieger
muss während der Baumaßnahme erhalten bleiben.
Die Eingriffe in Natur, Grünflächen und der Umwelt
sowie Beeinträchtigungen der vorhandenen
Bebauung sollen möglichst gering gehalten werden.
Hierzu muss u.a. auch speziell die Grünordnung
(Arbeitshinweise bei Arbeiten in Grünflächen) der
Stadt ND eingehalten werden.
Link zum Leitfaden zum Umgang mit Bäumen und
Vegetationsflächen auf Baustellen:
https://www.neuburg-donau.de/rathaus/aufgaben-und-diens
tleistungen/baumschutz-und-gruenordnun
_id3037#collapse-field-files

Der AN hat alle erforderlichen Maßnahmen, die zur
Wahrung berechtigter Anliegerinteressen
erforderlich werden, zu treffen. Dies gilt
insbesondere für die Vermeidung von Baulärm,
Staubentwicklung und die Reinhaltung der öffentlichen
Verkehrsflächen im Baubereich. Während der
Arbeiten ist grundsätzlich zu gewährleisten, dass
keine Stoffe die nebenliegenden Flächen
verschmutzen.
Grenzsteine, Vermessungspunkte sowie Absteck- und
Kontrollpunkte dürfen während der
Baudurchführung nicht ohne Erlaubnis entfernt werden.
Die entsprechenden Genehmigungen sind in
Abstimmung mit dem AG bei den jeweilig zuständigen
Behörden oder dem Eigentümer der Punkte
einzuholen.

Suchschlitze
Sollten zur Sicherung von anderen Ver- oder
Entsorgungsleitungen Suchschlitze nötig sein, werden
diese nur vergütet wenn die Anzahl und Lage mit einem
Bauleiter der Stadtwerke abgesprochen ist.

Anschlussmöglichkeiten an Ver- und
Entsorgungsmöglichkeiten
Vom Auftraggeber werden keine Ver- oder
Entsorgungsmöglichkeiten zur Verfügung gestellt.
Für die Anbindung an das Wassernetz der SWND für z.B.
Bauwasser, müssen zugelassene
Standrohre /Entnahmevorrichtungen gemäß DIN EN 1717
verwendet werden (Verhinderung
gegen Rücksaugen mittels Systemtrenner).

Ausführungsunterlagen
Es werden Trassen und Baupläne durch den AG erstellt.
Die Trassen werden vor Ort mit der
Bauaufsicht der Stadtwerke festgelegt.
Spartenpläne für Gas/Wasser/Strom/Nahwärme werden von
der Spartenauskunft der Stadtwerke
Neuburg, Heinrichsheimstraße 2, 86633 Neuburg a. d.
Donau zur Verfügung gestellt.
Link zur Sparten- bzw. Planauskunft der SWND:
https://stadtwerke-neuburg.de/planauskunft
Trassenänderungen bleiben vorbehalten.

Bauleitung des Auftragnehmers
Der Auftragnehmer setzt einen namentlich zu nennenden
Bauleiter ein. Dieser Bauleiter gilt gleichzeitig
als Koordinator nach VGB 1 § 6.
Jede Einzelbaumaßnahme muss zusätzlich von einem
verantwortlichen Vorarbeiter überwacht
werden.

Der AN hat für die gesamte Bauzeit eine
deutschsprachige, fachkundige und zuverlässige
Führungskraft (Bauleiter) mit der Leitung der
Ausführung seiner Vertragsleistungen dem AG vor
Beginn der Arbieten schriftlich zu benennen. Der
Bauleiter oder seine Stellvertreter muss während der
Bauausführung an der Baustellle erreichbar sein. Er
ist Koordinator, der eigenen und Leistungen
Dritter in technischer und terminlicher Hinsicht, auf
der Baustelle mit anderen Gewerken.

Abstimmungsgespräche mit Genehmigungsbehörden, anderen
an den einzelnen Baustellen beteiligten
Firmen und Spartenträgern sind einzurechnen.

Beauftragte des Auftraggebers
Der Auftraggeber nimmt seine Interessen durch die von
ihm beauftragten Meister war.

Arbeitszeiten
Von Seiten des Arbeitgebers wird eine 5-Tageswoche
(Montag bis Freitag) für alle Baumaßnahmen
vorausgesetzt und muss in die Kalkulation mit
einfließen Ausnahmen können individuell mit dem AG
abgesprochen werden.
Sofern der AN einen einheitlichen Betriebsurlaub
vorgesehen hat, muss dieser rechtzeitig mit dem AG
geplant werden.

Arbeitsraum
In bebautem Gebiet wird die Inanspruchnahme von
Verkehrsflächen oder sonstigem Gelände für die
Bauanlage vom Auftragnehmer geregelt. Das gilt auch
für das Einholen von Genehmigungen nach der
Straßenverkehrsordnung. Die dem Auftragnehmer
gemachten Auflagen (z.B. Straßensperrungen,
Sicherung von Leitungen) hat er zu erfüllen und
regelmäßig zu überprüfen.

Zufahrtsverkehr
Der öffentliche Zufahrtsverkehr zu den entlang der
Baustrecke gelegenen Grundstücken muss so gut
wie irgend möglich aufrecht und sauber erhalten werden.

Wiederinstandsetzung
Nach Abschluss der Arbeiten hat der Auftragnehmer
unverzüglich sämtliche von ihm in Anspruch
genommenen Flächen in den bei Baubeginn vorhandenen
Zustand zu versetzen.

Beweissicherung Innen und Außen
Beweissicherung im Einflussbereich vor Beginn und nach
Abschluss der Arbeiten, jedoch vor
Abnahme der Baumaßnahem durch Lichtbilder und
Protokolle für Anwesen als
Außenbestandsaufnahme nach Vorgabe des AG durchführen.
Die Bestandsaufnahmen sind so durchzuführen, dass
Veränderungen am Bestand, die
möglicherweise durch die Baumaßnahme verursacht
wurden, festgestellt werden können.

Flurschadenregelung
Schadensregulierung durch den Auftraggeber im Bereich
des vom Auftraggeber kostenfrei zu
Verfügung gestellten Arbeitsraumes werden auftretende
Flurschäden (Ernteausfall, Wegfall von
Bäumen und Sträucher), Wiederinstandsetzen von Zäunen,
Mauern, Masten und Geländern vom
Auftraggeber getragen, soweit der Schaden auf das
unbedingt erforderliche Maß vom Auftragnehmer
beschränkt und nicht durch unsachgemäße Ausführung
verursacht ist; die Entscheidung trifft die
Bauleitung des Auftraggebers.

Schadensregulierung durch den Auftragnehmer
Werden Grenzsteine und Polygonpunkte entfernt, welche
sich nicht im direkten Grabenbereich
befanden, so hat der Auftragnehmer das Neusetzen beim
Vermessungsamt in Auftrag zu geben und
die Kosten zu tragen.
Schäden außerhalb des vom Auftraggeber zur Verfügung
gestellten Arbeitsstreifens gehen zu Lasten
des Auftragnehmers, ebenso Schäden, die bei der
Lagerung, beim Umladen oder dem Transport
durch Fahrzeuge außerhalb des Arbeitsstreifens
verursacht werden.

Zusammenarbeit mit anderen Firmen
Der Auftragnehmer ist verpflichtet, auf Anforderung
des Auftraggebers, mit Dritten auf der Baustelle
eingesetzten Firmen zusammenzuarbeiten.

Abnahme
Bei der Abnahme muss die erforderliche Dokumentation,
wie z. B.  Prüfprotokolle digital vorliegen.

Tiefbau (Rohrgräben und Baugruben)
Die Massen-/Mengenermittlungen und Abrechnungsskizzen
sind entsprechend Baufortschritt vom AN
zu fertigen. Die Massenermittlung beinhaltet die
ausgeführten Leistungen, die als Aufmaß
aufgenommen wurden. Die Abrechnungsskizzen dienen der
Rechnungsprüfung und müssen alle in
der Massenberechnung aufgeführten Maße und Komponenten
enthalten.
Das Aufmaß für den Aushub erfolgt in fester Masse. Für
die Abmessungen der Gräben oder
Baugruben gelten die Vorgaben gemäß den Plänen und
Regelquerschnitten für Tiefbauarbeiten. Die
vorgeschriebenenen lichten Breiten dürfen nicht
unterschritten werden.
Die Grabentiefen werden ausgehend von der GOK
gemessen. Die Aushubberechnung erfolgt
abzüglich des Oberbodens oder der ausgebauten
Oberflächenbefestigung.

Hindernisse im Grabenbereich
Werden unvorhergesehene größere Hindernisse
angetroffen, so hat der Auftragnehmer unverzüglich
den Auftraggeber zu unterrichten.
Werden trotz der pflichtgemäß durchgeführten
Erkundigung fremde Rohrleitungen, Kabel, Drainagen
etc. angetroffen, so hat der Unternehmer unverzüglich
Auftraggeber zu benachrichtigen und alle
erforderlichen Sicherheitsmaßnahmen zu treffen,
entsprechend den einschlägigen Richtlinien und
Vorschriften (TBG, UVV, GW 315 usw.).

Zwischenlagerung
Die Zwischenlagerung von Aushubmaterial, welches
entsorgt werden muss bzw. nicht mehr eingebaut
werden kann, wird nicht zusätzlich vom AG vergütet.

Freihalten von Grenzsteinen
Im Bereich des Arbeitsstreifen hat der Auftragnehmer
alle für die Einmessung der Leitung in Frage
kommenden Grenz- und Markierungssteine zu markieren
(Pflöcke), zu sichern und von Aushub
freizuhalten.

Schutz benachbarter Anlagen
Benachbarte Anlagen und Bauwerke sind grundsätzlich
gegen Beschädigungen und Einwirkungen
durch den Baubetrieb wie Bodenaushub, Fahrverkehr,
Lagerung und dergleichen zu schützen. Hierzu
gehören auch der Schutz gegen Überflutung bei
Wasserhaltung und gegen Rückstau bei
Niederschlägen.

Kreuzungen mit Rohrleitungen, Kabel usw.
Wenn vorhandene Leitungen, Kabel und dergleichen
freigelegt werden, so hat der Auftragnehmer in
Absprache mit dem Auftraggeber gegen Vergütung
ausreichende Schutzmaßnahmen zu treffen. Das
Trennen und das Wiederverbinden von Rohrleitungen und
Kabeln ist vom Auftragnehmer rechtzeitig
beim Auftraggeber zu beantragen.
Bei Bach- und Wasserlaufkreuzungen ist auf eine
sorgfältige Wiederherstellung der Uferbefestigung
zu achten. Die eingebrachte Steinschüttung bzw. der
Betonmantel soll nicht über die Grabensohle
hinausragen.

Genehmigungen
Die für die Bauausführung erforderlichen Genehmigungen
und Erlaubnisse sind durch den AN bei den
zuständigen Behörden bzw. den zuständigen Ver- und
Entsorgungsunternehmen einschließlich
Erstellung der Antragsunterlagen und Pläne im
erforderlichen Umfang für alle Bauleistungen und alle
Abschnitte einzuholen. Abstimmungsgespräche mit den
Genehmigungsbehörden im Beisein des AG
sind einzurechnen. Erforderliche Unterlagen zu
wasserrechtlichen Genehmigungen sind beim  AG
abzufordern.

Einholen der für die Bauausführung erforderlichen
Genehmigungen und Erlaubnisse bei den
zuständigen Behörden bzw. den zuständigen
Ver-/Entsorgungsunternehmen, Abwasserbetrieb,
untere/obere Wasserbehörde gemäß LV einschl.
Erstellung der Antragsunterlagen und Pläne im
erforderlichen Umfang (je 3-fach) für alle
Bauleistungen und alle Bauabschnitte gemäß LV.

Folgende Genehmigungen und Erlaubnisse sind einzuholen:
    - verkehrsrechtliche Anordnungen für alle
Verkehrslenkungen
  einschl. Verkehrslenkungspläne und
Verkehrszeichenpläne.
    - Genehmigung für die Wasserhaltungsmaßnahme
    - Einleitgenehmigung Kanalisation

Die verkehrsrechtlichen Anordnungen lt. § 45 StVO und
evtl. notwendige Sondergenehmigungen sind
vom Unternehmer einzuholen und wird nicht extra
vergütet.
Neben der aktuellsten ZTV-SA ist auch die aktuellste
Fassung der RSA zu beachten. Bei jeder
Baukolonne ist ein RSA-Verantwortlicher zu benennen
und zu stellen.

Erkundigungen über Versorgungsleitungen (Einholung
Spartenpläne)
Vor Baubeginn hat sich der Auftragnehmer bei den
zuständigen Behörden bzw. Dienststellen, die in
den "Besonderen Vertragsbedingungen" aufgeführt sind,
unter anderem über vorhandene EL - Kabel,
Gas- und Wasserleitungen, Abwasserkanäle und sonstige
Versorgungsleitung zu unterrichten und
diese bei Erfüllung des Vertrages vor Schäden zu
schützen.

Vorhandene Leitungen
Bei folgenden Behörden und Versorgungsträgern hat sich
der Auftragnehmer über vorhandene
Leitungen nach der Zuschlagerteilung zu unterrichten:

Fernmeldeanlagen, Telefon, Glasfaser:  Telekom, UGG,
Vodafone, Kabel Deutschland,
  DSLmobil, Deutsche Glasfaser
Elektrische Kabel:  Stadtwerke, E.ON, Bayernwerk
Gas/Wasser:  Stadtwerke, Arnbachgruppe
Fernwärme:  Stadtwerke Neuburg a. d. Donau
Abwasser:  Stadt Neuburg/Donau, Gemeinde Oberhausen

Standortverwaltung (NATO Kabel)
Bahn AG (Bahngelände)
Erdgas Schwaben GmbH, E.ON Wasserkraft (Steuerkabel)
(Der AG übernimmt keine Gewähr für die Vollständigkeit
dieser Auflistung der Spartenträger)

Bei der Einholung der Unterlagen der Stadtwerke ND im
Bereich Strom sind Schemapläne extra
anzufordern.

Bautagebuch
Vom Auftragnehmer müssen tägliche Baustellenberichte
angefertigt und dem Auftraggeber zur
Unterschrift vorgelegt werden (falls vom Auftraggeber
nicht anders vorgegeben). Zur Dokumentation
der ausgeführten  Arbeiten hat der Auftragnehmer ein
Bautagebuch in gebundener Form zu führen
und dem Auftraggeber einmal wöchentlich vorzulegen.
Sie sollten folgende Angaben enthalten:
A) Witterung und Temperatur
B) Art und Zahl der beschäftigten Arbeitskräfte und
deren Arbeits- und Lohnstunden
C) Geräteeinsatz
D) Geleistete Arbeiten
E) Anordnungen des Auftraggebers
F) Besondere Vorkommnisse
G) Prüfergebnisse
H) Skizzen

Dokumentation:
- Rohrbuch
- Einmessskizzen nur sofern explizit vom AG vor
Baubeginn gewünscht, ansonsten wird die
  Bestandserfassung der  Baumaßnahmen komplett durch
das Personal der Stadtwerke durchgeführt.
  Vor dem Verfüllen einzelner Leitungsabschnitte muss
dem zuständigen Personal der Stadtwerke
  Bescheid gegeben werden.

Das Rohrbuch ist vom Auftragnehmer anzufertigen und
bei der Erstellung des Aufmaßes dem Auftraggeber zu
überreichen. Die Einmessung erfolgt durch die SW
ND, dies ist abzustimmen.

Fotodokumentation
Fotodokumentation der gesamten Baumaßnahme erstellen.
Anfertigen von Fotoaufnahmen der Baumaßnahme in den
verschiedenen Bauphasen,
Zwischenständen, Baubehelfen und nach Fertigstellung .
Alle Abzüge werden auf DIN A4-Format Blättern mit
Beschriftung, Aufnahmedatum sowie mit Angabe
des Ortes und Gegenstandes in gedruckter Form
zusammengestellt. Die Fotodoku wird dem AG in
einer Mappe mit Lageplan un den eingetragenenen
Fotostandpunkten und Blickrichtungen übergeben.
Das Eigentum der Bildrechten geht auf den AG über. Die
Fotos sind zusätzlich in digitaler Form im
jpg-Format mit einer Mindestauflösung von 300 dpi dem
AG auf CD´s und/oder Mail zu übergeben.
Auf Grundlagen der vorliegenden Ausführungsplanung
gemäß der allg. Vorbemerkungen sind
u.a. zu liefern:
    - Druckprüfungsprotokolle
    - Prüffähige statische Berechnungen (z.B.
Lastverlegeplatte, usw.), Standsicherheitsnachweise und
  sonstige Berechnungen einschließlich aller
Bauhilfsmaßnahmen, Bauzwischenzuständen und der
  Gerätestandsicherheiten. Erforderliche statische
Berechnungen, Bewehrungs- und
  schalungspläne für Widerlager, Schubsicherungen
und Überbrückungskonstruktionen.
    - Baustelleneinrichtungspläne
    - isometrische Schweißpläne
    - Berücksichtigung und Einarbeitung des aktuellen
Fremdleitungsbestandes mit Darstellung in den
  Isometrien
    - Erstellung eines Verdrahtungsplans mit
Darstellung aller Überwachungskomponenten
    - Prüfzeugnisse (Schweißnahtprüfungen,
Muffenprotokolle, etc.)
    - Bautagebuch

Baubetriebsplan
Der Auftragnehmer hat auf Verlangen des Auftraggebers
einen Bauzeitenplan mit Darstellung des
vorgesehenen Bauvorganges aufzustellen,
aus dem die Baustelleneinrichtung einschließlich
des vorgesehenen Geräteeinsatzes, die
zeitliche Verteilung der Arbeit und ihre
Durchführung in der vorgesehenen Frist und verlangten
Güte zu ersehen sind.

Keine Materialübernahme nach Abschluss der Maßnahme
Durch den AG werden keine Materialien übernommen,
auch wenn diese in den vorab ausgehändigten
Massenermittlungen aufgetreten sind. Auch keine
Entsorgungs- oder Handlingskosten werden übernommen.
Zudem sind die Rohrlagerplätze (sofern im Eigentum der
SWND) sofort nach Vertragslauftzeit zu
räumen und in den Ursprungszustand zurückzuversetzen.
Auch alle Rohrmaterialien inkl. Verschnitt
sind auf eigene Kosten zu entsorgen/entfernen.

## Bemerkungen zum Datenaustausch, Angebotsabgabe und
Bemerkungen zum Datenaustausch, Angebotsabgabe und
evtl.
Nachtragspositionen/Rechnungsstellung
Es ist pro Baustellenabschnitt und HA (jeweils für
Rohrbau,Tiefbau, Straßenbau) eine Rechnung zu
erstellen. Dies gilt sowohl bei Haupt- und
Versorgungsleitungen als auch bei Hausanschlüssen.
Jeder
Wärmehausanschluss muss zudem separat
mittels eigenem Aufmass,
Mengenermittlung inkl. Ortsnummer aufgenommen und
abgerechnet werden.
Am Ende des Vertrages ist eine kommulierte
Mengenermittlung über alle Leistungen an den
Arbeitgeber zu übermitteln.

Bemerkungen zur Ausschreibung
Um eine reibungslose Bearbeitung mit AVA-Programmen zu
ermöglichen, wurden für die Positionen
des LV Verweis-Nummern vergeben. In
den Position werden im Kurz- und Langtext
Verweis-Nr. aufgeführt und damit auf entsprechende
Positionen verwiesen.
Wird auf eine Pos. verwiesen, dann sind die Unter-Pos.
welche zu der
Verweis-Nr.-Ordnungszahl-Gruppe gehören mit im Verweis
enthalten und müssen enstsprechend
berücksichtigt werden.

In den Texten kommt der Begriff Nahwärme zur
Anwendung.Nahwärme ist gleich zu setzen mit
Fernwärme.

## Vorbemerkungen für Abrechnung und Vergütung
Allgemeine Vorbemerkungen für Abrechnung und Vergütung

Vergütung
Massen, die in der Leistungsbeschreibung aufgeführt werden, sind anhand der geplanten Trasse ermittelt. Auf Grund unvorhersehbarer Umstände in Tiefbaumaßnahmen (Hindernisse, Entsorgungskassen usw.) können Abweichungen in den Positionen entstehen.
Für den Aufragnehmer entsteht dadurch kein Anspruch auf Vollständigkeit und Rchtigkeit der Massen.

Fernwärme:
Formteile (z. B. Bogen, T-Stücke, Reduzierungen, Klöpperböden, Armaturen, Flansche etc.) werden bei der Fernwärmeverlegung nicht übermessen und entsprechend den jeweiligen LV-Positionen abgerechnet. Die Aufmaßschnittstellen sind die Anschlussschweißnähte bzw. Muffenmitten bei KMR.

Abrechnung
Der AN hat zur Abrechnung ein elektronisches Rechenprogramm zu nutzen, so dass mit dem AG ein elektronischer Datenaustausch erfolgt (GAEB). Der Aufbau der Abrechnung muss nachvollziehbar und prüfbar sein und eine klare Zuordnung der Abrechnungsgrundlage je Abschlagsrechnung aufweisen.

Die Rechnungen für Fernwärmeleitungen müssen für jede Hauptleitungbaumaßnahme und einzelnen Hausanschluss (ab Parallelabzeig) separat gestellt werden bzw. eine eigene Ortsnr. besitzen. Der Erdbau und der rohrleitungsbau muß jeweils in einer separaten Rechnung abgerechnet werden.

Die Dokumentationen/ Revisionsunterlagen/ Doku Netzüberwachung/ggf. Pläne sind mit der Rechnung abzugeben und gelten in komplettem Umfang als Abrechnungsgrundlage.

Aufmaßverfahren
Für das Aufmaß- und Abrechnungsverfahren gelten die allgemeinen technischen Vorschriften. Zur Ergänzung der Aufmaße werden Abrechnungszeichnungen vom Auftragnehmer gefordert, die eindeutigen Aufschluss über die Lage der Aufmaße innerhalb der anzugebenden Baumaßnahme geben. Eine besondere Vergütung erfolgt nicht.
Bei Lieferscheinnachweis verbleibt nach Anerkennung des Lieferscheins durch die Bauleitung vorab eine Ausfertigung des Lieferscheins bei der örtlichen Bauleitung. Die Originallieferscheine sind gesondert und aufgelistet mit der Schlussrechnung vorzulegen.
Zu allen Rechnungen und Massenermittlungen ist eine X31-Datei zu übergeben.
Die genannte Datei ist nach den Prüfungskriterien des BVBS, Bundesverband Bausoftware e.V., zu erstellen.

Rechnungsstellung
Zu allen Abschlags- und Schlussrechnungen ist ein Deckblatt mit Inhaltsübersicht beizulegen.
Die Abrechnungsgrundlagen sind getrennt mit nummerierten Registertrennblättern wie folgt zu gliedern:
0 Anschreiben, Mitteilung, Beiblatt (wird vom AG erstellt)
1 Prüfrechnung (wird vom AG erstellt)
2 Rechnung Firma
3 Massenermittlung
4 Aufmaße
5 Regieberichte
6 Skizzen
7 EDV-Mengenberechnungen
8 Abrechnungspläne
9 Lieferscheine
10 Entsorgungsdokumentation

Zu allen Rechnungen sind die zugehörigen Massenermittlungen abzugeben. In der Schlussrechnung ist für alle Einzelmengen ein eindeutiger Bezug zur Abrechnungsgrundlage darzulegen. Als Abrechnungsgrundlage sind nur die oben in der Gliederung genannten Bezeichnungen möglich und alle sind eindeutig zu kennzeichnen, durchzunummerieren und sortiert abzugeben.
Vorläufige Aufmaße sind als solche zu kennzeichnen und in einem separaten Ort aufzuführen.

Die Teilabschnitte sind vor der Erstellung der ersten Rechnung nochmals mit der Bauleitung abzustimmen.

Jegliche Rechnungen, die diesem vorgegeben Schema nicht folgen werden als "nicht prüfbar" zurückgewiesen! Alle Rechnungen und beizufügenden Unterlagen (Mengenberechnungen, Zeichnungen, Abrechnungspläne usw.) sind wie folgt einzureichen:
  1-fach in Papierform
 1-fach in digitaler Form (pdf-Format) per E-Mail an  rechnung@stadtwerke-neuburg.de

Zusätzliche oder geänderte Leistungen
Werden vom Bauherrn zusätzliche oder geänderte Leistungen gefordert,
sind Nachtragsangebote wie folgt aufzustellen:
- Nachtragsangebot inklusive eventuellem Nachlass und der aktuellen MwSt.
- Aufgliederung der Einzelkosten zu jeder Position
- Nachweise zu allen kostenrelevanten Angaben
- Zusätzlich entweder x82-Datei oder x84-Datei inkl. x83-Datei

Übersendung des kompletten Nachtragsangebots an die Bauleitung 1x in Papierform und
1x als pdf-Datei per E-Mail. Mit Einverständnis der Bauleitung kann das Papierexemplar entfallen, dies ist schriftlich zu vereinbaren.

Festlegung Nachtragsangebot 1 beginnt mit Positionsnummern 99.01.0001
(Titel gemäß Titel Haupt-LV, Vergabe Positionsnummer in Abstimmung mit Bauleitung,
Nachtragsangebot 2 beginnt mit Nummer 99.02.0001)

## 00 Erd-, Tiefbau- und Rohrverlegungsarbeiten Fernwärme

### Titel 01 Allgemeines

#### Bereich 01.01 Baustelleneinrichtung

**Ausführungsbeschreibung 1 Ausführungsbeschreibung Baustelleneinrichtung**
*Ausführungsbeschreibung Baustelleneinrichtung*
Der Standort ist mit dem AG abzustimmen.

Umsetzten, Unterhalten und Räumen der für jede Einzelbaustelle notwendigen Bauhütten, Container, Maschinen und Geräte, Absperrungen und Sicherungen, Schutzmaßnahmen der Belegschaft nach UVV. Alle Einrichtungen sind gemäß Arbeitsstätten-Richtlinien (ASR) auszuführen. Aufstellen, Vorhalten und Abbau der für die Verkehrsregelung notwendigen Verkehrszeichen, Beleuchtung und Absperrung bei Nacht nach den Weisungen des Amts für öffentliche Ordnung, der Polizei bzw. der Bauleitung.

Die Beseitigung der vom AN verursachten Schäden an den vom AG zur Verfügung gestellten Zufahrtswegen gehört zum Leistungsumfang.

Baubüros, Unterkünfte, Werkstätten, Labor, Sanitäreinrichtungen, Lagerschuppen und dgl., soweit erforderlich, antransportieren, aufbauen und einrichten.

Flächen beschaffen und herrichten, die zur Baustellenienrichtung erforderlich sind, einschließlich Abtrag von Oberboden, Erdarbeiten und herstellen einer provisorischen Flächenbefestigung soweit erforderlich. Strom-, Wasser-, Fernsprechanschluss soweit Entsorgungseinrichtungen und dgl. für die Baustelle, soweit erforderlich, herstellen. Bei Bedarf Zufahrtswege zur Baustelle soweit Lagerplätze, sonstige Platzbefestigungen und Wege im Baustellenbereich anglegen. Verkehrssicherung, Verkehrslenkungsmaßnahmen, Beleuchtung und Absperrung soweit erforderlich.

Der Standort ist mit dem AG abzustimmen!

Alle Einrichtungen sind gemäß Arbeitsstätten-Richtlinie (ASR) auszuführen.

Soweit nicht für bestimmte Leistungen gesonderte Positionen im Leistungsverzeichnis enthalten sind, gilt die Pauschale für alle Leistungen sämtlicher Bereiche dieses Leistungsverzeichnisses.

Baustelleneinrichtung der Maßname von allen Geräten, Anlagen, Einrichtungen und dgl. räumen, einschließlich Rückbau der vom AN erstellten Zufahrtswege.
Benutzte Flächen und Wege entsprechend dem ursprüngliche Zustand unter Wahrung der landschaftspflegerischen Belange ordnungsgemäß herrichten. Verunreinigungen beseitigen.

Laufende verkehrssichere Instandhaltung der Verkehrsflächen im Bereich der gesamten Baustelle und der Zufahrtsstraßen, Aufrechterhalten des öffentlichen und des Anlieger-Verkehrs.

Die Belastung der Anlieger und Anwohner durch Schmutz und Staub auf den benutzten Zufahrtsstraßen ist zu minimieren, d.h. dass die benutzten Straßen und Wege je nach Verschmutzungsgrad täglich, mindestens jedoch einmal wöchentlich (vorzugsweise am Freitag) mittels Naßkehr- und Saugmaschine zu kehren sind, einschl. Entsorgung des Kehrgutes.

Einrichtungen zur Verkehrsführung, -sicherung, und -regelung nach StVO unter Aufrechterhaltung des Verkehrs aufbauen, vorhalten, unterhalten, betreiben, ggf. mehrfach umsetzen und abbauen, einschl. Einholen der verkehrsrechtlichen Genehmigungen.
Beschädigte oder abhanden gekommene Teile der Einrichtung ersetzen.
Lichtzeichenanlagen werden gesondert vergütet.

Kontrolle der Verkehrssicherung durchführen.
Die Kontrolle ist unmittelbar nach deren Durchführung zu erfassen und zu dokumentieren. Arbeits- und Hilfsmittel sind vom AN zu stellen und dem AG jederzeit zugänglich zu machen.
Die Kontrollausdrucke sind dem AG wöchentlich vorzulegen.
Verkehrssicherung an Arbeitsstellen im gesamten Baustellenbereich und an Umleitungsstrecken Kontrolle zweimal täglich, an arbeitsfreien Tagen einmal täglich. Kontrolle durch schriftliche Dokumentation.

**01.01.1 Baustelleneinrichtung für die Gesamtmaßnahme**
*** gemäß Ausführungsbeschreibung 1
Die Maßnahme befindet sich in einem räumlich eng begrenzten Bereich und ist deshalb mit einer Baustelleneinrichtung zu bedienen.

Das Unterhalten und Räumen der Baustelleneinrichtung  ist in die Position hineinzurechnen und wird nicht gesondert vergütet.
Menge: 1,000 Stk.

### Titel 02 Erd- und Tiefbauarbeiten

*Hinweis: Vorbemerkungen Erd- und Tiefbauarbeiten Gas-Wasser-Fernwärme*
Sofern der ausgehobene Boden den Verdichtbarkeitsklassen V1 bis V3 nach ZTVAStB entspricht, ist er zur Wiederverwendung zugelassen. Witterungsempfindlicher Boden ist sofort nach dem Aushub, z. B. durch Abdecken mit Folie, gegen Wasserzutritt zu schützen.
Bei der Verfüllung im Winter ist zu beachten: Kein gefrorenes Material einbauen!
Ist bei kleineren Durchmessern ein Anheben der Rohrstangen möglich, so kann auf Baugruben verzichtet werden.

Erdarbeiten und Verdichtung
Erdarbeiten sind den allgemein gültigen Richtlinien und Normen für Tiefbau auszuführen. Gleichzeitig sind die kommunal unterschiedlich lautenden zusätzlichen Bestimmungen sowie die AGFW Richtlinien des Arbeitsblattes FW 401-T 2 einzuhalten. Rohrgräben sind nach DIN 18300 für Haupt- und Hausanschlussleitungen, in Böden bis einschl. Klasse 5 zu erstellen und nach 1 der DIN 18300 wieder zu verfüllen. Für die Rohrgrabenbreite ist der Abschnitt 5.2 der DIN 4124 maßgebend. Ob Rohrgräben geböscht und ab welcher Tiefe diese verbaut werden müssen, ist ebenfalls der DIN 4124 Abschnitt 4.1 bis 4.3 zu entnehmen . Daraus sind auch die erforderlichen Böschungswinkel bei unterschiedlichen Bodenkennwerten ersichtlich.

Die der Projektierung und Rohrstatik zugrunde gelegte Verlegetiefe bzw. Rohrschenkelüberdeckungshöhe ist zwingend einzuhalten. Es ist erforderlich, dass die Sohle auf ihrer Gesamtlänge tragfähig und steinfrei erstellt wird.
Gemäß Abschnitt 5.3 der DIN 4033 hat der Rohrverleger zur Sicherung der Qualität des Gesamtsystems bis zum Abschluss aller Schweiß- und Nachdämmarbeiten generell für die Entwässerung und Freihaltung der Rohrgräben zu sorgen. Die Rohrgräben sind gemäß DIN 18299 gegen Oberflächen- und Niederschlagswasser und die daraus resultiereden Schäden zu sichern.

Eingefallene Rohrgräben mit bereits verlegten Rohrleitungen müssen auf Kosten AN von Hand freigeschachtet werden. Von einer DIN-gerechten Grabenherstellung hängen in hohem Maße der Montagefortschritt sowie die Qualität aller auszuführenden Arbeiten und damit die zu erwartende Lebendsdauer der Fernwärmetrasse ab.

Anfallendes Aushubmaterial ist zu trennen, d. h.  wiedereinbaufähiges Material ist gesondert auszubauen und eventuell auf Zwischenlager zu transportieren. Dieser Aufwand wird nicht gesondert vergütet und ist in den betreffenden Positionen (Aushub) hineinzurechnen.

Fremdgewerke
Vor Aufnahme der Tiefbauarbeiten muss durch das ausführende Unternehmen eine Auskunft über die Lage- und höhenmäßige Einordnung sowie die Abmessung von Anlagen von allen Unternehmen und Institutionen eingeholt werden, die solche im betroffenen öffentlichen Verkehrsraum oder privaten Grundstücken betreiben. Die genaue Lage der betroffenen Anlagen ist nach DIN 18300 ggf. nochmals durch Handschachtung festzustellen.
Freigelegte Anlagen (Rohrleitungen, Kabel etc.) sind vor jeder Beschädigung (auch Einfrieren) zu schützen und gegen Lageveränderung fachgerecht zu sichern. Widerlager dürfen nicht hintergraben und auch nicht freigelegt werden. Bei Aushubarbeiten längs, über oder neben einer in Betrieb befindlichen KMR-Trasse müssen folgende Punkte beachtet werden:

- Aufgrabungen dürfen nach Planeinsichtnahme, ggf. Einweisung und Freigabe durch den Auftraggeber unter Beachtung der einschlägigen Vorschriften erfolgen.

- Etwaige Beschädigungen der vorhandenen Leitungen beim Aushub müssen dem Betreiber zur Behebung des Schadens unverzüglich mitgeteilt werden.

- Durch die Freilegung längerer Trassenabschnitte besteht die Gefahr des Ausknickens der Leitung. Dies gilt auch, wenn durch Oberflächenarbeiten die Überdeckungshöhen verringert werden.

Bereich Nahwärme
Aufgrund der Bauhöhen von Abzweigen (im Bereich Nahwärme) ändern sich die Abgangstrasssen entsprechen dem Differenzmaß. Je nach Einbaulage des Abzweigs, nach oben oder nach unten, muss das Differenzmaß zur Haupttrassetiefe addiert oder subtrahiert werden.

Im Bereich von Dehnungspolstern an L-, Z- oder U-Bogen sowie an 45° oder Parallel-Abzweigen muss die Sohlenbreite sowie der Mindestmontageabstand erweiter werden. Die Verbreiterung ist von der erforderlichen Dehnpolsterstärke abhängig. Die Länge der Erweiterung richtet sich nach der Dehnpolsterlänge.

Nach Beendigung aller Dämm- und Dichtarbeiten sowie der Montage der Dehnungspolster sind sämtliche zum Leistungsumfang gehördenden Prüfunggen durchzuführen. Auf folgende Punkte ist dabei genauestens zu achten:

    -  Die Rohrleitungsführung entspricht dem Ausführungsplan des AG
    - Die Überdeckungshöhen sind eingehalten
    - Eingefallenes Erdreich oder Steine sind aus dem Bereich des Sandbetts oder des Rohres entfernt

Kunststoffmantelrohre (KMR) sind allseitig mit mindestens 10cm Sand der Körnung 0-4mm (Klasse NS0/2) lagenweise und äußerst sorgfältig wieder zu verfüllen und ausschließlich per Hand zu verdichten. Besondere Aufmerksamkeit ist dabei, um Hohlräume zu vermeiden, den Zwischenräumen (Rohrzwickeln) zwischen den Rohren zu widmen. Diese Bereiche müssen gesondert unterstampft und verdichtet werden. Dadurch werden spätere Setzungen sowie Verschiebungen vermieden.Im Zuge dieser Arbeiten sind gleichzeitig eventuelle Hilfslager zu entfernen. Sandsäcke sind aufzuschlitzen.

Wenn es aufgrund ungünstiger Randbedingungen nicht ausgeschlossen ist, dass während der Tiefbauarbeiten der Bettungssand z.B. durch Regen ausgeschwemmt wird, ist die Bettungszone mit Geotextilien zu umhüllen. In Hang- bzw. Steilstrecken sollte dies wegen der Drainagewirkung des Grabenprofils generell beachtet werden. Ein Verdichtungsgrad DPR >97% ist hier nur schwer bis nicht zu erreichen.

Hierbei werden die Korngrößen entmischt, so dass sich ein Tunneleffekt einstellt. Die vorher berechneten Sollreibungswerte werden hierbei nicht erziehlt.

Das Einschlämmen von Leitungen ist nicht zulässig!

Sandbeschaffenheit:
Sandbetthöhe: allseitig  mindestens 100 mm
Korngröße: 0-4 mm
Klassifikation: Natursande, NS 0/2
Sandart: nicht bindiger Mittel- bis Grobsand
Kornart: rundkantig
Sieblinienband: DIN EN 12620 bzw. TL Min-StB

Das Verfüllmaterial muss ausreichende Tragfähigkeit und die erforderlichen mechanischen und hydraulischen Eigenschaften zur Erfüllung der Auslegungskriterien aufweisen. Das Verfüllmaterial muss derartige Eigen-schaften besitzen, dass es mit angemessenem Kraftaufwand durch Verdichtungsgeräte verdichtet werden kann.

Die DIN EN 13941 ist zu beachten!

Nach Fertigstellung des Sandbettes kann der Graben mit Aushubmaterial verfüllt werden, wobei eine lagenweise Verdichtung notwendig ist. Große bzw. grobe und spitze Steine sollten entfernt werden. Generell ist nach DIN 18196 als Verfüllmaterial Boden der Verdichtbarkeitsklasse V1 zu verwenden.

Das Verfüllen und Verdichten des Grabens hat, um ein verschieben und Heben der Trasse zu verhindern, gleichzeitig auf beiden Seiten der Rohre zu erfolgen. Nach dem Einbringen der 20cm starken Fülllage kann mit Verdichtungsmaschinen wie z.B. einem Flächenrüttler oder Wackerstampfer (Gewicht bis max. 100Kg) gearbeitet werden.Die zulässige Flächenbelastung beträgt dabei 40N/cm² bei kalter Rohrtrasse. Sollte die Leitung bereits in Betrieb sein, reduziert sich die Flächenbelastung um 50% auf 20N/cm².

Auf die erste Schicht sind weitere Lagen von 20-30cm Höhe aufzubauen und mit der vorgesehenen Deckschicht abzuschließen.

Geforderter Verdichtungsgrad: 97 - 100% Proktordichte

Verdichtungsprüfungen sind mittels Plattendruckversuche oder leichter Rammsonden (z.B. Künzelstab; LRS 5, Spitzenquerschnitt F=5cm²) durch den Tiefbau durchzuführen. Die Ergebnisse sind dem AG vorzulegen.

Muss eine KMR-Leitung im Gleitbereich freigelegt werden, verlängert sich dieser. Die zulässige Länge der Aufgrabung hängt außer vom Rohrdurchmesser wesentlich von der vorhandenen Axialkraft und damit von der Entfernung der Aufgrabung vom nächstgelegenen Brechpunkt ab, AGFW FW 401-11.

#### Bereich 02.10 Rohrgräben

**Ausführungsbeschreibung 2 Ausführungsbeschreibung Rohrgräben**
*Ausführungsbeschreibung Rohrgräben*
Verweis-Nr. 100.00

Rohrgräben sind nach DIN 18300 und DIN 19630 für Haupt- und Hausanschlussleitungen, in Böden bis einschl. Klasse 5 zu erstellen und nach Abschnitt 3.09 und 3.11 der DIN 18300 wieder zu verfüllen.
Für Rohrgrabenbreiten ist der Abschnitt 5.2 der DIN 4124 maßgebend. Einebnen der Grabensohle, erforderlichenfalls Wasserhaltung (Tag- und Grundwasser, Gewässer). Gegebenenfalls Roden von Sträuchern und Büschen. Seitliches Lagern bzw. getrenntes Lagern von unterschiedlichem Aushub sowie fachgerechter Wiedereinbau.
Verfüllen des Rohrgrabens und lagenweises Verdichten mit Einlegen des Trassenwarnbands.
Die ZTV A-StB 12 ist zu beachten.
Abfuhr des durch das Rohr verdrängten Erdreiches. Bei Abfuhr von Aushub/Aufbruch sind die Ladekosten und die Kippgebühren enthalten.
Sämtliche Geräte und Werkzeuge sind hierzu vorzuhalten.
Die Beschaffenheit der Grabensohle schreiben die Abschnitte 4.1 bis 4.3 der DIN 4033 vor. Es ist erforderlich, dass die Sohle auf der ganzen Länge tragfähig und steinfrei erstellt wird.
Die Rohrgrabentiefe wird von der Bauleitung der Stadtwerke vorgegeben. Zur Berechnung der Rohrgrabentiefe wird die Aufbruchtiefe (Positionen mit den Verweis-Nr. 200.000, 240.100, 250.100, 255.100, 260.100, 295.100) von der tatsächlichen Grabentiefe abgezogen.

Normale Rohrgrabentiefe im Gasrohrnetz 1,20 m (1 m Deckung über Rohrscheitel). Bei Hausanschlüssen entsprechend der Höhe des Anschlusses (ca. 0,95 m).

Normale Rohrgrabentiefe im Wasserrohrnetz 1,70 m (1,5 m Deckung über Rohrscheitel). Bei Hausanschlüssen entsprechend der Höhe des Anschlusses (ca. 1,45 m).

Bei der Verlegung von Nahwärmeleitungen sind die AGFW Richtlinien des Arbeitsblattes FW 401 - Teil 12 einzuhalten. Rohrgrabentiefe im Nahwärmenetz entsprechend dem KMR Rohrdurchmesser in der Regel 0,8 m Deckung über Rohrscheitel. Genauere Angaben zu den Abmessungen des Wärme Rohrgrabens müssen dem Entwurfs-bzw. Ausführungsplanes entnommen werden.

Die Abrechnungsbreite für Gasleitungensgräben beträgt 0,60 m und für Wasserleitungsgräben 0,80 m.

Bei einem gemeinsamen Graben (Stufengraben) für Hauptleitungen Wasser-, Wärme- und Gasleitungen bzw. Leerrohren erfolgt die Abrechnung nach Grabenprofil, welcher zusammen mit der Bauleitung von AN und AG festgelegt wird.
Aufteilung der Positionen mit der Verweis-Nr.100.110, 100.120, 100.210 und 100.220 nach der jeweiliger Sohlenbreite. Bei Einbindungen o. Ä. kommt der Rohrgraben in seiner tatsächlich ausgeführten Breite zur Abrechnung.

DIe Vergütung für die Herstellung eines Stufengrabens erfolgt in vertikaler Aufteilung der jeweiligen Rohrgräben bis 1,25 m Tiefe und ab 1,25m Tiefe (Grabenprofil ist zu beachten).

Die Abrechnung eines Leitungsgrabens erfolgt immer jeweils nur über eine der nachfolgenden Positionen (Gesamttiefe, abzüglich der Straßenoberläche ist entscheidend).
Beispiel: Aushubtiefe (abzüglich Straßenoberfläche) beträgt 1,70 m -  0,15 (Asphalt) = 1,55 m. Die Abrechnung erfolgt über die Position 01.20.3 (Rohrgraben ab 1,25 Aushub).

Beispiel "Erschwerniszuschlag für Gräben mit einer Grabentiefe über 2,0 m ":
Aushubtiefe 2,50m - 2,0 m = 0,5 m
--> der Erschwerniszuschlag gilt nur für die 0,5 m

Die Abstände der einzelnen Sparten werden von der Bausaufsicht vor Ort festgelegt.

Vor der Ausführung von Rohrgräben für die Verlegung mehrerer Sparten (Wasser-, Wärme-, Gasleitungen, Leerrohre) müssen die Grabenabmessungen zwischen der Bauleitung der Stadtwerke und dem AN abgestimmt und festgelegt werden. Diese Festlegungen müssen in einem Protokoll festgehalten werden und dienen als Grundlage für die Abrechnung der ausgeführten Positionen.

Der Einsatz eines Minnibaggers wird nicht gesondert vergütet. Der eventuelle Mehraufwand ist in die Positionen für den Aushub mit Bagger einzurechnen.

Bauzäune rechts und links vom Rohrgraben einrichten vorhalten und entfernen. Höhe 2 m, bzw. gemäß den geltenden Vorschriften.

Leitungsgräben normgerecht nach DIN 4124 verbauen.
Der Verbau ist in die folgenden Positionen mit einzurechnen.

**02.10.1 Rohrgraben bis einschließlich 1,25 m Tiefe, Aushub, mittels Bagger Verweis-Nr. 100.110**
*** gemäß Ausführungsbeschreibung 2
Rohrgraben bis einschließlich 1,25 m Tiefe, Aushub, mittels Bagger
Menge: 621,000 m³

**02.10.2 Rohrgraben bis einschließlich 1,25 m Tiefe, Verfüllen, mittels Bagger Verweis-Nr. 100.120**
*** gemäß Ausführungsbeschreibung 2
Rohrgraben bis einschließlich 1,25 m Tiefe, Verfüllen, mittels Bagger (Aushub abzüglich Pos. mit den Verweis-Nr.170.000, 180.000 und 186.000)
Menge: 207,000 m³

**02.10.3 Rohrgraben ab 1,25 m Tiefe, Aushub, mittels Bagger Verweis-Nr. 100.210**
*** gemäß Ausführungsbeschreibung 2
Aushub, mittels Bagger.
Der bei dieser Grabentiefe nötige Verbau ist mit einzurechnen.
auch der Einbau von Saumbohlen wird nicht gesondert vergütet.
Menge: 325,000 m³

**02.10.4 Rohrgraben ab 1,25 Tiefe, Verfüllen, mittels Bagger Verweis-Nr.100.220**
*** gemäß Ausführungsbeschreibung 2
Rohrgraben ab 1,25 m Tiefe, Verfüllen, mittels Bagger (Aushub abzüglich Pos. mit den Verweis-Nr.170.000, 180.000 und 186.000)
Menge: 83,000 m³

**02.10.5 Zuschlag für Handschachtung, für Pos. mit den Verweis-Nr.100.110, 100.120, 100.210 und 100.220 Verweis-Nr. 100.230**
*** gemäß Ausführungsbeschreibung 2
Zuschlag für Handschachtung, für Pos. mit den Verweis-Nr.100.110, 100.120, 100.210 und 100.220
Menge: 63,000 m³

**02.10.6 Zuschlag für Gräben bei Überkopfverfüllung (gilt nur bei Hauptleitungen) Verweis-Nr. 100.510**
*** gemäß Ausführungsbeschreibung 2
Zuschlag für Gräben bei Überkopfverfüllung gilt nur bei Hauptleitungen und vorheriger Absprache mit dem AG.

z.B. bei schmalen Straßen und Wegen
Menge: 106,000 m³

**02.10.7 Zuschlag Aushub frühere Bodenklasse 6 (leicht lösbarer Fels)**
Zulage zur Bodenaushubposition für Leitungsgraben und Suchschlitzen, Baugruben,etc.
(zur Verrechnung werden maximal die Rohrgrabenbreiten nach Pos. mit der Verweis-Nr.100.000 bzw. die Baugrubenabmessungen nach Pos. mit der Verweis-Nr.110.000 angesetzt, ggf. abzgl. Pos. mit der Verweis-Nr.145.000) Auf- und Abladen, Ab- und Anfahrt (Zuschlagsposition).

Abgerechnet wird  Bodenaushub nach der früheren Bodenklasse 6 in Kubikmeter, als Zulage zum Bodenaushub
Menge: 48,000 m³

**02.10.8 Zuschlag Aushub frühere Bodenklasse 7; (Fels- bzw. Steinabbruch)**
Zulage zur Bodenaushubposition für Leitungsgraben und Suchschlitzen, Baugruben,etc.

Fels- bzw. Steinabbruch (Bodenklasse 7) im Leitungsgraben,
(zur Verrechnung werden maximal die Rohrgrabenbreiten nach Pos. mit der Verweis-Nr.100.000 bzw. die Kopflochabmessungen nach Pos. mit der Verweis-Nr.110.000 angesetzt, ggf. abzgl. Pos. mit der Verweis-Nr.145.000) Auf- und Abladen, Ab- und Anfahrt
Abgerechnet wird Bodenaushub nach der früheren Bodenklasse 7 in Kubikmeter, als Zulage zum Bodenaushub
Menge: 31,000 m³

**02.10.9 Erschwerniszuschlag für Gräben mit einer Grabentiefe über 2m Verweis-Nr. 100.550**
*** gemäß Ausführungsbeschreibung 2
Erschwerniszuschlag für Gräben mit einer Grabentiefe über 2,00m.
Der Zuschlag gilt nur für das Differenzmaß.
Menge: 25,000 m³

**02.10.10 Zuschlag für Gräben zu parallel verlaufenden in Betrieb befindlichen Wasserhauptleitungen (nicht im Graben sichtbar) Verweis-Nr. 100.600**
*** gemäß Ausführungsbeschreibung 2
Zuschlag für Gräben zu parallel verlaufenden in Betrieb befindlichen und sehr alten Wasserhauptleitungen aus PVC, GUSS oder AZ (nicht im Graben sichtbar), bekannte Lage der Leitung max. 0,5 m außerhalb des Rohrgrabens.

Mögliche Einschränkungen (Verkürzung) der Tiefbauarbeiten bzw. Rohrleitungsgraben aufgrund von Ausknickungsgefahr der bestehenden Leitungen (z.B. Wasserleitung)
Menge: 288,000 m

**02.10.11 Zulage von Minierungen von Randsteinen, Betonplatten, Kanälen usw.**
Minierungen von Randsteinen, Betonplatten, Kanälen usw.

nur beim Aushub des Rohrgrabens; nicht bei der Verfüllung

Zulage zum Grabenaushub (Verweis-Nr. 100.110 / 100.120)
Menge: 14,000 m³

#### Bereich 02.20 Aushub und Wiederverfüllung für Klein- und Einzelbaugruben und Suchschlitze

**Ausführungsbeschreibung 3 Ausführungsbeschreibung Einzelbaugruben**
*Ausführungsbeschreibung Einzelbaugruben*
Verweis-Nr.110.000
Aushub und Wiederverfüllung von Einzelbaugruben aller Größen (punktuelle Aufgrabungen)  mit Bagger oder Hand

Liefern und Einbau von Sand (min. 10 cm unter und 20 cm über dem Rohr) und aller anderen nötigen Ersatzstoffe (z.B. Füllkies, Mineralbeton, Humus) und eventuell nötigen Nebenarbeiten. Einrichten, Vorhalten und Entfernen der Absperrungen mittels Bauzäunen. Höhe 2 m, bzw. gemäß den geltenden Vorschriften.

Für Aushubmaterial aus der Baugrube wird keine Zwischenlagerung vergütet. Bei PE HD - Rohren werden zum Erstellen von Muffen/Heizwendelschweißungen keine Einzelbaugruben angerechnet.

**02.20.1 Einzelbaugruben bis zu einer Tiefe von einschließlich 1,25 m**
*** gemäß Ausführungsbeschreibung 3
Einzelbaugruben bis zu einer Tiefe von einschließlich 1,25 m.
Menge: 23,000 m³

**02.20.2 Einzelbaugruben ab einer Tiefe von 1,25 m.**
*** gemäß Ausführungsbeschreibung 3
Einzelbaugruben ab einer Tiefe von 1,25 m. Der Verbau ist in diese Position mit einzurechnen
Menge: 44,000 m³

**02.20.3 Suchschlitze**
Suchschlitze zur Festlegung der Lage von vorhandenen Leitungen deren Lage nicht bekannt ist, bzw. auf Anweisung unserer Bauaufsicht, mit besonderer Vorsicht, quer zur Leitungstrasse, herstellen, wiederverfüllen und verdichten (bis 1,5 m Länge ein Suchschlitz, bis 3 m Länge 2 Suchschlitze und weiter in 1,5 m Schritten). Mischpreis aus Hand und Maschinenaushub, nur in Absprache mit unserer Bauaufsicht. Bei Suchschlitzen werden keine Kreuzungen vergütet.
(inkl. Fotodokumentation)
Menge: 4,000 St.

#### Bereich 02.30 Abfuhr von Aushub und Entsorgung

**Ausführungsbeschreibung 4 Ausführungsbeschreibung Abfuhr von beprobten Aushubmate**
*Ausführungsbeschreibung Abfuhr von beprobten Aushubmaterial, gegebenenfalls mit Bauschutt bzw. Fremdanteile*
Abfuhr von beprobten Aushubmaterial, gegebenenfalls mit Bauschutt,
Auf und Abladen, Ab- und Anfahrt.
Abrechnung nach Wiegescheinen.

Anfallendes Aushubmaterial ist zu trennen, d. h.  wiedereinbaufähiges Material ist gesondert auszubauen und eventuell auf Zwischenlager zu transportieren. Dieser Aufwand wird nicht gesondert vergütet und ist in den betreffenden Positionen (Aushub) hineinzurechnen.

**02.30.1 Abfuhr von Aushub Verweis-Nr.145.000**
Abfuhr von Aushub, maximal die Summe aus Pos. mit den Verweis-Nr. 170.000 (Füllkies), 180.000(Sand) und 186.000 (Mineralbeton/Schotter). Abfuhr auf eine vom AN bereitzustellende, fachgerechte Bereitstellungsfläche. Bildung geeigneter, getrennter Haufwerke, Schützen während der Lagerzeit und späteres Laden.
Haufwerke müssen beschildert werden.
Die Haufwerke werden baubegleitend durch ein vom AN bestimmtes zertifiziertes Labor beprobt und analysiert, zur Bestimmung des Entsorgungsweges.
DIe Abrechnung der Beprobung erfolgt 1 zu 1 an den AG ohne Geschäftskostenzuschlag, sofern diese vom AG durchgeführt bzw. organisiert wird.
Gegebenenfalls kann nach Rücksprache mit dem AG die Beauftragung zur Haufwerks-Beprobung direkt durch den AG erfolgen.
Menge: 620,000 m³

**02.30.2 Entsorgung von Aushubmaterial Z 0**
*** gemäß Ausführungsbeschreibung 4
Entsorgung von Aushubmaterial nach den Anforderungen an die stoffliche Verwertung von mineralischen Abfällen gemäß Leitfaden zu den Eckpunkten, Anforderungen an die Verfüllung von Gruben, Brüchen sowie Tagebauen (Bay. Eckpunktepapier) Zuordnungswert Z0.
Die Verwertung ist nachzuweisen.
inkl. Laden, Transport, Kippgebühr und Entsorgungsnachweise
Menge: 309,000 t

**02.30.3 Entsorgung von Aushubmaterial Z 1.1**
*** gemäß Ausführungsbeschreibung 4
Entsorgung von Aushubmaterial nach den Anforderungen an die stoffliche Verwertung von mineralischen Abfällen gemäß Leitfaden zu den Eckpunkten, Anforderungen an die Verfüllung von Gruben, Brüchen sowie Tagebauen (Bay. Eckpunktepapier) Zuordnungswert Z 1.1 Die Verwertung ist nachzuweisen.
inkl. Laden, Transport, Kippgebühr und Entsorgungsnachweise
Menge: 211,000 t

**02.30.4 Entsorgung von Aushubmaterial Z 1.2**
*** gemäß Ausführungsbeschreibung 4
Entsorgung von Aushubmaterial nach den Anforderungen an die stoffliche Verwertung von mineralischen Abfällen gemäß Leitfaden zu den Eckpunkten, Anforderungen an die Verfüllung von Gruben, Brüchen sowie Tagebauen (Bay. Eckpunktepapier) Zuordnungswert Z 1.2 Die Verwertung ist nachzuweisen.
inkl. Laden, Transport, Kippgebühr und Entsorgungsnachweise
Menge: 287,000 t

**02.30.5 Entsorgung von Aushubmaterial Z 2**
*** gemäß Ausführungsbeschreibung 4
Entsorgung von Aushubmaterial nach den Anforderungen an die stoffliche Verwertung von mineralischen Abfällen gemäß Leitfaden zu den Eckpunkten, Anforderungen an die Verfüllung von Gruben, Brüchen sowie Tagebauen (Bay. Eckpunktepapier) Zuordnungswert Z 2.
Die Verwertung ist nachzuweisen.
inkl. Laden, Transport, Kippgebühr und Entsorgungsnachweise
Menge: 50,000 t

**02.30.6 Entsorgung von Aushubmaterial > Z2, DK 0**
*** gemäß Ausführungsbeschreibung 4
Entsorgung von Aushubmaterial nach den Anforderungen an die stoffliche Verwertung von mineralischen Abfällen gemäß Deponieverordnung Zuordnungswert > Z2, DK 0.
Die Entsorgung ist nachzuweisen.
inkl. Laden, Transport, Kippgebühr und Entsorgungsnachweise
Menge: 25,000 t

**02.30.7 Entsorgung von Aushubmaterial > Z2, DK 1**
*** gemäß Ausführungsbeschreibung 4
Entsorgung von Aushubmaterial nach den Anforderungen an die stoffliche Verwertung von mineralischen Abfällen gemäß Deponieverordnung Zuordnungswert > Z2, DK 1.
Die Entsorgung ist nachzuweisen.
inkl. Laden, Transport, Kippgebühr und Entsorgungsnachweise
Menge: 10,000 t

#### Bereich 02.40 Zwischenlagerung Aushub und Betonabbruch einschl. Abfuhr

**02.40.1 Zwischenlagerung von Aushub, der nicht im Rohrgrabenbereich gelagert werden kann und wieder verfüllt wird**
Zwischenlagerung von Aushub, der nicht im Rohrgrabenbereich gelagert werden kann und wieder verfüllt wird (zur Verrechnung werden maximal die unter Pos. mit den Verweis-Nr. 100.120 und 100.220 ermittelten Massen angesetzt, ggf. abzgl. Pos. mit der Verweis-Nr.145.000) einschl. Auf- und Abladen, Ab- und Anfahrt, (Zuschlagposition)
Menge: 286,000 m³

**02.40.2 Betonabbruch, einschl. Abfuhr (Deponierung) des Materials**
Betonabbruch, einschl. Abfuhr (Deponierung) des Materials (zur Verrechnung werden maximal die Rohrgrabenbreiten nach Pos. mit der Verweis-Nr.100.000 bzw. die Kopflochabmessungen nach Pos. mit der Verweis-Nr.110.000 angesetzt, ggf. abzgl. Pos. mit der Verweis-Nr.145.000) einschl. Kippgebühr, Auf- und Abladen, Ab- und Anfahrt (Zuschlagsposition), eventuell im Beton vorhandene Armierungen werden nicht extra vergütet.
Menge: 8,000 m³

#### Bereich 02.50 Füllkies, Sand, Schotter und Humus

**02.50.1 Füllkies (Frostschutzkies) liefern, einbauen und lagenweise verdichten Verweis-Nr.170.000**
Füllkies (Frostschutzkies) liefern, einbauen und lagenweise verdichten (zur Verrechnung werden maximal die Rohrgrabenbreiten nach Pos. mit der Verweis-Nr.100.000 angesetzt, abzgl. der Pos. mit der Verweis-Nr.180.000 bzw. 181.000 und 186.000 angesetzt).
Verdichtungsgrad gemäß ZTV-StB
Menge: 205,000 m³

**02.50.2 Füllkies (Frostschutzkies) liefern (Bei Regiearbeiten, zB. Rohrbrüchen).**
Füllkies (Frostschutzkies) liefern (Bei Regiearbeiten, z.B. Rohrbrüchen).
Menge: 20,000 m³

**Ausführungsbeschreibung 5 Ausführungsbeschreibung Sand für Nahwärmeleitung**
*Ausführungsbeschreibung Sand für Nahwärmeleitung*
Sandbeschaffenheit: Korngröße: 0-4 mm; Klassifikation: Natursande, NS 0/2; Sandart: nicht bindiger Mittel- bis Grobsand; Kornart: rundkantig; Norm: DIN 4226 bzw. TL Min-StB94;Korngrößenverteilung nach EN 489 im Mittel! Dem AG ist vor Einbau die Sieblinie zu übergeben.

Kunststoffmantelrohre sind allseitig mit min. 10 cm Sand lagenweise und äußerst sorgfältig wieder zu verfüllen und ausschließlich per Hand zu verdichten. Besondere Aufmerksamkeit ist dabei den Zwischenräumen zwischen den Rohren zu widmen. Diese Bereiche müssen sorgfältig unterstampft und verdichtet werden. Im Zugs dieser Arbeiten sind gleichzeitig eventuelle Hilfslager zu entfernen, Sandsäcke sind aufzuschlitzen. Wenn es aufgrund ungünstiger Randbedingungen nicht ausgeschlossen ist, dass während der Tiefbauarbeiten der Bettungssand z.B. durch Regen ausgeschwemmt wird, ist die Bettungszone mit Geotextilien zu umhüllen. Die Kosten hierfür sind in die Position mit einzurechnen.

gemaß Sieblinienband DIN EN 12620 Korngruppe 0/2, liefern, einbauen und verdichten.

**02.50.3 Sand für Nahwärmeleitungen liefern und einfahren frei Baustelle und verdichten einschl. Einbringung der Sandeinbettung Verweis-Nr.181.000**
*** gemäß Ausführungsbeschreibung 5
Sand für Nahwärmeleitungen liefern und einfahren frei Baustelle einschl. Einbringung der Sandeinbettung. Ab einem Rohrdurchmesser von 200 mm (Rohrmantel mit Isolierung) ist das verdrängte Rohrvolumen abzuziehen. Bei Außendurchmessern unter 200 mm wird das Rohr übermessen.
Menge: 228,000 m³

**02.50.4 Schotter oder Mineralbeton (Körnung 0-32 mm) liefern, einbauen und verdichten frei Baustelle Verweis-Nr.186.000**
Schotter oder Mineralbeton (Körnung 0-32 mm) liefern und einbauen frei Baustelle, (zur Verrechnung werden maximal die unter Pos. mit der Verweis-Nr.100.000 genannten Rohrgrabenbreiten angesetzt), nur in Absprache mit der Bauleitung der Stadtwerke.

Verdichtungsgrad gemäß ZTVT-StB in Fahrbahn Verdichtungsgrad EV2 mind. 150 MN/m2 (Planum) in Geh- und Radwegen Verdichtungsgrad EV2 mind. 120 MN/m2)
Menge: 112,000 m³

**02.50.5 Schotter oder Mineralbeton liefern (Bei Regiearbeiten, z.B. Rohrbrüchen)**
Menge: 20,000 m³

**02.50.6 Humus frei Baustelle liefern und einbauen**
Menge: 168,000 m³

**02.50.7 Humus frei Baustelle liefern (bei Regiearbeiten)**
Menge: 15,000 m³

#### Bereich 02.60 Hauseinführungen, Kernbohrungen und Mehrsparteneinführungen

**02.60.1 Herstellen der Kernbohrung für Hausanschlüsse Gas/Wasser/Wärme bis 250 mm Verweis-Nr.515.000**
Herstellen der Kernbohrung für Hausanschluss mit unternehmereigenem Kernbohrgerät bis 250 mm Durchmesser für Hohlblock, Ziegel und Betonmauern sowie Bruchsteinwände (Hohlblock- Ziegelmauern und Bruchsteinwände kommen nur in Ausnahmefällen vor). Inkl. Lösen und entsorgen des Bohrkerns und reinigen des Arbeitsplatzes.
je cm Stärke
Menge: 1400,000 cm

**02.60.2 Zuschlag für Pos. mit der Verweis-Nr.515.000 und 525.000, wenn die Kernbohrung vom Keller aus erstellt wird.**
Menge: 3,000 St.

**02.60.3 Zuschlag Pos. mit der Verweis-Nr.515.000 und 525.000 für Mauerstärken ab 1,0 m**
Zuschlag Pos. mit der Verweis-Nr.515.000 und 525.000 für Mauerstärken ab 1m
Menge: 1,000 Stk.

#### Bereich 02.70 Fremdleitungen

**Ausführungsbeschreibung 6 Ausführungsbeschreibung Fremdleitungen im Rohrgrabenber**
*Ausführungsbeschreibung Fremdleitungen im Rohrgrabenbereich (Erschwerniszuschlag) und längsverlaufende (sichtbare) Kabel*
Fremdleitungen im Rohrgrabenbereich (Erschwerniszuschlag). Fremdleitungen im Rohrgraben suchen, freilegen, gegebenfalls vorhandene Kabelhauben ausbauen, sichern sowie nach erfolgter Leitungsverlegung in Sand einbetten. Bei Kabeln mit Kabelhauben abdecken, unter Gestellung des hierfür notwendigen Materials. Die dazu nötige Handschachtung wird nicht gesondert vergütet und ist in den Einheitspreis einzurechnen. Die Anweisungen der Fremdleitungsbetreiber sind zu beachten.

Ggf. notwendige Handschachtung ist mit in den Positionen miteinzuberechnen und wird nicht gesondert vergütet.

Im Rohrgraben längsverlaufende (sichtbar) Kabel

Für im Rohrgraben längsverlaufende (sichtbar) Kabel und Leitungen, wenn Kabel zur Seite gelegt und wieder eingebaut werden müssen, (andernfalls erfolgt keine gesonderte Vergütung). Kabel(pakete) bei denen die Lichte Breite weniger als 30 cm beträgt werden als Einheit betrachtet.
Weitere Abrechnung in jeweils 0,3 m Schritten Kabel- oder Leitungspaketbreite); inkl. Sicherungsmaßnahmen zum Schutz von Leitungen, Kabeln, Dränagen, Kabel- und Leitungspaketen.

Ggf. notwendige Handschachtung ist mit in den Positionen miteinzuberechnen und wird nicht gesondert vergütet.

Ausbau alter Leitungen (Kanal, Wasser, Kabel), inkl. Entsorgung und aller nötigen Nebenarbeiten

Ausbau alter Leitungen (Kanal, Wasser, Kabel), inkl. Deponie der alten Rohre/Kabel inkl. aller nötigen Nebenarbeiten, inkl. aller Armaturen(z.B. Schieber, OH und UH), Schiebergestänge und Anbohrschellen/ventile bei Wasser- und ggf. Gasleitungen

**02.70.1 Bei Antreffen von 1 - 4 Stück Kabel bzw. Leitungen (längsverlaufend)**
*** gemäß Ausführungsbeschreibung 6
Bei Antreffen von 1 - 4 Stück Kabel bzw. Leitungen

Ggf. notwendige Handschachtung ist mit in den Positionen miteinzuberechnen und wird nicht gesondert vergütet.
Menge: 110,000 m

**02.70.2 Bei Antreffen von 5 - 10 Stück Kabel bzw. Leitungen (längsverlaufend)**
*** gemäß Ausführungsbeschreibung 6
Bei Antreffen von 5 - 15 Stück Kabel bzw. Leitungen

Ggf. notwendige Handschachtung ist mit in den Positionen miteinzuberechnen und wird nicht gesondert vergütet.
Menge: 30,000 m

**02.70.3 Unterkreuzung oder Überkreuzung (sichtbar)von Fremdleitungen mit Versorgungsleitung**
*** gemäß Ausführungsbeschreibung 6
Unterkreuzung von Fremdleitungen (Kabel und/oder Rohrleitungen) mit Versorgungsleitung (bei Kreuzungen von mehreren Kabeln und/oder Rohrleitungen zählt es  als eine Kreuzung, wenn diese nicht eine Gesamtkabelpaketbreite von 0,50 m übersteigen). Weitere Abrechnung in jeweils 0,5 m Schritten Kabel- oder Leitungspaketbreite);

In die Position ist eine mögliche schleifende Kabel- oder Leitungsquerung von max. 3,0 m einzurechnen.

Ggf. notwendige Handschachtung ist mit in den Positionen miteinzuberechnen und wird nicht gesondert vergütet.
Menge: 53,000 Krz.

**02.70.4 Ausbau Kabel aller Art**
*** gemäß Ausführungsbeschreibung 6
Kabel aller Art
Menge: 15,000 m

**02.70.5 Ausbau Rohre aus PVC oder PE bis einschl. DN 150**
*** gemäß Ausführungsbeschreibung 6
Rohre aus PVC oder PE bis einschl. DN 150
Menge: 8,000 m

**02.70.6 Ausbau Rohre aus PVC oder PE über DN 150 bis einschl. DN 300**
*** gemäß Ausführungsbeschreibung 6
Rohre aus PVC oder PE über DN 150 bis einschl. DN 300
Menge: 5,000 m

**02.70.7 Ausbau Rohre aus Stahl oder Guß bis einschl. DN 150**
*** gemäß Ausführungsbeschreibung 6
Rohre aus Stahl oder Guß bis einschl. DN 150
Menge: 7,000 m

**02.70.8 Ausbau Rohre aus Stahl oder Guß über DN 150 bis einschl. DN 300**
*** gemäß Ausführungsbeschreibung 6
Rohre aus Stahl oder Guß über DN 150 bis einschl. DN 300
Menge: 5,000 m

**Ausführungsbeschreibung 7 Vorbemerkungen TRGS 519 BT 3**
*Vorbemerkungen TRGS 519 BT 3*
DGUV Information 201-012: Emissionsarme Verfahren nach TRGS 519 für Tätigkeiten an asbesthaltigen Materialien, Ergänzung (Stand: 08.2021)
Verfahren BT 3 nach DGUV Information 201-012 (Stand 08.2021) Emissionsarme Verfahren für Tätigkeiten mit geringer Exposition gemäß Nr. 2.9 TRGS 519

BT 3 Asbestzement-Wasserrohrleitungen trennen -
Rohrknacken

1 Anwendungsbereich
Ausbau von Asbestzementrohren (AZ-Rohren) bis DN 500 in erdverlegten Wasserrohrleitungen (z. B. bei Rohrbrüchen, Einbindungs- und Umlegungsarbeiten). Trennen der Rohre mittels Rohrknacken (Kettenrohrschneider) einschließlich Aufsägen der Rohrkupplungen.

2 Organisatorische Maßnahmen
- Benennung einer sachkundigen verantwortlichen Person nach TRGS 519 Nr. 5.1.
- Beaufsichtigung der Arbeiten durch eine sachkundige und weisungsbefugte Person nach TRGS 519 Nr. 5.2.
- Unternehmensbezogene Anzeige spätestens sieben Tage vor Beginn der Arbeiten gemäß Anhang I Nr. 2.4.2 GefStoffV/TRGS 519 Nr. 3.2 an die zuständige Behörde und den Träger der gesetzlichen Unfallversicherung. Die unternehmensbezogene Anzeige ist am Sitz des Unternehmens einzureichen und bei einem Wechsel der sachkundigen Person, spätestens nach sechs Jahren, erneut vorzunehmen.
- Erstellen einer Gefährdungsbeurteilung und eines Arbeitsplans nach TRGS 519 Nr. 4.
- Erstellen einer schriftlichen Betriebsanweisung sowie Unterweisung der Beschäftigten nach TRGS 519 Nr. 11.
- Arbeitsausführung durch in das Arbeitsverfahren eingewiesenes Fachpersonal (mind.
zwei Personen) nach TRGS 519 Nr. 5.3.

3 Arbeitsvorbereitung
Arbeitsbereich abgrenzen und kennzeichnen.
Bereitzustellen sind:
Geräte:
· Hydraulik-Rohrschneider für DN 100 bis DN 500 bzw. Handrohrschneider für DN 50 bis DN 400 · Langsamlaufende, hartmetallbestückte Trenngeräte (Sägen, Fräsen; maximal vier Zähne/Zoll, maximale Geschwindigkeit vmax = 1,5 m/s). Bei elektrisch betriebenen Trenngeräten müssen diese mit einer geeigneten Kapselung (Schutzart mindestens IP 54) ausgestattet sein und über einen vorgeschalteten Fehlerstrom(FI)-Schutzschalter (Stromstärke I = 30 mA) betrieben werden. Bei überflutetem Graben dürfen nur nichtelektrisch betriebene Geräte (Handsäge, Druckluftsäge oder -fräse), die die obengenannten Kriterien erfüllen, verwendet werden.

Materialien:
- Arbeitsplatzabsperrung/Schilder mit Zutrittsverbotskennzeichnung · Geeignetes Faserbindemittel mit Auftragevorrichtung (Pinsel, Sprühflasche oder Drucksprühgerät) oder reißfeste PE-Folie/Klebeband · Geeigneter, sicher verschließbarer und gemäß Anlage 2b TRGS 519 gekennzeichneter Abfallbehälter (bei körnigen, gewebten oder stückigen Abfällen z. B. ausreichend fester Kunststoffsack) · Schaufel/Spaten zum Freilegen des Rohres, Handbrause/Waschbürste und Wasserentnahmestelle · Rohrhebeklammer oder Textilhebebänder für größere Rohrnennweiten · Neues Rohrstück (z. B. aus Stahl, Gusseisen, Kunststoff) · Neue Rohrkupplung (z. B. aus Stahl, Gusseisen, Kunststoff) · Wanne zum Auffangen des Spülwassers · Verschließbarer, gekennzeichneter Entsorgungsbehälter für das Spülwasser · Einweg-Reinigungstücher
- Persönliche Schutzausrüstung (PSA): Atemschutz (mindestens: Halbmaske mit Partikel-filter P2), Einwegschutzanzüge Kategorie III Typ 5/6, Gehörschutz (empfohlen: Kapsel-gehörschutz), Gummistiefel oder Überzieher für Arbeitsschuhe, mechanische Schutzhandschuhe Kategorie II (teil- oder vollbeschichtet)

4 Arbeitsausführung
- Arbeitsbereich abgrenzen.
- Rohr maschinell grob freilegen; Restarbeiten in Handschachtung. Rohr und Boden feucht halten.
- Auffangwanne unterhalb der zu bearbeitenden Stelle platzieren.
- Vorgesehene Trennstellen feucht vom Restboden befreien, gegebenenfalls mittels Wasserstrahl und Handbrause/Waschbürste.
- PSA anlegen, Atemschutz für Havarien vorhalten.
- Rohrschneider (Stahlkette mit Schneidrollen) nach Bedienungsanleitung an der ersten Trennstelle montieren. Zum leichteren Herausheben des Rohrstückes Schnittwinkel < 90° zur Rohrachse einstellen.
- Rohr durch Spannen der Stahlkette unter Besprühen mit Wasser knacken.
- Wiederholen des Vorganges an der zweiten Trennstelle.
- Herausgetrenntes AZ-Rohrstück mit Rohrhebeklammer oder Textilhebebändern aus der Baugrube heben.
- Rohrenden beiderseits der Trennstellen aus der Rohrkupplung ziehen; gegebenenfalls Kupplungen mit Trenngerät auftrennen. Dabei das Rohrstück mithilfe der Handbrause mit Wasser besprühen. Das Spülwasser ist mit der untergelegten Auffangwanne zu sammeln.
- AZ-Rohrstücke mit den Rohrkupplungen mit Rohrhebeklammer oder Textilhebebändern aus der Baugrube heben.
- AZ-Rohrstücke für Lagerung an der Baustelle oder für Transport auf Lkw vollständig mit Restfaserbindemittel versiegeln oder vollständig in Folie einschlagen oder im noch feuchten Zustand sofort in geeigneten Abfallbehälter geben und diesen verschließen.
- Einbau eines neuen Rohr- oder Formstückes mittels Rohrkupplungen (jeweils z. B. aus Stahl, Gusseisen, Kunststoff); AZ-Rohranschlussstelle hierbei nicht kalibrieren. Die Fein-anpassung der Rohranschlüsse erfolgt ausschließlich an dem neuen Passstück.
- Nach Ende der Arbeiten ggf. angefalllenes Spülwasser in gekennzeichneten Entsorgungsbehälter füllen.
- Werkzeuge mit feuchten Einweg-Reinigungstüchern reinigen. Reinigungstücher danach in Abfallbehälter verpacken.
- Verfüllen der Baugrube.
- Arbeitsbereich freigeben.

5 Abfallbeseitigung
Asbesthaltige und asbestkontaminierte Abfälle sind als gefährlich eingestuft und unter Beachtung der TRGS 519 Nr. 18 gemäß den länderspezifischen Regelungen zu entsorgen.
Soll bei den Arbeiten anfallendes Spül- und Kühlwasser in den Boden abgelassen werden, sind umwelt- und abfallrechtliche Aspekte zu berücksichtigen, die zuständige Überwachungsbehörde ist einzubinden.

6 Verhalten bei Störungen
Muss während der Arbeit aufgrund einer Störung von diesem Verfahren abgewichen werden, ist die Arbeit zu unterbrechen. Die anwesende sachkundige verantwortliche Person bestimmt die weitere Vorgehensweise unter Berücksichtigung der TRGS 519.

**Ausführungsbeschreibung 8 Vorbemerkungen TRGS 519 BT4**
*Vorbemerkungen TRGS 519 BT4*
DGUV Information 201-012: Emissionsarme Verfahren nach TRGS 519 für Tätigkeiten an asbesthaltigen Materialien, Ergänzung (Stand: 08.2021)
Verfahren BT 4 nach DGUV Information 201-012 (Stand 08.2021) Emissionsarme Verfahren für Tätigkeiten mit geringer Exposition gemäß Nr. 2.9 TRGS 519

BT 4 Asbestzement-Wasserrohrleitungen trennen - Sägeverfahren

1 Anwendungsbereich
Ausbau von Asbestzementrohren (AZ-Rohren) bis DN 250 in erdverlegten Wasserrohrleitungen (z. B. bei Rohrbrüchen, Einbindungs- und Umlegungsarbeiten). Trennen der Rohre mittels Sägeverfahren einschließlich Aufsägen der Rohrkupplungen.

2 Organisatorische Maßnahmen
- Benennung einer sachkundigen verantwortlichen Person nach TRGS 519 Nr. 5.1.
- Beaufsichtigung der Arbeiten durch eine sachkundige und weisungsbefugte Person nach TRGS 519 Nr. 5.2.
- Unternehmensbezogene Anzeige spätestens sieben Tage vor Beginn der Arbeiten gemäß Anhang I Nr. 2.4.2 GefStoffV/TRGS 519 Nr. 3.2 an die zuständige Behörde und den
Träger der gesetzlichen Unfallversicherung. Die Unternehmensbezogene Anzeige ist am Sitz des Unternehmens einzureichen und bei einem Wechsel der sachkundigen Person, spätestens nach sechs Jahren, erneut vorzunehmen.
- Erstellen einer Gefährdungsbeurteilung und eines Arbeitsplans nach TRGS 519 Nr. 4.
- Erstellen einer schriftlichen Betriebsanweisung sowie Unterweisung der Beschäftigten nach TRGS 519 Nr. 11.
- Arbeitsausführung durch in das Arbeitsverfahren eingewiesenes Fachpersonal
(mindestens zwei Personen) nach TRGS 519 Nr. 5.3.

3 Arbeitsvorbereitung
Arbeitsbereich abgrenzen und kennzeichnen.
Bereitzustellen sind: Geräte: ´- Langsamlaufende, hartmetallbestückte Trenngeräte (Sägen, Fräsen; maximal vier
Zähne/Zoll, Maximalgeschwindigkeit vmax = 1,5 m/s). Bei elektrisch betriebenen Trenngeräten müssen diese mit einer geeigneten Kapselung (Schutzart mindestens IP 54) ausgestattet sein und über einen vorgeschalteten Fehlerstrom-(FI)-Schutzschalter (Stromstärke I = 30 mA) betrieben werden. Bei überflutetem Graben dürfen nur nichtelektrisch betriebene Geräte (Handsäge, Druckluftsäge oder -fräse), die die obengenannten Kriterien erfüllen, verwendet werden.
Materialien:
- Arbeitsplatzabsperrung/Schilder mit Zutrittsverbotskennzeichnung
- Aufkleber "Achtung, enthält Asbest"
- Rohrhebeklammer oder Textilhebebänder für größere Rohrnennweiten
- Neues Rohrstück (z. B. aus Stahl, Gusseisen, Kunststoff)
- Neue Rohrkupplung (z. B. aus Stahl, /Gusseisen, Kunststoff)
- Geeignetes Faserbindemittel mit Auftragevorrichtung (Pinsel, Sprühflasche oder Drucksprühgerät) oder reißfeste PE-Folie/ Klebeband
- Schaufel/Spaten zum Freilegen des Rohrs, Handbrause/Waschbürste und Wasserentnahmestelle
- Geeigneter, sicher verschließbarer und gemäß Anlage 2b TRGS 519 gekennzeichneter
Behälter (bei körnigen, gewebten oder stückigen Abfällen z. B. ausreichend fester Kunststoffsack)
- Wanne zum Auffangen des Spülwassers
- Verschließbarer, gekennzeichneter Entsorgungsbehälter für das Spülwasser
- Einweg-Reinigungstücher
- Persönliche Schutzausrüstung (PSA): Atemschutz (mindestens Halbmaske mit Partikelfilter P2), Einwegschutzanzüge Kategorie III Typ 5/6, Gehörschutz (empfohlen: Kapselgehörschutz), Gummistiefel oder Überzieher für Arbeitsschuhe, mechanische Schutzhandschuhe Kategorie II (teil- oder vollbeschichtet)

4 Arbeitsausführung
- Arbeitsbereich abgrenzen und kennzeichnen.
- Rohr maschinell grob freilegen; Restarbeiten in Handschachtung. Rohr und Boden feucht
halten.
- Auffangwanne unterhalb der zu bearbeitenden Stelle platzieren.
- PSA anlegen, Atemschutz für Havarien vorhalten.
- Vorgesehene Trennstellen feucht vom Restboden reinigen, gegebenenfalls mittels
Wasserstrahl und Handbrause/Waschbürste.
- Trenngerät nach Bedienungsanleitung an der ersten Trennstelle montieren.
- Rohr an der ersten Trennstelle unter Besprühen mit Wasser trennen.
- Vorgang an der zweiten Trennstelle wiederholen.
- Herausgetrenntes mittleres AZ-Rohrstück mit Rohrhebeklammer oder Textilhebebändern
aus der Baugrube heben.
- Das AZ-Rohr sollte auf ganzer Länge ausgebaut werden. Hierzu die AZ-Rohrstücke
beiderseits der Trennstellen aus der Rohrkupplung ziehen; gegebenenfalls Kupplungen mit Trenngerät auftrennen (hierbei mit Wasser besprühen). AZ-Rohrstücke mit Rohrhebeklammer oder Textilhebebändern aus der Baugrube heben.
- Alle ausgebauten AZ-Rohrstücke für Lagerung an der Baustelle oder für den Abtransport
vollständig mit Restfaserbindemittel versiegeln oder vollständig in Folie einschlagen oder im noch feuchten Zustand sofort in geeigneten Abfallbehälter geben und diesen verschließen.
- Einbau eines neuen Rohr- oder Formstückes mittels Rohrkupplungen (jeweils z. B. aus Stahl, Gusseisen, Kunststoff). AZ-Rohranschlussstelle hierbei nicht kalibrieren: Die Feinanpassung der Rohranschlüsse erfolgt ausschließlich an dem neuen Passstück!
- Alle Arbeitsmittel mit feuchten Einweg-Reinigungstüchern reinigen. Reinigungstücher
danach in Abfallbehälter verpacken.
- Baugrube nach bautechnischen Erfordernissen verfüllen.
- Arbeitsbereich freigeben.

5 Abfallbeseitigung
Asbesthaltige und asbestkontaminierte Abfälle sind als gefährlich eingestuft und unter Beachtung der TRGS 519 Nr. 18 gemäß den länderspezifischen Regelungen zu entsorgen.
Soll bei den Arbeiten anfallendes Spül- und Kühlwasser in den Boden abgelassen werden, sind umwelt- und abfallrechtliche Aspekte zu berücksichtigen, die zuständige Überwachungsbehörde ist einzubinden.

6 Verhalten bei Störungen
Muss während der Arbeit aufgrund einer Störung von diesem Verfahren abgewichen werden, ist die Arbeit zu unterbrechen. Die anwesende sachkundige verantwortliche Person bestimmt die weitere Vorgehensweise unter Berücksichtigung der TRGS 519.
.

**02.70.9 Ausbau von AZ-Rohren bis DN 250**
Freilegen in Handschachtung und ordnungsgemäßer Ausbau von Rohren aus Asbestzement bis DN 250 unter Einhaltung sämtliche Sicherheits- und Gesundheitsschutzvorschriften.
Anwendung der Emissionsarmen Verfahren nach TRGS 519, DGUV Information 201-012,

BT3 Asbestzement-Rohrleitungen trennen - Rohrknacken, einschl. Aufsägen von Rohrkupplungen sowie BT 4 Asbestzement-Rohrleitungen trennen - Sägeverfahren

Sämtliche Aufwendungen für das BT3 oder BT4 Verfahren sind einzukalkulieren, inkl. Zulassung für die Tätigkeiten als Fachbetrieb,

Rohrlängen bis max. 4 m sind zu berücksichtigen, inkl. ordnungsgemäße Verpackung der Asbestabfälle in geeignete, zu liefernde BigBags sowie Vorbereitung und Lagerung für die Entsorgung, Entsorgung Asbestabfälle wird über gesonderte Entsorgungsposition vergütet.
schadstoffbelastet Asbest, Abfall ist gefährlich, Die Vorgaben der TRGS 519 sind zu beachten, Ausführung staubarm gem. TRGS 559.
Menge: 5,000 m

**02.70.10 Ausbau von AZ-Rohren DN 300 bis DN 500**
Freilegen in Handschachtung und ordnungsgemäßer Ausbau von Rohren aus Asbestzement DN 300 bis DN 500 unter Einhaltung sämtliche Sicherheits- und Gesundheitsschutzvorschriften.
Anwendung der Emissionsarmen Verfahren nach TRGS 519, DGUV Information 201-012,

BT3 Asbestzement-Rohrleitungen trennen - Rohrknacken, einschl. Aufsägen von Rohrkupplungen

Sämtliche Aufwendungen für das BT3 Verfahren sind einzukalkulieren, inkl. Zulassung für die Tätigkeiten als Fachbetrieb,

Rohrlängen bis max. 4 m sind zu berücksichtigen, inkl. ordnungsgemäße Verpackung der Asbestabfälle in geeignete, zu liefernde BigBags sowie Vorbereitung und Lagerung für die Entsorgung, Entsorgung Asbestabfälle wird über gesonderte Entsorgungsposition vergütet.
schadstoffbelastet Asbest, Abfall ist gefährlich, Die Vorgaben der TRGS 519 sind zu beachten, Ausführung staubarm gem. TRGS 559.
Menge: 7,000 m

**02.70.11 Asbestprodukte entsorgen AVV-Code: 170601* 170605***
Asbestprodukte (Abfallschlüssel 170601*‚ 170605*) Asbestzement aus Rohrleitungen mit Hohlräumen in Überlängen bis 4 m, Muffen, sonstige Produkte nach TRGS 519 ordnungsgemäß entsorgen.
Inkl. Gestellung Transportbehälter (z. B. Container), inkl. Verladung Big Bags in Container, inkl. Transportaufwand (genehmigter Transporteur), Kippgebühren sowie sonstige Aufwendungen zur Entsorgungsvorbereitung und Entsorgung/Verwertung.
inkl. Bearbeitungsgebühren, inkl. Begleitscheingebühren, inkl. Abstimmung und Kommuniktation mit Deponie und zuständigen Behörden, inkl. elektronisches Abfallnachweisverfahrens, eANV (bevollmächtigt durch Bauherrn), inkl. elektronische Signatur Begleitscheine, Registrierung und Erstellung Entsorgungsnachweis Massenermittlung anhand der Wiegescheine.
Menge: 0,500 t

**Ausführungsbeschreibung 9 Vorbemerkungen TRGS 519 BT 1 AZ-Wasserrohrleitungen - A**
*Vorbemerkungen TRGS 519 BT 1 AZ-Wasserrohrleitungen - Anbohrverfahren*
DGUV Information 201-012: Emissionsarme Verfahren nach TRGS 519 für Tätigkeiten an asbesthaltigen Materialien,
Emissionsarme Verfahren für Tätigkeiten mit geringer Exposition gemäß Nr. 2.9 TRGS 519.

BT 1 Asbestzement(AZ)-Wasserrohrleitungen -
Anbohrverfahren

1 Anwendungsbereich
Anbohren von Asbestzement (AZ)-Rohren in erdverlegten Wasserrohrleitungen mittels Anbohrarmatur zum Anbinden von Hausanschlussleitungen.

2 Organisatorische Maßnahmen
- Benennung einer sachkundigen verantwortlichen Person nach TRGS 519 Nr. 5.1.
- Beaufsichtigung der Arbeiten durch eine sachkundige und weisungsbefugte Person nach TRGS
519 Nr. 5.2.
- Unternehmensbezogene Anzeige spätestens sieben Tage vor Beginn der Arbeiten gemäß Anhang I Nr. 2.4.2 GefStoffV/TRGS 519 Nr. 3.2 an die zuständige Behörde und den Träger der gesetzlichen Unfallversicherung. Die unternehmensbezogene Anzeige ist am Sitz des Unternehmens einzureichen und bei einem Wechsel der sachkundigen Person, spätestens nach sechs Jahren, erneut vorzunehmen.
- Erstellen einer Gefährdungsbeurteilung und eines Arbeitsplans nach TRGS 519 Nr. 4.
- Erstellen einer schriftlichen Betriebsanweisung sowie Unterweisung der Beschäftigten nach TRGS 519 Nr. 11.
- Arbeitsausführung durch in das Arbeitsverfahren eingewiesenes Fachpersonal nach TRGS 519 Nr. 5.3.

3 Arbeitsvorbereitung
Arbeitsbereich abgrenzen und kennzeichnen.
Bereitzustellen sind:
Geräte:
· Anbohrgerät mit hartmetallbestücktem Bohrer oder hartmetallbestücktem Lochfräser. Bei elektrisch betriebenen Geräten müssen diese mit einer geeigneten Kapselung (Schutzart mindestens IP 54) ausgestattet sein und über einen vorgeschalteten Fehlerstrom (FI)-

DGUV Information 201-012 "Emissionsarme Verfahren nach TRGS 519 für Tätigkeiten an asbesthaltigen Materialien" Emissionsarmes Verfahren BT 1 (ergänzte Fassung, Stand 02.2023) 2 / 3 Schutzschalter (Stromstärke I = 30 mA) betrieben werden. Bei überflutetem Graben dürfen nur nichtelektrisch betriebene Geräte, die die oben genannten Kriterien erfüllen, verwendet werden.
· Alternativ zum Verfestigen der Bohremulsion (s. u.): selbstsaugende Wasserfiltrationsanlage mit
Filtern à 5 µm, 50 µm und 150 µm, inkl. Saugdüse, Schlauch- und Energieleitungen sowie Verschlusskappen zur Abreinigung von asbestbelastetem Spülwasser und der Bohremulsion.
Materialien:
- Arbeitsplatzabsperrung / Schilder mit Zutrittsverbotskennzeichnung · Anbohrarmatur nach DIN 3543-2 für AZ-Rohre · Spülschlauch und - je nach Bauart - Hilfsventil · Wanne zum Auffangen der Bohremulsion
- Alternativ zur Wasserfiltrationsanlage (s. o.): verschließbarer, gekennzeichneter
Entsorgungsbehälter mit Zement-Trockenmischung zum Verfestigen von asbestbelastetem Spülwasser und Bohremulsion.
- Einweg-Reinigungstücher, Handbrause/Waschbürste und Wasserentnahmestelle · Geeigneter, sicher verschließbarer und gemäß Anlage 2b TRGS 519 gekennzeichneter Abfallbehälter (bei körnigen, gewebten oder stückigen Abfällen z. B. ausreichend fester Kunststoffsack) · Schaufel/Spaten zum Freilegen des Rohres
- Persönliche Schutzausrüstung (PSA) - mindestens: Halbmaske mit Partikelfilter P2 und
Einwegschutzanzüge Kategorie III Typ 5/6, Gehörschutz (empfohlen: Kapselgehörschutz),
Gummistiefel oder Überzieher für Arbeitsschuhe, mechanische Schutzhandschuhe Kategorie II (teil- oder vollbeschichtet)

4 Arbeitsausführung
Vorbereitende Tätigkeiten · Arbeitsbereich abgrenzen.
- PSA anlegen, Atemschutz für Havarien vorhalten.
- Nach maschineller Ausschachtung Restarbeiten in Handschachtung durchführen. Rohr und Boden feucht halten.
Durchführung · Vorgesehene Anbohrstelle vom Restboden befreien und feucht reinigen, gegebenenfalls mittels Wasserstrahl und Handbrause/Waschbürste . · Anbohrarmatur montieren; je nach Armaturenbauart Hilfsventil einschrauben und Spülschlauch befestigen.
- Auffangwanne unterhalb der zu bearbeitenden Stelle platzieren.
- Anbohrgerät aufsetzen, je nach Armaturenbauart vorher Ventileinsatz entfernen.
DGUV Information 201-012 "Emissionsarme Verfahren nach TRGS 519 für Tätigkeiten an asbesthaltigen Materialien" Emissionsarmes Verfahren BT 1 (ergänzte Fassung, Stand 02.2023) 3 / 3

· AZ-Rohr anbohren. Dabei anfallende Bohremulsion in der Auffangwanne auffangen, ggf.
zwischendurch in gekennzeichnetem Abfallbehälter sammeln.
- Armatur oder Hilfsventil schließen und Anbohrgerät demontieren.
- Je nach Armaturenbauart den Ventileinsatz in die Anbohrarmatur montieren.

Abschließende Tätigkeiten · Spülschlauch und Hilfsventil abbauen.
- Arbeitsmittel mit Wasser reinigen und das Reinigungswasser in das Erdreich der Baugrube ablassen. Anschließend Arbeitsmittel aus Baugrube nehmen und verpacken.
- Werkzeuge mit feuchten Einweg-Reinigungstüchern reinigen. Reinigungstücher danach in Abfallbehälter verpacken.
- Boden der Baugrube und freigelegtes AZ-Rohr mit einer Füllsandschicht abdecken.
- Neu verlegte Hausanschlussleitung an den Anschlussstutzen der Anbohrarmatur anbinden.
- Vorbehandlung zur Entsorgung von asbestbelastetem Spülwasser und Bohremulsion (Filtern oder Verfestigen) erfolgt auf der Baustelle.
- Arbeitsbereich freigeben.

5 Abfallbeseitigung
Asbesthaltige und asbestkontaminierte Abfälle sind als gefährlich eingestuft und unter Beachtung der TRGS 519 Nr. 18 gemäß den länderspezifischen Regelungen zu entsorgen.

6 Verhalten bei Störungen
Muss während der Arbeit aufgrund einer Störung von diesem Verfahren abgewichen werden, ist die Arbeit zu unterbrechen. Die anwesende sachkundige verantwortliche Person bestimmt die weitere Vorgehensweise unter Berücksichtigung der TRGS 519.

**02.70.12 Zulage zur Erstellung von WL-Hausanschlüssen an AZ-Wasserrohrleitungen**
*** gemäß Ausführungsbeschreibung 9
Zulage zur Erstellung von WL-Hausanschlüssen an AZ-Wasserrohrleitungen unter Anwendung der
DGUV Information 201-012: Emissionsarme Verfahren nach TRGS 519 für Tätigkeiten an asbesthaltigen Materialien,
Verfahren BT 1 Asbestzement(AZ)-Wasserrohrleitungen - Anbohrverfahren Emissionsarme Verfahren für Tätigkeiten mit geringer Exposition gemäß Nr. 2.9 TRGS 519.
Menge: 1,000 St

**02.70.13 Ausbau Rohre aus Beton oder Ton bis einschl. DN 150**
*** gemäß Ausführungsbeschreibung 6
Rohre aus Beton oder Ton bis einschl. DN 150
Menge: 7,000 m

**02.70.14 Ausbau Rohre aus Beton oder Ton über DN 150 bis einschl. DN 300**
*** gemäß Ausführungsbeschreibung 6
Rohre aus Beton oder Ton über DN 150 bis einschl. DN 300
Menge: 5,000 m

### Titel 03 Straßen- und Oberflächenarbeiten

#### Bereich 03.10 Straßenaufbruch und -wiederherstellung, Pflasterarbeiten, Rabatten, Betondielen, Randsteine, Pflasterzeilen

**03.10.1 Aufbruch, Abfuhr und Entsorgung von Straßen- und Gehwegbefestigungen, einschl. Schneiden/Fräsen Verweis-Nr.200.000**
Aufbruch, Abfuhr und Entsorgung von Straßen- und Gehwegbefestigungen, einschl. Schneiden/Fräsen, zur Berechnung der m³ wird die mittlere Stärke der Straßen/Gehwegbefestigung und die Rohrgraben- bzw. Baugrubenabmessungen aus den Pos. mit der Verweis-Nr.100.000 und Pos. mit der Verweis-Nr.110.000 herangezogen. (gerundet auf drei Nachkommastellen). Beim Fräsen ist das Fräsgut sofort zu entsorgen (Fräsgut über Förderband auf LKW laden) und darf nicht wieder eingebaut werden.

Zurückschneiden der gebundenen Straßen- bzw. Gehwegbefestigung (Tragschicht und Deckschicht) im Bereich der aufgelockerten Rohrgraben-Randzone (Aufbruch, Laden und Abfuhr der nachgeschnittenen Flächen).

Alle Arbeiten einschließlich der vorgeschriebenen Schutz- und Sicherheitsmaßnahmen
Menge: 145,000 m³

**03.10.2 Zuschlag für Teerhaltige Asphaltbefestigungen**
Zuschlag für teerhaltige Apshaltbefestigung.
Aufbruch ist auf Nachweis zu entsorgen einschl. Deponiegebühr.

Im Rahmen des Aufbruchs von Oberflächenbefestigungen muss mit dem Vorhandensein von teerhaltigen Materialien gerechnet werden. Bestätigt sich der Verdacht auf teerhaltige Materialien, so sind die gültigen Vorschriften und Richtlinien zum Umgang mit teerhaltigen Materialien anzuwenden.
Menge: 6,000 t

**03.10.3 Asphalt nachschneiden bis 15cm Stärke**
Asphalt nachschneiden vor verschließen des Rohrgrabens;
nach Rücksprache mit AG
Menge: 80,000 m

**03.10.4 Asphalt nachschneiden bis 25 cm Stärke**
Asphalt nachschneiden vor verschließen des Rohrgrabens;
nach Rücksprache mit AG
Menge: 220,000 m

**03.10.5 Asphalt nachschneiden bis 30 cm Stärke**
Asphalt nachschneiden vor verschließen des Rohrgrabens;
nach Rücksprache mit AG
Menge: 80,000 m

**03.10.6 Auskoffern von Schotter, Mineralbeton, Kies und Humus, in Absprache mit unserer Bauaufsicht**
Auskoffern von Schotter, Mineralbeton, Kies und Humus, in Absprache mit der Bauaufsicht der Stadtwerke ND.
Inkl. Laden und abfahren des Materials an Lagerfläche.
Menge: 50,000 m³

**03.10.7 Schotterplanie für Asphalt oder Pflastereinbau im Leitungsgraben erstellen, Einschließlich Erschwernis durch Straßenkappen und verdichten.**
Schotterplanie für Asphalt oder Pflastereinbau im Leitungsgraben erstellen, Einschließlich Erschwernis durch Straßenkappen, Kanaldeckel und verdichten.
Menge: 660,000 m²

**03.10.8 Wiederherstellung der bituminösen Tragschicht für Straßen- und Gehwegbefestigungen Verweis-Nr.210.000**
Wiederherstellung der bituminösen Tragschicht für Straßen- und Gehwegbefestigungen gemäß ZTV Asphalt StB 07 aus Mischgut AC 22 TN mit Bindemittel 50/70 einschl. Materiallieferung.
Menge: 545,000 m³

**03.10.9 Wiederherstellung der Asphaltdeckschicht in Straßen Verweis-Nr.220.000**
Wiederherstellung der Asphaltdeckschicht für Rohrgräben in Straßen gemäß ZTV Asphalt StB 07 aus Mischgut AC 8 DN im Straßenbereich
(die Regelstärke beträgt 4 cm, darüber hinausgehende Einbaustärken werden nicht extra vergütet) einschl. Materiallieferung, inkl. eventuellem Nachschneiden/Fräsen
Bindemittel 50/70
Anlieferung im Thermocontainer vorgeschrieben; Einbau gemäß geltenden Richtlininien und vorgeschriebenen notwendigen Mindesttemperaturen.
Menge: 490,000 m²

**03.10.10 Wiederherstellung der Asphaltdeckschicht in Gehwege Verweis-Nr.220.000**
Wiederherstellung der Asphaltdeckschicht für Rohrgräben in Gehwegen gemäß ZTV Asphalt StB 07 aus Mischgut AC 5 DN im Gehwegbereich
(die Regelstärke beträgt 3 cm, darüber hinausgehende Einbaustärken werden nicht extra vergütet) einschl. Materiallieferung, inkl. eventuellem Nachschneiden/Fräsen

Anlieferung im Thermocontainer vorgeschrieben; Einbau gemäß geltenden Richtlininien und vorgeschriebenen notwendigen Mindesttemperaturen.
Menge: 55,000 m²

**03.10.11 Asphalttragschicht und Anschlüsse vor Einbau der Deckschicht reinigen und mit Haftkleber ansprühen.Verweis-Nr.220.100**
Asphalttragschicht und Anschlüsse vor Einbau der Deckschicht reinigen und mit Haftkleber ansprühen.

Anlieferung im Thermocontainer vorgeschrieben; Einbau gemäß geltenden Richtlininien und vorgeschriebenen notwendigen Mindesttemperaturen.
Menge: 545,000 m²

**03.10.12 Einbringen einer Tragdeckschicht AC 16 TD Verweis-Nr.230.000**
Einbringen einer Tragdeckschicht AC 16 TD, einschl. Materiallieferung und bei Bedarf Zurückschneiden der gebundenen Straßen- bzw. Gehwegbefestigung (Tragschicht und Deckschicht) im Bereich der aufgelockerten Rohrgraben-Randzone (Aufbruch, Laden und Abfuhr der nachgeschnittenen Flächen).
Menge: 25,000 m³

**03.10.13 Zuschlag für die Pos. mit der Verweis-Nr.210.000, 220.000, 220.100 und 230.000 bei Kleinstflächen unterhalb 2 m²**
Zuschlag für die Pos. mit der Verweis-Nr.210.000, 220.000, 220.100 und 230.000 bei Kleinstflächen unterhalb 2 m². Die Flächen die sich auf eine Baustelleneinrichtung beziehen werden zusammengefasst.
Der Zuschlag wird nur einmal pro Fläche vergütet und gilt nur für Einzelbaumaßnahmen, wie z.B. Hausanschlüsse.
Menge: 3,000 Stk.

**03.10.14 Wiederherstellung von Straßenbankett**
Menge: 53,000 m²

**03.10.15 Liefern und Einbau von bituminösen, schmelzbaren Fugenbändern 10 mm breit, 35 mm hoch (TOK-Band spezial) an bituminösen Anschlußnähten**
Liefern und Einbau von bituminösen, schmelzbaren Fugenbändern 10 mm breit, 35 mm hoch (TOK-Band spezial) an bituminösen Anschlussnähten, im Bedarfsfall Herstellen von geeigneten Flächen (einschließlich Aufbruch, Laden und Abfuhr), Säubern der Anschlussflächen und mit geeigneten Vorstreichmitteln zwecks besserer Verklebung behandeln. Fugenbänder durch Erhitzen haftfähig machen und andrücken.
Menge: 220,000 m

**03.10.16 Anschluss von Asphaltdecken als Fuge herstellen**
Fugen gemäß ZTVFug herstellen
Fugenspalttiefe min. mm 30
Fugenspaltbreite mm 10
Längs- und Querfuge
in der Deckschicht
mit elastischer Fugenmasse,
Fugenraum füllen nach Wahl des AN.
Das vorherige Schneiden
gehört zum Leistungsumfang
Menge: 640,000 m

**03.10.17 Klein- bzw. Großsteinpflaster (Ausbau) auf Sand, Beton oder Splitt, Verweis-Nr.240.100**
Klein- bzw. Großsteinpflaster auf Sand oder Splitt, Aufbruch, incl. Aufbruch und die Entsorgung des eventuell vorhandenen Betons
Menge: 100,000 m²

**03.10.18 Klein- bzw. Großsteinpflaster (Einbau) auf Sand oder Splitt, Wiederherstellung Verweis-Nr.240.200**
Klein- bzw. Großsteinpflaster auf Sand oder Splitt, mit frostsicherem Unterbau, Verfugen mit Sand bzw. Sand/Splitt-Gemisch, Wiederherstellung inkl. Material zum Verfugen.
Menge: 100,000 m²

**03.10.19 Klein- bzw. Großsteinpflaster (Ausbau) auf Mörtelbett, Aufbruch inkl. Betonaufbruch Abfuhr und Entsorgung, inkl. Aufbruch und die Entsorgung des eventuell vorhandenen Betons Verweis-Nr.250.100**
Klein- bzw. Großsteinpflaster auf Mörtelbett, Aufbruch inkl. Betonaufbruch Abfuhr und Entsorgung, inkl. Aufbruch und die Entsorgung des eventuell vorhandenen Betons
Menge: 25,000 m²

**03.10.20 Klein- bzw. Großsteinpflaster (Einbau) auf Mörtelbett, Verfugung mit Zementmörtel oder Gußasphalt, Wiederherstellung Verweis-Nr.250.200**
Verweis-Nr.250.200 Klein- bzw. Großsteinpflaster auf Mörtelbett, Verfugung mit Zementmörtel oder Gussasphalt, Wiederherstellung incl. Material zum Verfugen.
Menge: 25,000 m²

**03.10.21 Verbundpflaster, Gehwegplatten oder Rasengittersteine, jeglicher Art (Ausbau), mit Sandunterbau, Aufbruch, inkl. Aufbruch und die Entsorgung des eventuell vorhandenen Betons Verweis-Nr.255.100**
Verbundpflaster, Gehwegplatten oder Rasengittersteine, jeglicher Art, mit Sandunterbau, Aufbruch, inkl. Aufbruch und die Entsorgung des eventuell vorhandenen Betons
Menge: 105,000 m²

**03.10.22 Verbundpflaster Gehwegplatten oder Rasengittersteine, jeglicher Art (EInbau) mit Sandunterbau, Wiederherstellung.**
Verbundpflaster Gehwegplatten oder Rasengittersteine, jeglicher Art mit Sandunterbau, Wiederherstellung.
Menge: 105,000 m²

**03.10.23 Verbundpflaster oder Gehwegplatten, jeglicher Art (Ausbau), mit Betonunterbau, Aufbruch incl. Betonaufbruch und Entsorgung, incl. Aufbruch und die Entsorgung des eventuell vorhandenen Betons Verweis-Nr.260.100**
Verbundpflaster oder Gehwegplatten, jeglicher Art, mit Betonunterbau, Aufbruch incl. Betonaufbruch und Entsorgung, incl. Aufbruch und die Entsorgung des eventuell vorhandenen Betons
Menge: 7,000 m²

**03.10.24 Verbundpflaster oder Gehwegplatten, jeglicher Art (Einbau), mit Betonunterbau, Wiederherstellung.**
Verbundpflaster oder Gehwegplatten, jeglicher Art, mit Betonunterbau, Wiederherstellung.
Menge: 7,000 m²

**03.10.25 Rabatten, Betondielen (Ausbau) bzw. Beeteinfassungen mit Betonunterbau entfernen inkl. Ausbau und Entsorgung des Betons, incl. Aufbruch und die Entsorgung des eventuell vorhandenen Betons**
Rabatten, Betondielen bzw. Beeteinfassungen mit Betonunterbau entfernen inkl. Ausbau und Entsorgung des Betons, inkl. Aufbruch und die Entsorgung des eventuell vorhandenen Betons
Menge: 15,000 m

**03.10.26 Rabatten, Betondielen (Einbau) bzw. Beeteinfassungen wieder neu in Beton setzen, einschließlich Material**
Rabatten, Betondielen bzw. Beeteinfassungen wieder neu in Beton setzen, einschließlich Material.
Menge: 15,000 m

**03.10.27 Kleinpflastersteine (Ausbau) auf Beton, EINZEILER, Aufbruch, inkl. Betonunterbau und Entsorgung, inkl. Aufbruch und die Entsorgung des eventuell vorhandenen Betons**
Einzeiler Kleinpflastersteine auf Beton, Aufbruch, inkl. Betonunterbau und Entsorgung, inkl. Aufbruch und die Entsorgung des eventuell vorhandenen Betons
Menge: 18,000 lfm

**03.10.28 Kleinpflastersteine (Einbau) auf Beton, EINZEILER, mit Verfugen**
Einzeiler Kleinpflastersteine auf Beton mit Verfugen unter Gestellung des Materials, Wiederherstellung
Menge: 18,000 lfm

**03.10.29 Kleinpflastersteine (Ausbau) auf Beton, ZWEIZEILER, Aufbruch, inkl. Betonunterbau und Entsorgung, inkl. Aufbruch und die Entsorgung des eventuell vorhandenen Betons**
Zweizeiler Kleinpflastersteine auf Beton, Aufbruch, inkl. Betonunterbau und Entsorgung, inkl. Aufbruch und die Entsorgung des eventuell vorhandenen Betons
Menge: 10,000 lfm

**03.10.30 Kleinpflastersteine (Einbau) auf Beton, ZWEIZEILER, mit Verfugen**
Zweizeiler Kleinpflastersteine auf Beton mit Verfugen unter Gestellung des Materials, Wiederherstellung
Menge: 10,000 lfm

**03.10.31 Kleinpflastersteine (Ausbau) auf Beton, DREIZEILER, Aufbruch, inkl. Betonunterbau und Entsorgung, inkl. Aufbruch und die Entsorgung des eventuell vorhandenen Betons**
Dreizeiler Kleinpflastersteine auf Beton, Aufbruch, inkl. Betonunterbau und Entsorgung, inkl. Aufbruch und die Entsorgung des eventuell vorhandenen Betons
Menge: 20,000 lfm

**03.10.32 Kleinpflastersteine (Einbau) auf Beton, DREIZEILER, mit Verfugen**
Dreizeiler Kleinpflastersteine auf Beton mit Verfugen unter Gestellung des Materials, Wiederherstellung
Menge: 20,000 lfm

**03.10.33 Großpflasterzeile (Ausbau) auf Beton, EINZEILER, Aufbruch, inkl. Betonunterbau und Entsorgung, inkl. Aufbruch und die Entsorgung des eventuell vorhandenen Betons**
Einzeiler Großpflasterzeile auf Beton, Aufbruch, inkl. Betonunterbau und Entsorgung, inkl. Aufbruch und die Entsorgung des eventuell vorhandenen Betons
Menge: 30,000 lfm

**03.10.34 Großpflasterzeile (Einbau) auf Beton, EINZEILER, mit Verfugen**
Einzeiler Großpflasterzeile auf Beton, bis zwei Reihen (max. Zweizeiler), mit Verfugen unter Gestellung des Materials, Wiederherstellung.
Menge: 30,000 lfm

**03.10.35 Großpflasterzeile (Ausbau) auf Beton, ZWEIZEILER, Aufbruch, inkl. Betonunterbau und Entsorgung, inkl. Aufbruch und die Entsorgung des eventuell vorhandenen Betons**
Zweizeiler Großpflasterzeile auf Beton, Aufbruch, inkl. Betonunterbau und Entsorgung, inkl. Aufbruch und die Entsorgung des eventuell vorhandenen Betons
Menge: 8,000 lfm

**03.10.36 Großpflasterzeile (Einbau) auf Beton, ZWEIZEILER, mit Verfugen**
Zweizeiler Großpflasterzeile auf Beton, bis zwei Reihen (max. Zweizeiler), mit Verfugen unter Gestellung des Materials, Wiederherstellung.
Menge: 8,000 lfm

**03.10.37 Bordsteine entfernen, inkl. Betonunterbau und Entsorgung, inkl. Aufbruch und die Entsorgung des eventuell vorhandenen Betons Verweis-Nr.355.100**
Bordsteine entfernen, inkl. Betonunterbau und Entsorgung, inkl. Aufbruch und die Entsorgung des eventuell vorhandenen Betons
Menge: 26,000 m

**03.10.38 Bordsteine wieder neu setzen, unter Gestellung des Materials, Wiederherstellung**
Menge: 26,000 m

**03.10.39 Rasenflächen abstechen, getrennt lagern und wieder andecken, ggf. wässern**
Rasensonden abstechen, getrennt lagern und wieder andecken, ggf. wässern
Menge: 5,000 m²

**Ausführungsbeschreibung 12 Ausführungsbeschreibung Rasen-Oberflächenwiederherstell**
*Ausführungsbeschreibung Rasen-Oberflächenwiederherstellung, einschl. evtl. nötiger 2-facher Rasenwiedereinsaat*
Rasen-Oberflächenwiederherstellung, einschl. evtl. nötiger 2-facher Rasenwiedereinsaat, Die Flächen die sich auf eine Baustelleneinrichtung beziehen werden zusammengefasst.
inkl. Lieferung von geeigneten Oberboden

**03.10.40 bei Flächen bis einschließlich 20 m²**
*** gemäß Ausführungsbeschreibung 12
Menge: 50,000 m²

**03.10.41 bei Flächen von 20 m² bis einschließlich 100 m²**
*** gemäß Ausführungsbeschreibung 12
Menge: 100,000 m²

**03.10.42 bei Flächen ab 100 m²**
*** gemäß Ausführungsbeschreibung 12
Menge: 350,000 m²

**Ausführungsbeschreibung 13 Ausführungsbeschreibung Geradliniges Abfräsen von Aspha**
*Ausführungsbeschreibung Geradliniges Abfräsen von Asphaltbelägen, einschl. Laden,*
Geradliniges Abfräsen von Asphaltbelägen, einschl. Laden, Abfuhr und Entsorgung des ausgefrästen Materials sowie Reinigung des Untergrundes und der Anschlusskanten, Kantenausführung für TOK-Band geeignet.
Bis einschl. 4 cm Stärke.

**03.10.43 bis 50 m²**
*** gemäß Ausführungsbeschreibung 13
Menge: 20,000 m²

**03.10.44 bis 100 m²**
*** gemäß Ausführungsbeschreibung 13
Menge: 70,000 m²

**03.10.45 Zuschlag für Hindernisse wie Straßenkappen, SSK, Kanaldeckel**
Menge: 10,000 St.

**03.10.46 Straßenkappen während des Asphalteinbaus auf Höhe setzen, Kappen freilegen, Ausrichten in Asphalttragschicht einbauen und während des Deckschichteinbaues ziehen und einwalzen.**
Straßenkappen während des Asphalteinbaus auf Höhe setzen, Kappen freilegen, Ausrichten in Asphalttragschicht einbauen und während des Deckschichteinbaues ziehen und einwalzen.

Gilt für Hausanschluss, Rohrnetz und Hydrantenkappen (alle Sparten und Größen)
Menge: 14,000 St.

**03.10.47 Setzen von Schilderpfählen (Werkstoffunabhängig) inkl. Beton.**
Menge: 1,000 St.

**03.10.48 Aus- und Wiedereinbau von Verkehrszeichen oder ähnlichem inkl. aller erforderlichen Nebenarbeiten**
Aus- und Wiedereinbau von Verkehrszeichen oder ähnlichem (z.B. Rekalmetafeln) inkl. aller erforderlichen Nebenarbeiten (Aufstellen eines Ersatzschildes, Betoneinbau, etc. ).

Verkehrsschild mit Befestigungsmaterial und Pfosten, inkl. Fundament ausbauen, seitlich lagern und Einbau.

Verfüllmaterial ist vom AN zu stellen.
Menge: 5,000 St.

**03.10.49 Grabenüberbrückung für Fußgänger, ca. 1,25 m breit, mit vorschrifts- mäßiger Absicherung**
Grabenüberbrückung für Fußgänger, ca. 1,25 m breit, mit vorschriftsmäßiger Absicherung, jede Brücke wird nur einmal in Rechnung gestellt, das zwischenzeitliche Entfernen und Wiederherstellen wird nicht gesondert vergütet
Menge: 10,000 St.

**03.10.50 Überbrückung des Rohrgrabens mit Stahlplatten, für eine Belastung nach Brückenklasse LKW 12**
Überbrückung des Rohrgrabens mit Stahlplatten, für eine Belastung nach Brückenklasse LKW 12, jede Zufahrt und Grabenüberbrückung wird nur einfach in Rechnung gestellt, das teilweise Entfernen der Platten zu Montagezwecken wird nicht gesondert vergütet.

DIN 1072 ist zu beachten.

Vergütung nur nach Absprache mit dem AG.
Menge: 100,000 m

**03.10.51 Kontrollprüfung des Rohrgrabens mittels stat. Lastplatten (Verdichtungsnachweis)**
Kontrollprüfung des Auftraggebers durchführen, statischer Plattendruckversuch nach DIN 18134 durch ein anerkanntes von Bauherren genehmigtes Institut zum Nachweis der geforderten Tragfähigkeitswerte durchführen (auf Planum), einschl. aller erforderlichen Geräte, Hilfsmittel und Protokollführung.

Sofern die geforderten Werte gem. ZTVE StB oder ZTVT- StB bzw. nach Regelquerschnitt nicht erbracht werden, gehen die Aufwendungen für die Durchführung der Verdichtungsproben zu Lasten des Auftragnehmers.
Menge: 3,000 St.

**03.10.52 Kontrollprüfung des Rohrgrabens mittels Rammsondierung (Verdichtungsnachweis)**
wie Position zuvor nur Verdichtungsnachweis mittels Rammsondierung.

(Randzone bei Leitungsgräben) Rammsondierungen sind in der DIN EN ISO 22476-2 geregelt und dementsprechend auszuführen.

Leichte Rrammsonde DPL mit Spitzenquerschnitt 10 cm2

Sofern die geforderten Werte gem. ZTVE StB oder ZTVT- StB bzw. nach Regelquerschnitt nicht erbracht werden, gehen die Aufwendungen für die Durchführung der Verdichtungsproben zu Lasten des Auftragnehmers.
Menge: 1,000 St

**03.10.53 Asphalttragschicht 0/22 (bei Regiearbeiten, z.B. Rohrbruch)**
Menge: 3,000 m³

**03.10.54 Asphaltdeckschicht 0/8 (bei Regiearbeiten, z.B. Rohrbruch)**
Menge: 3,000 m³

**03.10.55 TOK-Band (bei Regiearbeiten, z. B. Rohrbruch)**
Menge: 8,000 m

### Titel 04 Rohrverlegungsarbeiten Fernwärme

#### Bereich 04.10 Rohrbau und Verlegung

*Hinweis: Technische Spezifikationen Rorleitungsbau*
1. Allgemein
Alle Einzelheiten, die nach der Meinung des Auftragnehmers nicht genügend klar und eindeutig aus den Ausschreibungsunterlagen hervorgehen, aber für die Kalkulation der Preise wichtig sind, müssen vor der Abgabe des Angebotes durch Rückfragen beim Auftraggeber geklärt werden.

2. Verschmutzungen, Beschädigungen
Werden Straßen oder Gehsteige außerhalb des Bereiches der Baustelleneinrichtung durch den AN verschmutzt bzw. Straßen oder Gehsteige beschädigt, so hat der AN auf seine Kosten für sofortige Abhilfe zu sorgen und den Urzustand wieder herzustellen. Instandsetzungen, die durch das Verschulden des AN oder der Personen, deren sich der AN zur Erfüllung seiner Verpflichtungen bedient, entstehen, werden auf Kosten des AN vom AG vorgenommen. Nach Beendigung der Arbeiten ist die Arbeitsstelle schnellstens zu räumen und wieder in Ordnung zu bringen.

3. Lagerplätze
Der AN hat für einen geeigneten Lagerplatz zu sorgen, wobei die Bestimmungen und Anweisungen des Ordnungsamtes und der Polizeibehörde zu beachten sind. Hierdurch entstehende Kosten gehen zu Lasten des AN. Ggf. erforderliche Arbeiten wie Umbauten, Umsetzen, Umziehen usw. die das Lager betreffen sind in die Einheitspreise einzurechnen

4. Rohrreinigung
Die Rohre sind in kleinen Abschnitten zu reinigen, wobei sie frei von Fremdkörpern wie z.B. Steine, Sand, Hölzer, Werkzeuge, Schweißelektroden, Rost usw. sein müssen. Dazu ist eine Rohrbürste während der fortlaufenden Rohrverlegung mitzuziehen. Sofern der AN eine andere Art der Reinigung vorsieht, muss diese spätestens vor Beginn der Druckprobe erfolgen. Die Art des Reinigungsverfahrens ist mit dem AG abzustimmen.

5. Ausführung der Arbeiten
Die Arbeiten sind nach Angabe des AG oder dessen Beauftragten durchzuführen, der auch Umfang und Reihenfolge der Arbeiten bestimmt.
Dem AG steht das Recht zu, jede Arbeit und Lieferung, die nicht den Vorschriften entspricht und nicht sachgemäß ausgeführt ist, zurückzuweisen und eine technisch einwandfreie, sowie den Vertragsbestimmungen entsprechende Herstellung der Arbeit anzuordnen, ohne dass dem AN für hierdurch entstehenden Mehraufwand eine
Entschädigung zusteht. Für die durch Nichterfüllung oder nicht sachgemäße Erfüllung des Auftrages dem AG entstehenden Schäden haftet der AN.

6. Schweißarbeiten
Die Schweißarbeiten an Stählen dürfen nur Schweißer ausführen, für die eine Prüfung nach EN 287T1 nachgewiesen wird und die auch unter Baustellen- bedingungen durchstrahlungssicher schweißen können. Für die Schweißarbeiten gilt DIN EN 12732 -Schweißen im Rohrleitungsbau. Zu beachten ist die AGFW
Mitgliederinformation "Schweißvorschriften für Fernwärmeleitungen". Stumpfnähte an Rohren mit Wanddicke s < 4 mm aus Werkstoffen nach diesem LV
sind mit den Gasschmelzverfahren oder bei geeigneten Arbeitsbedingungen mit dem Schutzgasschweißverfahren (WIG) auszuführen. Rohre der Wanddicke s > 4 mm aus Werkstoffen nach diesem LV sind mehrlagig zu schweißen.
- Schweißverfahrenskombination
Schutzgasschweißverfahren (WIG) für die Wurzel und Lichtbogenhandschweißverfahren für Füll- und Deckenlagen. Beim Schweißen der Verbindungsrundnaht zwischen den Rohrsträngen ist darauf zu achten, dass die Längsnähte um mind. 15 cm versetzt liegen. Es dürfen keine Kreuznähte an den Stößen entstehen.
Beim Lagern von Rohrleitungen in Schalen oder Schalenringen ist zu vermeiden, dass Rund-, Längs- oder Spiralnähte innerhalb der Schalen liegen. Sofern dies nicht zu vermeiden ist, sind die Nähte anzuschleifen. Die Kosten hierfür sind in die Einheitspreise einzurechnen. Schweißarbeiten an Kunststoffen dürfen nur Schweißer ausführen, die eine Prüfung nach DVS-Richtlinien, DVS 2212, Teil 1 bzw. 2 nachweisen können.

Verlegung inkl. Trassenwarnband:
Trassenwarnband wird zur Markierung der Rohrleitungen über dem fertig hergestellten Sandbett und der ersten Fülllage von 200 mm in 12.00-Uhr-Position von Vor- und Rücklauf verwendet.
Das Warnband wird mit der schwarzen neutralen Aufschrift "Achtung Fernheizleitung" auf gelben Grund geliefert.

*Hinweis: Abrechnung KMR*
Ergänzende Angaben zur Abrechnung des KMR

Das Kunststoffmantelrohr (unabhängig der Dimension) wird zur Abrechnung nicht übermessen. Die Rohrmeter werden als tatsächlich verbaute Länge vergütet und Formteile werden als Stück (nicht als Zulage) ermittelt.

Die Dokumentation der abzurechnenden Abschnitte ist in komplettem Umfang der Rechnung beizufügen.

Die Dokumentationen/ Revisionsunterlagen/ Doku Netzüberwachung/ggf. Pläne sind mit der Rechnung abzugeben und gelten in komplettem Umfang als Abrechnungsgrundlage.

*Hinweis: Rohrbautechnik und -arbeiten*
Verlegen von Rohren, Formteilen und Armaturen

In den Preisen enthalten sind:

- Baustellentransporte (Laden/Abladen von Rohren, Formteilen, Armaturen, Rohrlager etc.)
- Ablassen und Auslegen
- Verlegen und ggf. Verziehen im verkleideten oder unverkleideten Rohrgraben, auf Rohrbrücken, in Schachtbauwerken, Gebäuden, in FW-Kanälen und durch Stahlschutzrohre (Einfädeln)
- Liefern und Herstellen von Rohrauflagern (Sandsäcke). Die Sandsäcke müssen vor dem Verfüllen aufgeschlitzt werden
- Ausrichten der Rohrlängen, Formteile und Armaturen
- Herstellen von Passstücken entsprechend den örtlichen Gegebenheiten inklusive aller Nebenarbeiten, wie das fachgerechte Entfernen und Entsorgen des PE-Mantels, PUR-Schaumes, Reinigen des Stahlrohres etc.
- Rohr- und Gehrungsschnitte sowie Schweißverbindungen werden gemäß LV vergütet
- Sichern der Leitungen gegen Auftrieb
- Einbau Straßenkappen inkl. aller Nebenarbeiten
- Aufschieben der Muffen, Endkappen, Labyrinthdichtringe, Positionierung der Rohrhalterungen und Lager
- Prüfen auf Umhüllungsschäden einschließlich Protokollierung
- Erschwernisse für den Transport der Rohre, Formteile und Armaturen und das Unterstützungsmaterial in Gebäuden, Schachtbauwerken und auf Rohrbrücken sowie das Einbringen der Rohre über Rohrschleusen zum vorgesehenen Einbauort. Dabei darf die vorbereitete Grabensohle nicht verändert werden, d.h. der Rohrtransport muss über geeignete Konstruktionen oder Hilfsmittel (z.B. Schienen) erfolgen. Das Liefern, Herstellen und Abtransportieren dieser Hilfsmittel ist in die Einheitspreise für die Rohrverlegung einzurechnen.
- Festlegen, Einmessen und Anzeichnen der Trasse sowie von Durchbrüchen bzw. Bohrungen
- Verbrauchsmaterial bzw. Hilfsstoffe wie Lecksuchspray, PE-Reiniger, Markierungsstifte, Schweißgase, Schweißzusatzmaterialien etc.
- Trassenwarnband
(wird zur Markierung der Rohrleitungen über dem fertig hergestellten Sandbett und der ersten Fülllage von 200 mm in 12.00-Uhr-Position von Vor- und Rücklauf verwendet.
Das Warnband wird mit der schwarzen neutralen Aufschrift "Achtung Fernheizleitung" auf gelben Grund geliefert.)

Es dürfen nur technisch erforderliche, d.h. aufgrund der vergebenen Verlegebedinungen unausweichliche Rohrschnitte ausgeführt werden, so dass ein Minimum an Schweißnähten/Muffenverbindungen erreicht wird.

*Hinweis: Schweißen und Prüfungsumfang*
Schweißen
Das Schweißen, Prüfen, Bewerten und die Dokumentation von Schweißnähten hat gemäß AGFW-Arbeitsblatt FW 446 (Ausgabe Dezember 2009) zu erfolgen. Die FW 446 wird Vertragsbestandteil.

Qualifikation für Schweißarbeiten
Die Schweißarbeiten dürfen nur von geübten Schweißern ausgeführt werden, die Ihre Eignung durch eine Prüfung nach DIN EN 287 Teil 1 nachgewiesen und eine gültige Prüfbescheinigung dem AG vorgelegt haben (siehe auch FW 446 Teil 1 und 2).

Für dieses Projekt wird folgender Prüfumfang festgelegt:

- Durchstrahlungsprüfung bei 10% der Rundnähte nach Wahl des AG. Bei thermisch vorgespannten KMR werden mindestens 20% der Schweißnähte einer Durchstrahlungsprüfung unterzogen. Werden bei dem aufgeführten Prüfumfang unzulässige Unregelmäßigkeiten festgestellt, wird der Prüfumfang in weiteren Stufen erhöht. Die Kosten für Ausbesserungen und die Neuerstellung von Schweißnähten aufgrund nicht zulässiger Schweißnahtfehler sowie die durchzuführenden Wiederholungsprüfungen an hat der AN zu tragen. Durchstrahlungsprüfungen an Schweißnähten, die mit umhüllten Elektroden (Fallnahtschweißen) hergestellt werden, dürfen frühestens 24 Stunden nach der Herstellung geprüft werden. Durchstrahlungsprüfungen werden von der Bauleitung festgelegt.

- Kehl- und Stutzennähte an Verstärkungsscheiben und Knaggen werden einer Oberflächenrissprüfung (Fluxen) unterzogen.

- Sämtliche Rundschweißnähte für Rohrnennweiten ab DN 100 werden einer Dichtheitprüfung nach FW 602 mit einer Vakuumbrille unterzogen. Der äussere Luftdruck beträgt dabei < 0,6 bar.

- Sämtliche Rundschweißnähte < DN100 werden einer Druckluftprobe mit einem inneren Luftüberdruck von 0,20 bar gemäß FW 602 geprüft

- Jede Schweißnaht ist durch den Schweißer und der Schweißaufsicht des AN einer Oberflächensichtprüfung gemäß EN 970 zu unterziehen. Das Prüfpersonal muss für das Verfahren VT nach EN 473 in der Stufe 2 qualifiziert sein.

- Schweißnahtprüfungen sind zu protokollieren und zusätzlich im Rohrbuch selbsterklärend zu vermerken.

- Bei niedrigen Umgebungstemperaturen < 5°C sind die Rohrenden auf ca. 50°C - 100°C vorzuwärmen. Die Vorwärmtemperatur darf beim Heften und Schweißen nicht unter 30°C fallen. Die Kosten für das Vorwärmen für eine Rundschweißung werden gemäß LV vergütet, wobei die Temperaturen im Rohrbuch zu vermerken sind.

*Hinweis: Verbindungsmuffen*
Lieferung und Montage der Muffen
Die Lieferung, Lagerung, Herstellung u.a. der Muffen und der Muffenmontage hat gemäß AGFW-Arbeitsblatt FW401 - Teil 14 "Muffenmontage" zu erfolgen.

Die Verbindungsmuffen (Schrumpfmuffen) für das Dämmen und Abdichten an Schweißstößen müssen eine dauerhafte und wasserdichte Verbindung bei den auftretenden thermischen sowie mechanischen inneren und äusseren Beanspruchungen gewährleisten.

Eine Verschiebung der Muffen muss bei allen Betriebszuständen der Leitung ausgeschlossen sein.

Die Muffenmonteure müssen über eine gültige Qualifikation nach FW 603 und die Muffenmontageunternehmen über gültige Zertifizierung nach FW 605 verfügen

Mit Herstellung der Muffenverbindung ist die Verdrahtung der Drähte des Überwachungssystem gemäß den Herstellerrichtlinien vorzunehmen. Es dürfen nur Schweißstopfen eingesetzt werden.

Der Schaum an den Stirnseiten der ungeschützten Rohrenden muss mindestens zwei Zentimeter tief ausgestochen werden. Für das Ermitteln der vorhandenen Restfeuchte in den Schaumendbereichen ist ein PUR-Schaumtester, z.B. nach FW 401, Teil 14, Seite 8 einzusetzen. Für jede Muffe ist der beidseitig an den Stirnseiten gemessene Wert zu protokollieren.

Muffenverbindungen dürfen erst nach erfolgter Druckprobe und Abnahme der Mediumrohrverbindung (Schweißnaht) durch den AG hergestellt werden. Die Muffen sind vorrangig mit Maschinenschaum auszuschäumen.

Die Erfüllung der Anforderungen nach DIN EN 489 und FW 401, Teil 6 bei den zum Schäumzeitpunkt vorhandenen Oberflächentemperaturen ist nachzuweisen.

*Hinweis: Dehnpolster*
Dehnpolster
In den Ausführungsplänen sind die berechneten Dehnpolster sowie die Anordnung für jede Dehnzone gemäß Rohrstatik angegeben.

Dehnpolsterdicken von 120mm sind nur in Ausnahmefällen zugelassen. Die sich dabei ergebende Manteltemperatur im Bereich der Dehnpolster ist nachzuweisen. Gemäß FW 401, Teil 6, Abs. 4.5 sind Temperaturen über 60°C im Bereich der Dehnpolster nicht zulässig.

Ausführung der Dehnpolster grundsätzlich als Seitenpolster.

In den Einheitspreis der entsprechenden Positionen des Leistungsverzeichnisses ist die Lieferung und Herstellung des betriebsbereiten Dehnpolsters einzurechnen.

*Hinweis: Einzelrohr*
Verbundsystem Einzelrohr schwarz

Werkseitig gedämmtes, diskontinuierlich gefertigtes Mantelrohrverbundsystem für die direkte, kanalfreie Erdverlegung. Medium- und PEHD- Mantelrohr sind über den PUR-Hartschaum kraftschlüssig miteinander verbunden und bilden eine Einheit (Verbundsystem).
Die KMR-Systeme mit schwarzem Stahlmediumrohr sind bis maximal 140° C Dauerbetriebstemperatur einsetzbar.
Ausführung nach BFW-Güteschutz "Fernwärmetechnik", AGFW-Arbeitsblatt FW 401 "Verlegung und Statik von KMR für Fernwärmenetze", Europa-Norm EN 253, 448, 488 und 489 sowie unter Einhaltung des zertifizierten Qualitätssicherungssystem DIN EN ISO 9000.

Kontinuierlich gefertigte Rohre mit Alufolie sind nicht zugelassen!

Wärmedämmung

Polyurethan-Hartschaum bestehend aus den Komponenten Polyol (Komponente A, hell) und Isocyanat (Komponente B, dunkel). Als Treibmittel ist umweltfreundliches Cyclopentan zu verwenden, Ozonabbaupotential (ODP) = 0, Treibhauspotential (GWP) = < 0,001. Untersuchungen von  amtlich anerkannten Materialprüfanstalten (AMPA) müssen bei 140° C bleibender Belastung eine Lebensdauer von mindestens 30 Jahren nachweisen.

Es ist eine Wärmeleitfähigkeit [A] von maximal 0,0275 W/(mK) zu bescheinigen, Schaumdichte [p] gemäß EN 253 mind. 60 kg/m3.
Baustellenschaum muss gemäß EN 489 bei +15° bis +25° C gelagert, und kann bei Oberflächentemperaturen zwischen mind. 15° und max. 45° C verarbeitet werden. Die maximale Lagerzeit beträgt 3 Monate. Auf der Baustelle ist durch die Werksmonteure ausschließlich handangesetzten Becherschaum, der mit Turborührern vermischt wird, oder Maschinenschaum, der aus fahrbarer Schaumanlagen nach Bedarf proportioniert entnommen wird, zu verwenden.

PEHD-Mantelrohr

Polyethylene High Density (PEHD) ist ein nahtlos extrudiertes, schlag- und bruchfestes zähelastisches
Hartpolyethylen bis - 50° C mit glatter Oberfläche. Allgemeine Güteanforderungen nach DIN 8075. Gemäß EN
253, zur optimalen Haftung am PUR-Hartschaum, Corona behandelt. Maße bzw. Wanddicke mindestens nach EN 253. Prüfung des Schmelzindexes (MFI-Gruppe) nach DIN 53 735 bzw. ISO 1133, Wärmeleitfähigkeit [A] maximal 0,40 W/(m.K).

Mediumrohr, geschweißt
Hochfrequenzgeschweißter (W), kreisförmiger, unlegierter und beruhigter (R) Stahl, Werkstoff-Nr. 1.0254, mit Schweißfaktor V = 1,0 bzw. 100% (B) Berechnungsspannung. Bezeichnung, P235GH und technische Lieferbedingungen nach DIN 1626 sowie P235TR1nach Europa Norm EN 10 217 T 1.
Alle Rohre nach EN 10204 - 3.1 mit Abnahmeprüfzeugnis (APZ) geprüft. Ab Wandstärke > 3,2 mm mit Schweißnahtvorbereitung durch 30° abgeschrägte Enden nach DIN 2559 T 1, Kennzahl 22 bzw. ISO 6761.

Inkl. zwei blanke eingeschäumte Cu-Drähte mit einem Querschnitt von je 1,5 mm². Ein Draht ist zur Unterscheidung galvanisch verzinnt. Beide Drähte sind verschleißfrei, korrosions- und temperaturfest.
Alarm Typ: EMS (nordisch)

KMR Einzelrohr
Bieterangabe:
Gewählter Rohrhersteller:

--------------------------------------
(vom Bieter einzutragen)

**04.10.1 KMR DN 125/250**
KMR DN 125/250

wie vor beschrieben, jedoch

Mediumrohr: 139,7x 3,6 mm
Mantelrohr: 250 x 3,6 mm

Lieferlänge: 12m

Gemäß Beschreibung gerades KM-Rohr liefern, einbringen,
zum Einbauort transportieren und lagerecht verlegen
Menge: 84,000 m

**04.10.2 KMR DN 80/180**
KMR DN 80/180

wie vor beschrieben, jedoch

Mediumrohr: 88,9 x 3,2 mm
Mantelrohr: 180 x 3,0 mm

Lieferlänge: 12m

Gemäß Beschreibung gerades KM-Rohr liefern, einbringen,
zum Einbauort transportieren und lagerecht verlegen
Menge: 384,000 m

**04.10.3 KMR DN 65/160**
KMR DN 65/160

wie vor beschrieben, jedoch

Mediumrohr: 76,1 x 3,2 mm
Mantelrohr: 160 x 3,0 mm

Lieferlänge: 12m

Gemäß Beschreibung gerades KM-Rohr liefern, einbringen,
zum Einbauort transportieren und lagerecht verlegen
Menge: 234,000 m

**04.10.4 KMR DN 50/140**
KMR DN 50/140

wie vor beschrieben, jedoch

Mediumrohr: 60,3 x 3,2 mm
Mantelrohr: 140 x 3,0 mm

Lieferlänge: 12m

Gemäß Beschreibung gerades KM-Rohr liefern, einbringen,
zum Einbauort transportieren und lagerecht verlegen
Menge: 576,000 m

**04.10.5 KMR DN 40/125**
KMR DN 40/125

wie vor beschrieben, jedoch

Mediumrohr: 48,3 x 3,2 mm
Mantelrohr: 125 x 3,0 mm

Lieferlänge: 12m

Gemäß Beschreibung gerades KM-Rohr liefern, einbringen,
zum Einbauort transportieren und lagerecht verlegen
Menge: 228,000 m

**04.10.6 KMR DN 32/125**
KMR DN 32/125

wie vor beschrieben, jedoch

Mediumrohr: 42,4 x 3,2 mm
Mantelrohr: 125 x 3,0 mm

Lieferlänge: 12m

Gemäß Beschreibung gerades KM-Rohr liefern, einbringen,
zum Einbauort transportieren und lagerecht verlegen
Menge: 108,000 m

*Hinweis: Bogen*
Formstück als Bogen
für Fernheizleitung industriell vorgefertigt, kanalfrei erdverlegt, mit Kunststoff-Mantelrohr,
Fertigungsprozess zertifiziert nach ISO 9001/ 14001,
hergestellt nach EN 448,

Mediumrohr aus geschweißtem Stahlrohr
WkSt. P235TR nach EN 10217-1,
Mindestwanddicke nach EN 253,
für 90° Bögen und sonstige Bögen:
Alle Mediumrohrbogen dimensionsabhängig mindestens nach
Maßnorm DIN EN 10220 in einem Stück gebogen oder Stahlrohrbogen nach DIN EN 10253-2 und angeschweißten Rohrzylindern,

mit dauerhafter Bauteilkennzeichnung nach AGFW FW401/4

mit Leckageüberwachungssystem
Inkl. zwei blanke eingeschäumte Cu-Drähte mit einem Querschnitt von je 1,5 mm². Ein Draht ist zur Unterscheidung galvanisch verzinnt. Beide Drähte sind verschleißfrei, korrosions- und temperaturfest.
Alarm Typ: nordisch

**04.10.7 Bogen DN 125/250**
Bogen DN 125/250

wie vor beschrieben, jedoch

Bogenwinkel: 90°
Mediumrohr: 139,7 x 3,6 mm
Mantelrohr: 250 x 3,6 mm

Schenkellänge: 1,0 x 1,0 m

Gemäß Beschreibung Formstück als Bogen liefern, einbringen, zum Einbauort transportieren und lagerecht verlegen
Menge: 8,000 Stk

**04.10.8 Bogen DN 80/180**
Bogen DN 80/180

wie vor beschrieben, jedoch

Bogenwinkel: 90°
Mediumrohr: 88,9 x 3,2 mm
Mantelrohr: 180 x 3,0 mm

Schenkellänge: 1,0 x 1,0 m

Gemäß Beschreibung Formstück als Bogen liefern, einbringen, zum Einbauort transportieren und lagerecht verlegen
Menge: 10,000 Stk

**04.10.9 Bogen DN 65/160**
Bogen DN 65/160

wie vor beschrieben, jedoch

Bogenwinkel: 90°
Mediumrohr: 76,1 x 3,2 mm
Mantelrohr: 160 x 3,0 mm

Schenkellänge: 1,0 x 1,0 m

Gemäß Beschreibung Formstück als Bogen liefern, einbringen, zum Einbauort transportieren und lagerecht verlegen
Menge: 12,000 Stk

**04.10.10 Bogen DN 50/140**
Bogen DN 50/140

wie vor beschrieben, jedoch

Bogenwinkel: 90°
Mediumrohr: 60,3 x 3,2 mm
Mantelrohr: 140 x 3,0 mm

Schenkellänge: 1,0 x 1,0 m

Gemäß Beschreibung Formstück als Bogen liefern, einbringen, zum Einbauort transportieren und lagerecht verlegen
Menge: 24,000 Stk

**04.10.11 Bogen DN 40/125**
Bogen DN 40/125

wie vor beschrieben, jedoch

Bogenwinkel: 90°
Mediumrohr: 48,3 x 3,2 mm
Mantelrohr: 125 x 3,0 mm

Schenkellänge: 1,0 x 1,0 m

Gemäß Beschreibung Formstück als Bogen liefern, einbringen, zum Einbauort transportieren und lagerecht verlegen
Menge: 38,000 Stk

**04.10.12 Bogen DN 32/125**
Bogen DN 32/125

wie vor beschrieben, jedoch

Bogenwinkel: 90°
Mediumrohr: 42,4 x 3,2 mm
Mantelrohr: 125 x 3,0 mm

Schenkellänge: 1,0 x 1,0 m

Gemäß Beschreibung Formstück als Bogen liefern, einbringen, zum Einbauort transportieren und lagerecht verlegen
Menge: 26,000 Stk

*Hinweis: Montagebogen*
Montagebogen 0° bis 90° zur Isolierung von vor Ort hergestellten Bögen in Rohrleitungen
Montagebogen aus unvernetztem PEHD,
längs aufgeschnitten und vor Ort wieder
verschweißt, als äusserer Schutz der Rohrleitung
2 Stück Dichtungsmanschetten,
Die Nachisolierung der Verbindungsstellen hat
durch geschultes, nach AGFW-Arbeitsblatt FW 603
geprüftes Montagepersonal zu erfolgen,
Herstellung der Längsschweißnaht mit Heizluftschweißgerät und Handextruder,
einschl. Verschäumen des Ringspaltes
einschl. Verschließen der Schaumeinfüllöffnungen
Winkel: 0° bis 90°

**04.10.13 Montagebogen Da 180**
Montagebogen Da 180

wie vor beschrieben, jedoch
Nenn-Außendurchmesser: 180 mm

Schenkellänge: 0,6 x 0,6 m

Gemäß Beschreibung als Montagebogen liefern, zum Einbauort transportieren, einbringen und lagerecht verlegen
Menge: 2,000 Stk

**04.10.14 Montagebogen Da 160**
Montagebogen Da 160

wie vor beschrieben, jedoch
Nenn-Außendurchmesser: 160 mm

Schenkellänge: 0,6 x 0,6 m

Gemäß Beschreibung als Montagebogen liefern, zum Einbauort transportieren, einbringen und lagerecht verlegen
Menge: 2,000 Stk

**04.10.15 Montagebogen Da 140**
Montagebogen Da 140

wie vor beschrieben, jedoch
Nenn-Außendurchmesser: 140 mm

Schenkellänge: 0,6 x 0,6 m

Gemäß Beschreibung als Montagebogen liefern, zum Einbauort transportieren, einbringen und lagerecht verlegen
Menge: 6,000 Stk

**04.10.16 Montagebogen Da 125**
Montagebogen Da 125

wie vor beschrieben, jedoch
Nenn-Außendurchmesser: 125 mm

Schenkellänge: 0,6 x 0,6 m

Gemäß Beschreibung als Montagebogen liefern, zum Einbauort transportieren, einbringen und lagerecht verlegen
Menge: 8,000 Stk

*Hinweis: Parallel- und 45° etagierte Abzweige*
Parallel- und 45° etagierte Abzweige

sind dimensionsabhängig mit gleichen
Einheitspreisen anzugeben.

*Hinweis: Parallel-Abzweig*
Formstück als Parallelabzweig
für Fernheizleitung
industriell vorgefertigt, kanalfrei erdverlegt,
mit Kunststoff-Mantelrohr,
Fertigungsprozess zertifiziert nach ISO 9001/ 14001,
hergestellt nach EN 448,

Medienrohr aus geschweißtem Stahlrohr
WkSt. P235TR nach EN 10217-1,
Mindestwanddicke nach EN 253,
Abgang mit Schweißformstück nach EN 10253

mit dauerhafter Bauteilkennzeichnung nach AGFW FW401/4

Inkl. zwei blanke eingeschäumte Cu-Drähte mit einem Querschnitt von je 1,5 mm². Ein Draht ist zur Unterscheidung galvanisch verzinnt. Beide Drähte sind verschleißfrei, korrosions- und temperaturfest.
Alarm Typ: nordisch

**04.10.17 Parallel-Abzweig DN125 - DN40**
Parallel-Abzweig DN125 - DN40

wie vor beschrieben, jedoch
KMR-Parallelabzweig

Hauptltg:  DN125/250mm
Abgang :  DN40/125mm

Stahl-T-Stück nach DIN EN 10253-2, Wanddicke 3

Gemäß Beschreibung Parallel-Abzweig liefern, einbringen, zum Einbauort transportieren und lagerecht einbauen
Menge: 2,000 Stk

**04.10.18 Parallel-Abzweig DN80 - DN65**
Parallel-Abzweig DN80 - DN65

wie vor beschrieben, jedoch
KMR-Parallelabzweig

Hauptltg:  DN80/180mm
Abgang :  DN65/160mm

Stahl-T-Stück nach DIN EN 10253-2, Wanddicke 3

Gemäß Beschreibung Parallel-Abzweig liefern, einbringen, zum Einbauort transportieren und lagerecht einbauen
Menge: 4,000 Stk

**04.10.19 Parallel-Abzweig DN80 - DN40**
Parallel-Abzweig DN80 - DN40

wie vor beschrieben, jedoch
KMR-Parallelabzweig

Hauptltg: DN80/180mm
Abgang : DN40/125mm

Stahl-T-Stück nach DIN EN 10253-2, Wanddicke 3

Gemäß Beschreibung Parallel-Abzweig liefern, einbringen, zum Einbauort transportieren und lagerecht einbauen
Menge: 8,000 Stk

**04.10.20 Parallel-Abzweig DN80 - DN32**
Parallel-Abzweig DN80 - DN32

wie vor beschrieben, jedoch
KMR-Parallelabzweig

Hauptltg:  DN80/180mm
Abgang :  DN32/125mm

Stahl-T-Stück nach DIN EN 10253-2, Wanddicke 3

Gemäß Beschreibung Parallel-Abzweig liefern, einbringen, zum Einbauort transportieren und lagerecht einbauen
Menge: 6,000 Stk

**04.10.21 Parallel-Abzweig DN65 - DN50**
Parallel-Abzweig DN65 - DN50

wie vor beschrieben, jedoch
KMR-Parallelabzweig

Hauptltg: 65/160mm
Abgang : 50/140mm

Stahl-T-Stück nach DIN EN 10253-2, Wanddicke 3

Gemäß Beschreibung Parallel-Abzweig liefern, einbringen, zum Einbauort transportieren und lagerecht einbauen
Menge: 2,000 Stk

**04.10.22 Parallel-Abzweig DN65 - DN40**
Parallel-Abzweig DN65 - DN40

wie vor beschrieben, jedoch
KMR-Parallelabzweig

Hauptltg:  DN65/160mm
Abgang :  DN40/125mm

Stahl-T-Stück nach DIN EN 10253-2, Wanddicke 3

Gemäß Beschreibung Parallel-Abzweig liefern, einbringen, zum Einbauort transportieren und lagerecht einbauen
Menge: 4,000 Stk

**04.10.23 Parallel-Abzweig DN50 - DN32**
Parallel-Abzweig DN50 - DN32

wie vor beschrieben, jedoch
KMR-Parallelabzweig

Hauptltg:  50/140mm
Abgang :  32/125mm

Stahl-T-Stück nach DIN EN 10253-2, Wanddicke 3

Gemäß Beschreibung Parallel-Abzweig liefern, einbringen, zum Einbauort transportieren und lagerecht einbauen
Menge: 2,000 Stk

*Hinweis: Montageabzweig für Anbohrung*
Montageabzweig zur Isolierung von vor Ort hergestellten Abzweigen in Rohrleitungen mittels Anbohrung.

Bestehend aus Montagemuffe am Grundrohr und
Montagebogen im Abzweig, aus unvernetztem PEHD,
einseitig aufgeweitet zur Isolation des Anbohr- kugelhahns
jeweils längs aufgeschnitten und vor Ort wieder
verschweißt, als äusserer Schutz der Rohrleitung.

Als dichtende Muffe, mit 3 Stück Dichtungsmanschetten, als wasserdichte Isolierung.

Die Nachisolierung der Verbindungsstellen hat durch geschultes, nach AGFW-Arbeitsblatt FW 603 geprüftes Montagepersonal zu erfolgen,
Herstellung der Längsschweißnaht mit Heizluftschweiß- gerät und Handextruder,
einschl. Verschäumen des Ringspaltes
einschl. Verschließen der Schaumeinfüllöffnungen

Wahlweise können die drei bekannten Abgangsformen
"45° etagiert - parallel - 90° senkrecht" realisiert werden.

inkl. Verbinden der Überwachungsadern einschließlich des hierfür erforderlichen Materials. An jedem Montageabzweig ist die Fühlerschleife mit dem Montageprüfgerät durchzumessen und zu dokumentieren.

**04.10.24 Montageparallelabzweig DN125 - DN80**
Montageparallelabzweig DN125 - DN80

wie vor beschrieben, jedoch
Montageparallelabzweig für Anbohrung

Hauptleitung DA:  250mm
Montagebogen DA:  180mm

Gemäß Beschreibung Montageparallelabzweig liefern, einbringen, zum Einbauort transportieren und lagerecht einbauen
Menge: 2,000 Stk

**04.10.25 Montageparallelabzweig DN125 - DN65**
Montageparallelabzweig DN125 - DN65

wie vor beschrieben, jedoch
Montageparallelabzweig für Anbohrung

Hauptleitung DA:  250mm
Montagebogen DA:  160mm

Gemäß Beschreibung Montageparallelabzweig liefern, einbringen, zum Einbauort transportieren und lagerecht einbauen
Menge: 2,000 Stk

**04.10.26 Montageparallelabzweig DN125 - DN32**
Montageparallelabzweig DN125 - DN32

wie vor beschrieben, jedoch
Montageparallelabzweig für Anbohrung

Hauptleitung DA: 250mm
Montagebogen DA: 125mm

Gemäß Beschreibung Montageparallelabzweig liefern, einbringen, zum Einbauort transportieren und lagerecht einbauen
Menge: 2,000 Stk

**04.10.27 Montageparallelabzweig DN80 - DN40**
Montageparallelabzweig DN80 - DN40

wie vor beschrieben, jedoch
Montageparallelabzweig für Anbohrung

Hauptleitung DA:  180mm
Montagebogen reduziert DA:  140/125mm

Gemäß Beschreibung Montageparallelabzweig liefern, einbringen, zum Einbauort transportieren und lagerecht einbauen
Menge: 2,000 Stk

**04.10.28 Anbohrung DN80**
Anbohrung DN80

Anbohrung mittels Anbohrsperre oder Anbohrkugelhahn
für Anbohrung an vorhandener KMR-Leitung unter Druck
Anbohrsperre bzw. Anbohrkugelhahn PN 25,
mit einseitigem Schweißende, anderen Seite mit
Anschlussgewinde für Anbohrmaschine,
einschl. Aufschweißen und Anbohren

inkl. Verstärkungsscheibe
Verstärkungsscheiben bei Rohrabzweigen sind nach AD 2000 - Merkblatt B 9 zu berechnen.

Gemäß Beschreibung Anbohrsperre bzw. -kugelhahn liefern, zum Einbauort transportieren, einbringen, lagerecht aufschweißen und anbohren
Menge: 2,000 Stk

**04.10.29 Anbohrung DN65**
Anbohrung DN65

Anbohrung mittels Anbohrsperre oder Anbohrkugelhahn
für Anbohrung an vorhandener KMR-Leitung unter Druck
Anbohrsperre bzw. Anbohrkugelhahn PN 25,
mit einseitigem Schweißende, anderen Seite mit
Anschlussgewinde für Anbohrmaschine,
einschl. Aufschweißen und Anbohren

inkl. Verstärkungsscheibe
Verstärkungsscheiben bei Rohrabzweigen sind nach AD 2000 - Merkblatt B 9 zu berechnen.

Gemäß Beschreibung Anbohrsperre bzw. -kugelhahn liefern, zum Einbauort transportieren, einbringen, lagerecht aufschweißen und anbohren
Menge: 2,000 Stk

**04.10.30 Anbohrung DN40**
Anbohrung DN40

Anbohrung mittels Anbohrsperre oder Anbohrkugelhahn
für Anbohrung an vorhandener KMR-Leitung unter Druck
Anbohrsperre bzw. Anbohrkugelhahn PN 25,
mit einseitigem Schweißende, anderen Seite mit
Anschlussgewinde für Anbohrmaschine,
einschl. Aufschweißen und Anbohren

inkl. Verstärkungsscheibe
Verstärkungsscheiben bei Rohrabzweigen sind nach AD 2000 - Merkblatt B 9 zu berechnen.

Gemäß Beschreibung Anbohrsperre bzw. -kugelhahn liefern, zum Einbauort transportieren, einbringen, lagerecht aufschweißen und anbohren
Menge: 2,000 Stk

**04.10.31 Anbohrung DN32**
Anbohrung DN32

Anbohrung mittels Anbohrsperre oder Anbohrkugelhahn
für Anbohrung an vorhandener KMR-Leitung unter Druck
Anbohrsperre bzw. Anbohrkugelhahn PN 25,
mit einseitigem Schweißende, anderen Seite mit
Anschlussgewinde für Anbohrmaschine,
einschl. Aufschweißen und Anbohren

inkl. Verstärkungsscheibe
Verstärkungsscheiben bei Rohrabzweigen sind nach AD 2000 - Merkblatt B 9 zu berechnen.

Gemäß Beschreibung Anbohrsperre bzw. -kugelhahn liefern, zum Einbauort transportieren, einbringen, lagerecht aufschweißen und anbohren
Menge: 2,000 Stk

*Hinweis: T-Formstück*
T-Formstück nach DIN EN 10 253-2, Typ A, Reihe 2,
Werkstoff P235GH, mit Abnahmeprüfzeugnis nach DIN EN 10 204-3.1B, ab 3 mm Wanddicke mit Schweißfase nach DIN EN ISO 9692-1, liefern, im Bereich der Baustelle abladen, lagern, transportieren und in die Rohrleitungen einpassen und zum Einschweißen vorbereiten.

Sollte ein Ausschleifen der Enden, zum Anpassen an die weiterführende Rohrleitung, erforderlich sein, ist dies in dieser Position ebenfalls enthalten.

**04.10.32 T-Formstück, DN65/50**
T-Formstücke gemäß Beschreibung jedoch

Nennweite Durchgang: DN65
Nennweite Abgang: DN50

Abmessungen 76,1x3,6 mm auf 60,3x3,6 mm
Menge: 2,000 Stck

*Hinweis: Entlüftungsstutzen "Typ Recon"*
als Formstück Entlüftungsstutzen "Typ Recon"
für Fernwärmeleitung industriell vorgefertigt, kanalfrei erdverlegt, mit Kunststoff-Mantelrohr,
Fertigungsprozess zertifiziert nach ISO 9001/ 14001,
hergestellt nach EN 448,

mit dauerhafter Bauteilkennzeichnung nach AGFW FW401/4

Inkl. zwei blanke eingeschäumte Cu-Drähte mit einem Querschnitt von je 1,5 mm². Ein Draht ist zur Unterscheidung galvanisch verzinnt. Beide Drähte sind verschleißfrei, korrosions- und temperaturfest. mit Einschleifung am Kugelhahn
Alarm Typ: nordisch

Ausführung gemäß Schema (der Montageabzweig nicht in
dieser Position enthalten)

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
**04.10.33 Entlüftungsstutzen "Typ Recon" DN50**
Entlüftungsstutzen "Typ Recon" DN50

wie vor beschrieben, jedoch

Bestehend aus:
separatem Entleerungs-/Entlüftungsrohr mit eingeschäumten Kugelhahn DN80 (Typ Klinger Volldurchgang) mit einem Edelstahlaußengewindeanschluss und Messingkappe, Endkappe, Länge 1,5 m, an der Baustelle kürzbar
Abschrumpfmuffe DA180

KMR Entlüftungsstutzen DN 80

Mediumrohr: 60,3 x 2,9 mm
Mantelrohr: 140 x 3,0 mm

Gemäß Beschreibung Entlüftung liefern, einbringen,
zum Einbauort transportieren und lagerecht einbauen
Menge: 2,000 Stk

*Hinweis: Absperrarmatur*
Absperrarmatur mit reduziertem Durchgang
für Fernheizleitung industriell vorgefertigt, kanalfrei erdverlegt, mit Kunststoff-Mantelrohr,

Fertigungsprozess zertifiziert nach ISO 9001/ 14001,
hergestellt nach EN 488,

Kugelhahn in Durchgangsform mit reduziertem Durchgang,
vollverschweißtes Gehäuse, PN16
als Streckgrenzarmatur, max. Axialspannung bis 300MPa,
Gehäuse aus St37, Kugel und Schaltwelle aus rostfreien
Stahl, PN16
Anschweißenden aus geschweißtem Stahlrohr,
WkSt. P235TR nach EN 10217-1,
Mindestwanddicke nach EN 253,

mit dauerhafter Bauteilkennzeichnung nach AGFW FW401/5

Inkl. zwei blanke eingeschäumte Cu-Drähte mit einem Querschnitt von je 1,5 mm². Ein Draht ist zur Unterscheidung galvanisch verzinnt. Beide Drähte sind verschleißfrei, korrosions- und temperaturfest.
Alarm Typ: nordisch

Inklusive einem beliebig kürzbaren 1,50m langen PEHD-Aufsteckschutzrohr sowie ein konischer Vierkantschoner. Auf diesen Adapter kann ein T-Schlüssel, eine Spindelverlängerung oder ein Steckgetriebe aufgesetzt werden. Armaturen ab DN 150 sind mit einem Getriebe zu bedienen.

**04.10.34 Absperrarmatur DN125**
Absperrarmatur DN125

wie vor beschrieben, jedoch

KMR-Kugelhahn
Nennweite: DN 125
Mantelrohr: Da 250

Fabrikat: Böhmer

Gemäß Beschreibung Armaturen liefern, einbringen,
zum Einbauort transportieren und lagerecht einbauen
Menge: 2,000 Stk

**04.10.35 Absperrarmatur DN80**
Absperrarmatur DN80

wie vor beschrieben, jedoch

KMR-Kugelhahn
Nennweite: DN 80
Mantelrohr: Da 180

Fabrikat: Böhmer

Gemäß Beschreibung Armaturen liefern, einbringen,
zum Einbauort transportieren und lagerecht einbauen
Menge: 4,000 Stk

**04.10.36 Absperrarmatur DN65**
Absperrarmatur DN65

wie vor beschrieben, jedoch

KMR-Kugelhahn
Nennweite: DN 65
Mantelrohr: Da 160

Fabrikat: Böhmer

Gemäß Beschreibung Armaturen liefern, einbringen,
zum Einbauort transportieren und lagerecht einbauen
Menge: 4,000 Stk

**04.10.37 Absperrarmatur DN50**
Absperrarmatur DN50

wie vor beschrieben, jedoch

KMR-Kugelhahn
Nennweite: DN 50
Mantelrohr: Da 140

Fabrikat: Böhmer

Gemäß Beschreibung Armaturen liefern, einbringen,
zum Einbauort transportieren und lagerecht einbauen
Menge: 4,000 Stk

**04.10.38 Absperrarmatur DN40**
Absperrarmatur DN40

wie vor beschrieben, jedoch

KMR-Kugelhahn
Nennweite: DN 40
Mantelrohr: Da 125

Fabrikat: Böhmer

Gemäß Beschreibung Armaturen liefern, einbringen,
zum Einbauort transportieren und lagerecht einbauen
Menge: 2,000 Stk

**04.10.39 Aufsteckflansch DN100 - DN150**
Aufsteckflansch DN100 - DN150
reduzierter Durchgang

Standardlänge: 200 mm

Fabrikat: Böhmer

Gemäß Beschreibung Aufsteckflansch liefern, einbringen, zum Einbauort transportieren und lagerecht einbauen
Menge: 2,000 Stk

**04.10.40 Spindelverlängerung DN80**
Spindelverlängerung DN80
als Zusatzverlängerung aus Stahl, mit Korrosions- schutzfarbanstrich, Innenvierkant SW 22 unten mit Madenschraube
L = 0,35 m

für Kugelhahn DN80

Fabrikat: Böhmer

Gemäß Beschreibung Spindelverlängerung liefern, einbringen, zum Einbauort transportieren und lagerecht einbauen
Menge: 4,000 Stk

**04.10.41 Spindelverlängerung DN65**
Spindelverlängerung DN65
als Zusatzverlängerung aus Stahl, mit Korrosions- schutzfarbanstrich, Innenvierkant SW 16 unten mit Madenschraube
L = 0,35 m

für Kugelhahn DN65

Fabrikat: Böhmer

Gemäß Beschreibung Spindelverlängerung liefern, einbringen, zum Einbauort transportieren und lagerecht einbauen
Menge: 2,000 Stk

**04.10.42 Spindelverlängerung DN50**
Spindelverlängerung DN50
als Zusatzverlängerung aus Stahl, mit Korrosions- schutzfarbanstrich, Innenvierkant SW 16 unten mit Madenschraube
L = 0,35 m

für Kugelhahn DN50

Fabrikat: Böhmer

Gemäß Beschreibung Spindelverlängerung liefern, einbringen, zum Einbauort transportieren und lagerecht einbauen
Menge: 6,000 Stk

*Hinweis: Einmalkugelhahn reduzierter Durchgang*
Einmalkugelhähne werden wie ein Stück Rohr in geschlossener Stellung in die Trasse eingeschweißt.
als vorübergehende Absperrung an KMR-Leitung.

Gehäuse und Anschweißenden aus ST 37.0, Werkstoff Nr. 1.0254; Kugel und Schaltwelle aus Edelstahl,
Sitzring und Abdichtung aus PTFE,
mit beidseitigem Schweißende,
Heizwasserausführung bis 150 °C
Druckstufe PN25
vollgeschweißtes Gehäuse,
Betätigung mit Werkzeug ohne Handhebel

**04.10.43 Einmalkugelhahn DN50**
Einmalkugelhahn DN50

wie vor beschrieben, jedoch

Dimension: DN50

Fabrikat Böhmer o.glw.

Gemäß Beschreibung Einmalkugelhahn liefern, einbringen, zum Einbauort transportieren und lagerecht einbauen
Menge: 2,000 Stk

*Hinweis: Kugelhahn mit beidseitig Anschweißende*
Vollverschweißter Kugelhahn in Durchgangsform mit
beidseitig Anschweißende nach DIN EN 12627,
wartungsfreie Ausführung, Gehäuse: Stahl 1.0254;
Kugel: Edelstahl 1.4301; Sitzdichtung: kohlefaserverstärktes PTFE 20 % C, mit Edelstahlstützring und -feder, O-Ringe: EPDM, Viton, dreifache Spindelabdichtung mit austauschbaren O-Ringen, mit Schaltwellenverlängerung gem. HeizanIV zur problemlosen Isolierung der Armatur, Lackierung aus umweltfreundlichem und wasserlöslichem Lack in schwarz, für Schlüsselbetätigung mit Schlüssel bis DN100, ab DN125 Schlüssel auf ISO-Flansch, ab DN200
mit Getriebe.

**04.10.44 Kugelhahn mit beidseitig Anschweißende DN65**
Kugelhahn mit beidseitig Anschweißende DN65

wie vor beschrieben, jedoch

Dimension: DN65

Hersteller / Typ: Broen Ballomax oder glw.

Gemäß Beschreibung Kugelhahn liefern, einbringen,
zum Einbauort transportieren und montieren
Menge: 2,000 Stk

**04.10.45 Kugelhahn mit beidseitig Anschweißende DN50**
Kugelhahn mit beidseitig Anschweißende DN50

wie vor beschrieben, jedoch

Dimension: DN50

Hersteller / Typ: Broen Ballomax oder glw.

Gemäß Beschreibung Kugelhahn liefern, einbringen,
zum Einbauort transportieren und montieren
Menge: 10,000 Stk

**04.10.46 Kugelhahn mit beidseitig Anschweißende DN40**
Kugelhahn mit beidseitig Anschweißende DN40

wie vor beschrieben, jedoch

Dimension: DN40

Hersteller / Typ: Broen Ballomax oder glw.

Gemäß Beschreibung Kugelhahn liefern, einbringen,
zum Einbauort transportieren und montieren
Menge: 14,000 Stk

**04.10.47 Kugelhahn mit beidseitig Anschweißende DN32**
Kugelhahn mit beidseitig Anschweißende DN32

wie vor beschrieben, jedoch

Dimension: DN32

Hersteller / Typ: Broen Ballomax oder glw.

Gemäß Beschreibung Kugelhahn liefern, einbringen,
zum Einbauort transportieren und montieren
Menge: 10,000 Stk

*Hinweis: Verbindungsmuffe*
als Schrumpfmuffe einteilig, aus unvernetztem PEHD

als doppelt dichtende Muffe, bestehend aus schrumpfbarer PEHD-Überschiebmuffe, mit 2 Stück Dichtungsbändern aus Butyl- Kautschuk und 2 Stück Dichtungsmanschetten,
als wasserdichte Isolierung an der Schweißstelle, die Nachisolierung der Verbindungsstellen hat durch geschultes, nach AGFW-Arbeitsblatt FW 603 geprüftes Montagepersonal zu erfolgen, einschl. Verschäumen des Ringspaltes, einschl. Verschließen der Schaumeinfüllöffnungen mit PEHD-Einschweißstopfen.

Das Muffenmontageunternehmen muss über eine Zertifizierung gemäß FW 605 verfügen.

Sämtliche Materialien liefern und komplette Muffenverbindung betriebsfertig herstellen. Restmaterialien sind zu entsorgen.

Inkl. Verbinden der Überwachungsadern einschließlich des hierfür erforderlichen Materials. An jeder Verbindungsstelle ist die Fühlerschleife mit dem Montageprüfgerät durchzumessen und zu dokumentieren.

**04.10.48 Verbindungsmuffe DA 250**
Verbindungsmuffe DA 250

als Schrumpfmuffe einteilig, aus unvernetztem PEHD
wie vor beschrieben, jedoch

für Mantelrohr: 250 mm

Muffenlänge: 700mm

Gemäß Beschreibung Schrumpfmuffe liefern, einbringen,
zum Einbauort transportieren und einbauen
Menge: 24,000 Stk

**04.10.49 Verbindungsmuffe DA 180**
Verbindungsmuffe DA 180

als Schrumpfmuffe einteilig, aus unvernetztem PEHD
wie vor beschrieben, jedoch

für Mantelrohr: 180 mm

Muffenlänge: 700mm

Gemäß Beschreibung Schrumpfmuffe liefern, einbringen,
zum Einbauort transportieren und einbauen
Menge: 72,000 Stk

**04.10.50 Verbindungsmuffe DA 160**
Verbindungsmuffe DA 160

als Schrumpfmuffe einteilig, aus unvernetztem PEHD
wie vor beschrieben, jedoch

für Mantelrohr: 160 mm

Muffenlänge: 700mm

Gemäß Beschreibung Schrumpfmuffe liefern, einbringen,
zum Einbauort transportieren und einbauen
Menge: 32,000 Stk

**04.10.51 Verbindungsmuffe DA 140**
Verbindungsmuffe DA 140

als Schrumpfmuffe einteilig, aus unvernetztem PEHD
wie vor beschrieben, jedoch

für Mantelrohr: 140 mm

Muffenlänge: 700mm

Gemäß Beschreibung Schrumpfmuffe liefern, einbringen,
zum Einbauort transportieren und einbauen
Menge: 94,000 Stk

**04.10.52 Verbindungsmuffe DA 125**
Verbindungsmuffe DA 125

als Schrumpfmuffe einteilig, aus unvernetztem PEHD
wie vor beschrieben, jedoch

für Mantelrohr: 125 mm

Muffenlänge: 700mm

Gemäß Beschreibung Schrumpfmuffe liefern, einbringen,
zum Einbauort transportieren und einbauen
Menge: 138,000 Stk

*Hinweis: Montagemuffe*
Montagemuffe

der Rohre und Formteile vom Rohrverleger aufzuschieben!

Montagemuffen werden benötigt, wenn nachträglich
Verbindungsstellen in der Trasse nachgedämmt werden
müssen. PEHD-Montagemuffen werden in Achsrichtung
aufgetrennt, über das Mediumrohr (die
Verbindungsstelle) geklappt und anschließend nach dem
PEHD-Heißluft- oder Extruderverfahren verschweißt.
Zur Montage gehört das Dämmen und Dichten mit
PUR-Schaum sowie das Schweißen der PE-Nähte.
Für das Aufschneiden und Montieren der Muffe sowie
Schweißen der PE-Naht wird ein Zuschlag berechnet.

Montagemuffen entsprechen nicht den Normen EN 489
bzw. EN 253 und sollten nur in Ausnahmefällen verwendet
werden!
Verbindungsmuffen sind generell vor dem Verschweissen

**04.10.53 Zuschlag für Montagemuffe Da 180 mm**
Zuschlag für Montagemuffe Da 180 mm

wie vor beschrieben, jedoch
Außendurchmesser 180 mm

Gemäß Beschreibung Montagemuffe herstellen
Menge: 2,000 Stk

**04.10.54 Zuschlag für Montagemuffe Da 125 mm**
Zuschlag für Montagemuffe Da 125 mm

wie vor beschrieben, jedoch
Außendurchmesser 125 mm

Gemäß Beschreibung Montagemuffe herstellen
Menge: 2,000 Stk

*Hinweis: Reduziermuffe*
Reduziermuffe

als einteilige Schrumpfmuffe
aus unvernetztem PEHD

als doppelt dichtende Muffe,
einseitig reduziert,
bestehend aus schrumpfbarer PEHD-Überschiebmuffe,
mit 2 Stück Dichtungsbändern aus Butyl- Kautschuk
und 2 Stück Dichtungsmanschetten,
als wasserdichte Isolierung an der Schweißstelle,
die Nachisolierung der Verbindungsstellen hat
durch geschultes, nach AGFW-Arbeitsblatt FW 603
geprüftes Montagepersonal zu erfolgen,
einschl. Verschäumen des Ringspaltes
einschl. Verschließen der Schaumeinfüllöffnungen
mit PEHD-Einschweißstopfen

Das Muffenmontageunternehmen muss über eine Zertifizierung gemäß FW 605 verfügen.

Sämtliche Materialien liefern und komplette Muffenverbindung betriebsfertig herstellen. Restmaterialien sind zu entsorgen.

Inkl. Verbinden der Überwachungsadern einschließlich des hierfür erforderlichen Materials. An jeder Verbindungsstelle ist die Fühlerschleife mit dem Montageprüfgerät durchzumessen und zu dokumentieren.

**04.10.55 Reduziermuffe DA 180-140**
Reduziermuffe DA 180-140

wie vor beschrieben, jedoch
Nenn-Außendurchmesser: 180/140 mm

Gemäß Beschreibung Reduziermuffe liefern, einbringen,
zum Einbauort transportieren und einbauen
Menge: 2,000 Stk

**04.10.56 Reduziermuffe DA 180-160**
Reduziermuffe DA 180-160

wie vor beschrieben, jedoch
Nenn-Außendurchmesser: 180/160 mm

Gemäß Beschreibung Reduziermuffe liefern, einbringen,
zum Einbauort transportieren und einbauen
Menge: 2,000 Stk

**04.10.57 Reduziermuffe DA 160-140**
Reduziermuffe DA 160-140

wie vor beschrieben, jedoch
Nenn-Außendurchmesser: 160/140 mm

Gemäß Beschreibung Reduziermuffe liefern, einbringen,
zum Einbauort transportieren und einbauen
Menge: 4,000 Stk

*Hinweis: Abschrumpf-Endmuffe*
Abschrumpf-Endmuffe

als einteilige Schrumpfmuffe
aus unvernetztem PEHD

als doppelt dichtende Muffe
aus schrumpfbarer PEHD-Überschiebmuffe,
mit Blindabdeckung
mit 1 Stück Dichtungsband aus Butyl-Kautschuk
und 1 Stück Dichtungsmanschette,
als Abschluss von im Erdreich endenden, verschlossenen
Rohrleitungen, die Nachisolierung der Verbindungsstellen hat durch geschultes, nach AGFW-Arbeitsblatt FW 603 geprüftes Montagepersonal zu erfolgen,

einschl. Verschäumen des Ringspaltes
einschl. Verschließen der Schaumeinfüllöffnungen
mit PEHD-Einschweißstopfen,

Das Muffenmontageunternehmen muss über eine Zertifizierung gemäß FW 605 verfügen.

Sämtliche Materialien liefern und komplette Muffenverbindung betriebsfertig herstellen. Restmaterialien sind zu entsorgen.

Inkl. Verbinden der Überwachungsadern einschließlich des hierfür erforderlichen Materials. An jeder Verbindungsstelle ist die Fühlerschleife mit dem Montageprüfgerät durchzumessen und zu dokumentieren.

**04.10.58 Abschrumpf-Endmuffe DA 250**
Abschrumpf-Endmuffe DA 250

wie vor beschrieben, jedoch

für Mantelrohr: 250 mm

Länge: 700 mm

Gemäß Beschreibung Abschrumpf-Endmuffe liefern, einbringen, zum Einbauort transportieren und einbauen
Menge: 2,000 Stk

**04.10.59 Abschrumpf-Endmuffe DA 140**
Abschrumpf-Endmuffe DA 140

wie vor beschrieben, jedoch

für Mantelrohr: 140 mm

Länge: 700 mm

Gemäß Beschreibung Abschrumpf-Endmuffe liefern, einbringen, zum Einbauort transportieren und einbauen
Menge: 2,000 Stk

*Hinweis: Muffenprüfung*
Muffenprüfung

In Zusammenarbeit mit anerkannten Prüfinstituten wie z.B. dem Fernwärme-Forschungsinstitut e.V., FFI in Hannover, erfolgt eine umfangreiche Kontrolle des PUR-Ortschaumes und der Manschetten bzw. einer kompletten Muffe. Die Prüfungen umfassen alle Punkte der Qualitätsrichtlinien der EN 253 und EN 489. Je nach Anforderung umfasst die Qualitätskontrolle, die unter Punkt 1-4 genannten Prüfungen.

Alle Probeentnahmen werden mit den relevanten Parametern wie Datum, Zeit, Bauvorhaben und -abschnitt, ausführende Firma und Monteur, Witterung, Temperatur, Dimension, Muffentyp und -nummer, Ortschaumart (Maschine oder Hand) und Grabenverhältnisse protokolliert, gekennzeichnet und an das ausgewählte Prüfinstitut weitergeleitet. Nach Erstellung des neutralen Gutachtens wird dieses dem Auftraggeber zur Dokumentation übergeben.
Der Prüfumfang sowie die Festlegung der Prüflinge müssen in Absprache mit der örtlichen Bauleitung durch den Auftraggeber oder einen bevollmächtigten Dritten erfolgen. Diese Entscheidung ist der ausführenden Fachfirma sowie dem zuständigen Nachisolierer mitzuteilen.

Im Falle eines Fehlers, sind die Kosten der Muffenprüfung durch den AN zu tragen und es werden zwei neue Prüfungen auf dessen Kosten durchgeführt.

1. Visuelle Begutachtung der Lagerung, Beschaffenheit und Verarbeitung der Werkstoffe

2. Erstellung einer Ortschaumprobe in einem Prüfbehälter und deren Begutachtung auf Startzeit, Steig- sowie Schäumverhalten

3. Entnahme eines 30 mm Bohrkegels aus dem PUR-Schaum einer Muffe mit anschließender visueller Kontrolle auf Färbung, Homogenität und Zellstruktur

4. Prüfung der Schaumprobe im Labor auf Zellstruktur, geschlossene Zellen, Schaumdichte, Druckfestigkeit und Wasseraufnahme im Kochtest

**04.10.60 Muffenprüfung DA 180 - 250**
Muffenprüfung DA 180 - 250

Durchführung wie vor beschrieben,
ausführen und dokumentieren.
Muffenprüfung für Mantelrohrdurchmesser
von: 180 mm bis 250 mm
Prüfungspunkte: 1 - 4
Menge: 1,000 Stk

**04.10.61 Muffenprüfung DA 65 - 160**
Muffenprüfung DA 65 - 160

Durchführung wie vor beschrieben,
ausführen und dokumentieren.
Muffenprüfung für Mantelrohrdurchmesser
von: 65 mm bis 160 mm
Prüfungspunkte: 1 - 4
Menge: 2,000 Stk

*Hinweis: Rohrschnitt KMR*
Rohrschnitt KMR

am Rohr und Formteil usw. herstellen,
mit geeignetem Schneidgerät oder als Brennschnitt, einschließlich Lieferung von Betriebsstoffen wie Werkzeugen, Trennscheiben, Gas und Sauerstoff.
Bei Rohrschnitten bei KMR ist der PE-Mantel und der PUR-Schaum fachgerecht auf einer Länge von 200mm - 220mm am entsprechenden Rohrende abzumanteln und das Mediumrohr gründlich zu säubern sowie die Schweißphase anzuschleifen. Einschließlich der Entsorgung der Restmaterialien.

**04.10.62 Rohrschnitt KMR DN 125/250**
Rohrschnitt KMR DN 125/250

wie vor beschrieben für KMR mit:

Mediumrohr: 139,7 x 4,0 mm
Mantelrohr: 250 x 3,6 mm
Menge: 8,000 Stk

**04.10.63 Rohrschnitt KMR DN 80/180**
Rohrschnitt KMR DN 80/180

wie vor beschrieben für KMR mit:

Mediumrohr: 88,9 x 3,2 mm
Mantelrohr: 180 x 3,0 mm
Menge: 22,000 Stk

**04.10.64 Rohrschnitt KMR DN 65/160**
Rohrschnitt KMR DN 65/160

wie vor beschrieben für KMR mit:

Mediumrohr: 76,1 x 3,2 mm
Mantelrohr: 160 x 3,0 mm
Menge: 14,000 Stk

**04.10.65 Rohrschnitt KMR DN 50/140**
Rohrschnitt KMR DN 50/140

wie vor beschrieben für KMR mit:

Mediumrohr: 60,3 x 3,2 mm
Mantelrohr: 140 x 3,0 mm
Menge: 26,000 Stk

**04.10.66 Rohrschnitt KMR DN 40/125**
Rohrschnitt KMR DN 40/125

wie vor beschrieben für KMR mit:

Mediumrohr: 48,3 x 3,2 mm
Mantelrohr: 125 x 3,0 mm
Menge: 34,000 Stk

**04.10.67 Rohrschnitt KMR DN 32/125**
Rohrschnitt KMR DN 32/125

wie vor beschrieben für KMR mit:

Mediumrohr: 42,4 x 3,2 mm
Mantelrohr: 125 x 3,0 mm
Menge: 16,000 Stk

*Hinweis: Verbindungstechnik*
Vor dem Verschweißen der Rohre und Bauteile müssen die
entsprechenden Verbindungsmuffen mit den dazugehörigen
Schrumpfmanschetten auf das Mantelrohr neben der Schweißstelle aufgeschoben werden. Die Verbindungen der schwarzen Stahlrohre können bis DN 80 autogen, sollten jedoch vorzugsweise und müssen ab DN 100 generell, elektrisch geschweißt werden. Schweißarbeiten sind nur von Schweißern auszuführen, die im Besitz eines gültigen Prüfzeugnisses nach DIN EN 287-1 oder DIN 8560,
Prüfgruppe R II sind. Sofern ungünstige Witterungsbedingungen vorherrschen ist zur Vorbereitung und Ausführung ein Schutzzelt über der Verbindungsstelle zu errichten. Während des Schweißens sind die Stirnseiten der Mantelrohrenden durch nasse Tücher oder Steckblenden vor Verbrennung zu schützen.
Das anzuwendende Schweißverfahren muss für
Baustellenschweißungen geeignet und nach DIN EN 288-1, Abschnitt 5, spezifiziert sowie nach Abschnitt 6.1.1 anerkannt sein. Für die Schweißnahtvorbereitung, die Fugenform am Stahl sowie für den Abstand zwischen den Rohrenden ist in Anlehnung an die DIN EN 448 die DIN 2559, DIN 8551 sowie ISO 6761 maßgebend. Die Schweißzusatzwerkstoffe müssen auf die Grundwerkstoffe
abgestimmt und zugelassen sein, sie sind nach DIN 8554-1, DIN 8559 und DIN 1913 auszuwählen und deutlich zu kennzeichnen. Die fertig gestellten Schweißnähte müssen nach AGFW-Arbeitsblatt FW 401 die Anforderungen der Bewertungsgruppe B nach DIN EN 25 817 erfüllen.
Die nachfolgenden Positionen beinhalten das komplette
Verschweißen eines Rohres in genannter Nennweite (DN) inklusive allem erforderlichem Zubehör.

**04.10.68 Rundschweißung DN 125**
Rundschweißung DN 125

am Stahlrohr und -formteil usw. herstellen, einschließlich der Bearbeitung der Rohrenden und Lieferung von Gas, Sauerstoff und Schweißdraht bzw. Schweißstrom und -elektroden.

Mediumrohr: DN 125

wie vor beschrieben herstellen
Menge: 26,000 Stk

**04.10.69 Rundschweißung DN 80**
Rundschweißung DN 80

am Stahlrohr und -formteil usw. herstellen, einschließlich der Bearbeitung der Rohrenden und Lieferung von Gas, Sauerstoff und Schweißdraht bzw. Schweißstrom und -elektroden.

Mediumrohr: DN 80

wie vor beschrieben herstellen
Menge: 62,000 Stk

**04.10.70 Rundschweißung DN 65**
Rundschweißung DN 65

am Stahlrohr und -formteil usw. herstellen, einschließlich der Bearbeitung der Rohrenden und Lieferung von Gas, Sauerstoff und Schweißdraht bzw. Schweißstrom und -elektroden.

Mediumrohr: DN 65

wie vor beschrieben herstellen
Menge: 50,000 Stk

**04.10.71 Rundschweißung DN 50**
Rundschweißung DN 50

am Stahlrohr und -formteil usw. herstellen, einschließlich der Bearbeitung der Rohrenden und Lieferung von Gas, Sauerstoff und Schweißdraht bzw. Schweißstrom und -elektroden.

Mediumrohr: DN 50

wie vor beschrieben herstellen
Menge: 122,000 Stk

**04.10.72 Rundschweißung DN 40**
Rundschweißung DN 40

am Stahlrohr und -formteil usw. herstellen, einschließlich der Bearbeitung der Rohrenden und Lieferung von Gas, Sauerstoff und Schweißdraht bzw. Schweißstrom und -elektroden.

Mediumrohr: DN 40

wie vor beschrieben herstellen
Menge: 110,000 Stk

**04.10.73 Rundschweißung DN 32**
Rundschweißung DN 32

am Stahlrohr und -formteil usw. herstellen, einschließlich der Bearbeitung der Rohrenden und Lieferung von Gas, Sauerstoff und Schweißdraht bzw. Schweißstrom und -elektroden.

Mediumrohr: DN 32

wie vor beschrieben herstellen
Menge: 70,000 Stk

**04.10.74 Segmentnahtschweißung DN 125**
Segmentnahtschweißung DN 125

Segmentnahtschweißung am Stahlrohr für Rohrknicke bis 3° herstellen, einschließlich der erforderlichen Segmentschnitte und Bearbeitung der Rohrenden, einschließlich Lieferung
von Gas, Sauerstoff und Schweißdraht bzw.
Schweißstrom und -elektroden.

Mediumrohr: 139,7 x 4,0 mm

wie vor beschrieben herstellen
Menge: 2,000 Stk

**04.10.75 Segmentnahtschweißung DN 80**
Segmentnahtschweißung DN 80

Segmentnahtschweißung am Stahlrohr für Rohrknicke bis 3° herstellen, einschließlich der erforderlichen Segmentschnitte und Bearbeitung der Rohrenden, einschließlich Lieferung
von Gas, Sauerstoff und Schweißdraht bzw.
Schweißstrom und -elektroden.

Mediumrohr: 88,9 x 3,2 mm

wie vor beschrieben herstellen
Menge: 4,000 Stk

**04.10.76 Segmentnahtschweißung DN 65**
Segmentnahtschweißung DN 65

Segmentnahtschweißung am Stahlrohr für Rohrknicke bis 3° herstellen, einschließlich der erforderlichen Segmentschnitte und Bearbeitung der Rohrenden, einschließlich Lieferung
von Gas, Sauerstoff und Schweißdraht bzw.
Schweißstrom und -elektroden.

Mediumrohr: 76,1 x 3,2 mm

wie vor beschrieben herstellen
Menge: 2,000 Stk

**04.10.77 Segmentnahtschweißung DN 50**
Segmentnahtschweißung DN 50

am Stahlrohr für Rohrknicke bis 3° herstellen, einschließlich der erforderlichen Segmentschnitte und Bearbeitung der Rohrenden, einschließlich Lieferung
von Gas, Sauerstoff und Schweißdraht bzw.
Schweißstrom und -elektroden.

Mediumrohr: 60,3 x 3,2 mm

wie vor beschrieben herstellen
Menge: 8,000 Stk

**04.10.78 Segmentnahtschweißung DN 40**
Segmentnahtschweißung DN 40

am Stahlrohr für Rohrknicke bis 3° herstellen, einschließlich der erforderlichen Segmentschnitte und Bearbeitung der Rohrenden, einschließlich Lieferung
von Gas, Sauerstoff und Schweißdraht bzw.
Schweißstrom und -elektroden.

Mediumrohr: 48,3 x 3,2 mm

wie vor beschrieben herstellen
Menge: 6,000 Stk

**04.10.79 Segmentnahtschweißung DN 32**
Segmentnahtschweißung DN 32

am Stahlrohr für Rohrknicke bis 3° herstellen, einschließlich der erforderlichen Segmentschnitte und Bearbeitung der Rohrenden, einschließlich Lieferung
von Gas, Sauerstoff und Schweißdraht bzw.
Schweißstrom und -elektroden.

Mediumrohr: 42,4 x 3,2 mm

wie vor beschrieben herstellen
Menge: 2,000 Stk

**04.10.80 Zentrische Reduzierung DN80 - DN50**
Zentrische Reduzierung DN80 - DN50

als Übergang von der FW-Leitung DN80 auf die FW-Leitung DN50, DIN EN 10253-2.
Ende mit Schweißfase. Werkstoff P235GH oder P265GH,
Schweißnahtwertigkeit v = 1,0.

Die Reduzierung wird im Zuge der Montagearbeiten mittels einer Reduziermuffe nachisoliert.

Liefern und montieren
Menge: 2,000 Stk

**04.10.81 Zentrische Reduzierung DN80 - DN65**
Zentrische Reduzierung DN80 - DN65

als Übergang von der FW-Leitung DN80 auf die FW-Leitung DN65, DIN EN 10253-2.
Ende mit Schweißfase. Werkstoff P235GH oder P265GH,
Schweißnahtwertigkeit v = 1,0.

Die Reduzierung wird im Zuge der Montagearbeiten mittels einer Reduziermuffe nachisoliert.

Liefern und montieren
Menge: 2,000 Stk

**04.10.82 Zentrische Reduzierung DN65 - DN50**
Zentrische Reduzierung DN65 - DN50

als Übergang von der FW-Leitung DN65 auf die FW-Leitung DN50, DIN EN 10253-2.
Ende mit Schweißfase. Werkstoff P235GH oder P265GH,
Schweißnahtwertigkeit v = 1,0.

Die Reduzierung wird im Zuge der Montagearbeiten mittels einer Reduziermuffe nachisoliert.

Liefern und montieren
Menge: 2,000 Stk

**04.10.83 Klöpperboden DN125**
Klöpperboden DN125

Gewölbter Boden Klöpperform DIN 28011, niedriger zylindrischer Bord, zum Anschweißen an Rohrenden aus Stahl, mit V-Kante Außen, mit APZ 3.1

Klöpperboden DN125

liefern und montieren
Menge: 2,000 Stk

**04.10.84 Klöpperboden DN65**
Klöpperboden DN65

Gewölbter Boden Klöpperform DIN 28011, niedriger zylindrischer Bord, zum Anschweißen an Rohrenden aus Stahl, mit V-Kante Außen, mit APZ 3.1

Klöpperboden DN65

liefern und montieren
Menge: 2,000 Stk

**04.10.85 Klöpperboden DN50**
Klöpperboden DN50

Gewölbter Boden Klöpperform DIN 28011, niedriger zylindrischer Bord, zum Anschweißen an Rohrenden aus Stahl, mit V-Kante Außen, mit APZ 3.1

Klöpperboden DN50

liefern und montieren
Menge: 12,000 Stk

**04.10.86 Klöpperboden DN40**
Klöpperboden DN40

Gewölbter Boden Klöpperform DIN 28011, niedriger zylindrischer Bord, zum Anschweißen an Rohrenden aus Stahl, mit V-Kante Außen, mit APZ 3.1

Klöpperboden DN40
Menge: 14,000 Stk

**04.10.87 Klöpperboden DN32**
Klöpperboden DN32

Gewölbter Boden Klöpperform DIN 28011, niedriger zylindrischer Bord, zum Anschweißen an Rohrenden aus Stahl, mit V-Kante Außen, mit APZ 3.1

Klöpperboden DN32
Menge: 10,000 Stk

**04.10.88 Schraub-Endkappen DN 25 bis DN 50 liefern und montieren**
Je nach Angabe AG werden verschraubte Endkappen oder Klöpperböden im Haus angebracht, z.B.bei Entlüftungen

Schraub-Endkappen müssen längskraftschlüssig sein.

Hersteller: GEBO oder glw.

inkl. aller Nebenarbeiten
Menge: 4,000 Stk

*Hinweis: Schweißnahtprüfung nach FW 602*
Schweißnahtprüfungen sind zu protokollieren und
zusätzlich im Rohrbuch selbsterklärend zu vermerken.

**04.10.89 Dichtheitsprüfung mit Vakuumbrille ab DN 100**
Dichtheitsprüfung mit Vakuumbrille

einschließlich Gestellung aller Geräte und Hilfsmittel.
Gemäß Beschreibung als Sichtprüfung mit Vakuumbrille für Rohrleitungen der Nennweite ab DN 100.
Schweißnahtprüfungen sind zu protokollieren.
Menge: 50,000 Stk

**04.10.90 Dichtheitsprüfung mit Druckluft < DN 100**
Dichtheitsprüfung mit Druckluft

Gemäß Beschreibung als Sichtprüfung mit einem Druck von 0,2 bar für Rohrleitungen der der Nennweite < DN 100.
Schweißnahtprüfungen sind zu protokollieren.
Menge: 100,000 Stk

**04.10.91 Durchstrahlungsprüfung DN125**
Durchstrahlungsprüfung DN125

einschließlich Beurteilung gemäß Richtlinien
der AGFW FW 446

Nach Prüfung sind dem AG Prüfbescheinigungen in 3-facher Ausfertigung sowie Röntgenfilme 1-fach zur Verfügung zu stellen.

Dimension: DN150
Menge: 4,000 Stk

*Hinweis: Endkappe*
Endkappe

Schrumpfbare Abschottung aus gedehntem Polyäthylen oder Polyolefin zum Anbringen an freien Rohrenden innerhalb von Gebäuden oder Kanälen zum Schutz der stirnseitigen PUR-Schaumisolierung gegen Feuchte.

**04.10.92 Endkappe DN 65/160**
Endkappe DN 65/160

wie vor beschrieben, jedoch

Mediumrohr: 76,1 x 3,2 mm
Mantelrohr: 160 x 3,0 mm

Endkappe liefern, montieren und aufschrumpfen.
Menge: 2,000 Stk

**04.10.93 Endkappe DN 50/140**
Endkappe DN 50/140

wie vor beschrieben, jedoch

Mediumrohr: 60,3 x 3,2 mm
Mantelrohr: 140 x 3,0 mm

Endkappe liefern, montieren und aufschrumpfen.
Menge: 10,000 Stk

**04.10.94 Endkappe DN 40/125**
Endkappe DN 40/125

wie vor beschrieben, jedoch

Mediumrohr: 48,3 x 3,2 mm
Mantelrohr: 125 x 3,0 mm

Endkappe liefern, montieren und aufschrumpfen.
Menge: 14,000 Stk

**04.10.95 Endkappe DN 32/125**
Endkappe DN 32/125

wie vor beschrieben, jedoch

Mediumrohr: 42,4 x 3,2 mm
Mantelrohr: 125 x 3,0 mm

Endkappe liefern, montieren und aufschrumpfen.
Menge: 10,000 Stk

*Hinweis: Dichtungseinsatz druckwasserdicht*
Dichtungseinsatz zum Einbau in Kernbohrung und Futterrohr, dicht gegen drückendes Wasser,
Dichtung einseitig, besonders geeignet für u.a.
KMR

Dichtungseinsatz als nichtgeteilte Dichtung, doppelt dichtend,
temperaturbeständig von -10 Grad bis +100 Grad C
Die Kernbohrungswandung ist vor dem Einsetzen
des Dichtungseinsatzes zu konservieren.

**04.10.96 Dichtungseinsatz DA 160 druckwasserdicht**
Dichtungseinsatz DA 160 druckwasserdicht

wie vor beschrieben, jedoch

Für KMR-Einzelrohr
DN 65/160

Fabrikat Doyma o.glw.

liefern und gemäß Einbauvorschriften des Herstellers druckdicht montieren.
Menge: 2,000 Stk

**04.10.97 Dichtungseinsatz DA 140 druckwasserdicht**
Dichtungseinsatz DA 140 druckwasserdicht

wie vor beschrieben, jedoch

Für KMR-Einzelrohr
DN 50/140

Fabrikat Doyma o.glw.

liefern und gemäß Einbauvorschriften des Herstellers druckdicht montieren.
Menge: 10,000 Stk

**04.10.98 Dichtungseinsatz DA 125 druckwasserdicht**
Dichtungseinsatz DA 125 druckwasserdicht

wie vor beschrieben, jedoch

Für KMR-Einzelrohr
DN40/125 und DN 32/125

Fabrikat Doyma o.glw.

liefern und gemäß Einbauvorschriften des Herstellers druckdicht montieren.
Menge: 24,000 Stk

**04.10.99 AQUAGARD Grundierung**
(Curaflex® 1710),
zur Grundierung von Kernbohrungen
und zum Schutz des Bewehrungsstahles
vor Korrosion. Empfohlen ist die
Anwendungskombination mit
AQUAGARD Speziallack (1715)
Erzeugnis: AQUAGARD Grundierung
(Curaflex® 1710) 1,0 Liter

liefern und einbauen
Menge: 3,000 l

**04.10.100 AQUAGARD Speziallack**
(Curaflex® 1715),
zur Versiegelung von Kernbohrungen
und zum Schutz des Bewehrungsstahles
vor Korrosion in Kombination mit
AQUAGARD Grundierung (1710).
Das Material dringt tief in die
Kapillaren und Luftbläschen des
Betons ein und verschließt diese
dauerhaft.
Die Feuchtigkeitswanderung in der
Umgebung der Kernbohrung wird
unterbunden.
Erzeugnis: AQUAGARD Speziallack
(Curaflex®1715) 1,0 Liter

liefern und einbauen
Menge: 3,000 l

*Hinweis: Dehnpolster*
Dehnpolster

als Seitenpolster für Teilumhüllung liefern und einbauen. Der Bedeckungswinkel des Seitenpolsters muss bei 110° - 120° pro Dehnpolster liegen.

Zur Aufnahme der Längenänderungen durch wechselnde Betriebstemperaturen, im Zug- und Druckbereich von Dehnschenkeln und Abzweigen sowie bei Reduzierungen mit unterschiedlichen Manteldurchmessern, bestehend aus unverrottbarem, geschäumten Polyäthylen-Weichschaum, dauerelastisch und wasserabweisend, nagetierbeständig mit glatter Oberfläche, die das Eindringen von Wasser und Erdreich verhindert.

Die Dehnpolster sind gegen Eindringen von Sand mit einer allseitigen Umhüllung aus Laminat zu schützen.

Laminatumhüllung
als zusätzliche aufkaschierte äussere feste Randzone zur vollständigen Umhüllung des PEHD-Mantelrohres in geschlossener horizontal-ovaler Ausführung. Durch die Umhüllung entsteht kein Wärmestau und es wird das Einfließen von Sand zwischen Mantelrohr und Dehnpolster vermieden.

Dehnpolster liefern und thermisch beständig am PE-Mantel verkleben (aufflämmen). Dehnpolster sind fugenfrei anzuordnen und vollständig mit Laminat zu umhüllen.

Fertigungsbedingte Fugen sind mit einem breiten Gewebeklebeband dicht abzukleben.

**04.10.101 Dehnpolster-Teilumhüllung**
Dehnpolster-Teilumhüllung

wie vor beschrieben, jedoch

Größe I

für PE-Mantelrohr mit Da = 65 - 160mm
Ausführung als Seitenpolster + Laminat
Dehnpolsterlänge: 1000 mm
Dehnpolsterdicke: 40 mm

liefern und in Anzahl und Länge gemäß rohrstatischer Berechnung am KMR montieren und mit Laminat umhüllen
Menge: 424,000 m

**04.10.102 Dehnpolster-Teilumhüllung**
Dehnpolster-Teilumhüllung

wie vor beschrieben, jedoch

Größe II

für PE-Mantelrohr mit Da = 180 - 280mm
Ausführung als Seitenpolster + Laminat
Dehnpolsterlänge: 1000 mm
Dehnpolsterdicke: 40 mm

liefern und in Anzahl und Länge gemäß rohrstatischer Berechnung am KMR montieren und mit Laminat umhüllen
Menge: 148,000 m

**04.10.103 Rohrunterlagen**
Rohrunterlagen

dienen als Hilfsauflager der Rohrleitungen bis zu einem Mantelrohrdurchmesser von maximal 315 mm. Sie müssen im Gegensatz zu Kanthölzern vor dem Einsanden nicht entfernt werden. Rohrunterlagen bestehen aus extrudiertem FCKW-freien Hartschaum. Pro 6,00 m Rohrtrasse werden 3 Auflagerpunkte bzw. 3
Stück Unterlagen benötigt.

PU-Hartschaumbalken 0,1 x 0,1 x 1,0m

liefern und einbauen
Menge: 200,000 Stk

*Hinweis: Straßenkappen DVGW/AGFW geprüft*

**04.10.104 Straßenkappe Gusseisen GG, dämpfende Einlage, Größe 2 (Ausziehbar)**
Straßenkappe aus Gusseisen GG, mit dämpfender Einlage nach DIN 3582 - Größe 2, ausziehbare Ausführung (teleskop), DVGW geprüft nach DIN 3580, Aufschrift "FERNWÄRME"

Hersteller: '...................................'
Menge: 2,000 Stk

**04.10.105 Straßenkappe Gusseisen GG, dämpfende Einlage, Größe 3 (Ausziehbar)**
Straßenkappe aus Gusseisen GG, mit dämpfender Einlage nach DIN 3583 - Größe 3, ausziehbare Ausführung (teleskop), DVGW geprüft nach DIN 3580, Aufschrift "FERNWÄRME"

Hersteller: '...................................'
Menge: 12,000 Stk.

#### Bereich 04.20 Netzüberwachung

*Hinweis: Überwachungssystem*
K u n s t s t o f f m a n t e l r o h r
Vorbemerkungen:

EMS (European Monitoring System)

Das EMS dient der kontinuierlichen Überwachung der Gesamttrasse auf Durchfeuchtung und Leitungsschäden.
Im Verbundrohr werden werkseitig zwei blanke Cu-Drähte mit einem Querschnitt von je 1,5 mm² eingeschäumt. Ein Draht ist zur Unterscheidung galvanisch verzinnt. Beide Drähte sind verschleißfrei, korrosions- und temperaturfest. Das EMS eignet sich für umfangreiche, verzweigte und zu erweiternde oder/und zu unterteilende Rohrnetze mit zentralen Überwachungseinheiten oder Messpunkten.

Die Überwachung erfolgt bei EMS über die ohmsche Widerstandsmessung, zusätzlich wird eine Drahtschleifenmessung durchgeführt, eine Ortung erfolgt mittels der Impulsreflektometrie. EMS kann mit manueller oder automatischer Überwachungstechnik sowie mit der vollautomatischen digitalen Überwachungs- und Ortungshardware vernetzt werden. Die Ortungsgenauigkeit beträgt dabei 0,2 % +/-1m.

Folgende Fehler, die in Art und Intensität differenziert dargestellt werden, können mit dem EMS manuell oder automatisch geortet werden: Sensordrahtunterbrechung, Sensordraht-Rohr-Kontakt, Feuchtefehler und Mehrfachfehler.

Die Drähte sind während der Rohrmontage in 11.00- bzw. 13.00-Uhr Position auszurichten, der Farbcode muss dabei zueinander angeordnet werden, d.h. die Drahtpolung darf nicht wechseln. Gleichzeitig mit den Dämm- und Dichtarbeiten erfolgt die Montage bzw. Installation der Netzüberwachung ausschließlich durch das AGFW- und BFW-geprüfte werksgeschultes Personal.

**04.20.1 Verdrahtungsendstück**
Verdrahtungsendstück

zur Herstellung eines elektrisch und mechanisch
korrekten Anschlusses der Sensorschleife an jedem
Mediumrohrende bzw. als Haus- bzw. Schleifenendpunkt an
Kalibrierpunkten, Hausanschlüssen bzw. in Bauwerken,
oder als Verbindung der Meldeadern zu allen anderen
EMS-Systemkomponenten, pro Rohrleitungsende ein Stück.

Gemäß Beschreibung Verdrahtungsendstück liefern, einbringen, zum Einbauort transportieren und lagerecht montieren und verdrahten
Menge: 36,000 Stk

**04.20.2 Messprotokoll**
Messprotokoll

bzw. messtechnische Überprüfung der
Überwachungsabschnitte oder/und -schleifen mit
Protokollierung und Interpretation der Messwerte

erstellen und bei der Abnahme übergeben
Menge: 2,000 Stk

**04.20.3 Kabelausführung aus PE-Verbindungsmuffen - KAF**
Kabelausführung aus PE-Verbindungsmuffen - KAF

zur Herstellung einer druckwasserdichten und
zugentlasteten Sensordrahtausführung und zum
Einschweißen in das PEHD-Rohr von schweißbaren Muffen.
Bestehend aus einem 150 mm langen PEHD-Rohr Ø 63 mm,
PN 10. Zum Lieferumfang gehört eine Ringraumdichtung,
eine Schrumpfendkappe sowie zum Schutz gegen axiale
Bewegung eine Dehnungspolsterplatte 240 x 240 x 80 mm.

Zur ordnungsgemäßen Installation der KAF ist
zusätzlich je KAF-Paar (bei Vor- und Rücklauf) ein
Messpfahl oder je KAF-Stück eine
Kabelverbindungsdose bzw. -muffe vorzusehen!

Gemäß Beschreibung Kabelausführung liefern, einbringen, zum Einbauort transportieren und lagerecht montieren und verdrahten
Menge: 2,000 Stk

**04.20.4 Dokumentation Netzüberwachung**
Dokumentation

bestehend aus:
1. Übersichtsplan der Überwachungsabschnitte
2. Fühlerschleifenpläne, maßstäblich
3. Schleifen-Widerstandswerte
Grundlage der Dokumentation sind die
Revisionszeichnungen/Rohrbestandspläne,
Messprotokolle und Verdrahtungsskizzen

für den gesamten Leistungsabschnitt liefern
Menge: 1,000 Stk

#### Bereich 04.30 Primäranschluss (im Gebäude) Wärmeübergabestation

*Hinweis: Primäranschluß Übergabestation*
In Abhängigkeit der Anschlussdimension ist die primärseitige Versorgungsleitung innerhalb des Gebäudes bis zur Übergabestation pauschal anzubieten.

Diese Zuführung zwischen Kugelhahn und Übergabestation besteht im Einzelnen aus:

8m Rohrleitung DIN EN 10216-2, RSt 35.8 l
10 Stk. Rohrbögen DIN EN 10253-2, Bauart 3
8 Stk. Rohrschellen inkl. hitzebeständige,
schallhemmende Silikoneinlage
Erforderliche Schweißarbeiten

Die Begehung bei den jeweiligen Wärmekunden erfolgt an
einem durch den AG festzulegenden Termin.
Die Position wird je primärseitige Fernwärmenetzanbindung pauschal abgerechnet.

Die Kurzberichte sind den Dokumentationsunterlagen,
geordnet nach Abnahmestellen, in geforderter Anzahl
beizulegen. Diese Vorlagen sind beizulegen:
Vorlagen Primärseite:
- Schweißbestätigung
- Schweißprüfung
- Schweißerprüfbescheinigung
- Werkzeugnis Rohr
- Werkzeugnis Formteile
- Druckprotokoll

Die Montage enthält vollumfänglich das Einbringen und die
Primär Montage der betriebsfertigen Wärmenetz-Anschlussleitung (Verrohrung).

Verrohrung der kompletten Übergabestation
von den Fernwärmenetz-Kugelhähnen (Gebäudeeintritt)
bis zur Übergabestation.
8 m (= 4 Trassenmeter VL/RL) Rohrverbindung ohne Wärmedämmung

Bei mehr als 8 m primärseitige Anbindeleitungen werden zusätzliche und tatsächlich ausgeführte Rohrlängen gesondert nach Positionen nach örtlichen Aufmaß und auf Basis von nachvollziehbaren Abrechnungsplänen (Isometrieplänen) pauschal abgerechnet.
Die Verlegung der Wärmenetz-Anschlussleitung kann als
Hoch-, Sockel- oder/und Stützenleitung in aufgeständerter oder abgehängter Form erfolgen.

Primärseitige Anforderungen an die Schweißungen:

Die Schweißarbeiten dürfen nur von Schweißer ausgeführt werden die eine Prüfung nach EN 287-1 nachweisen können. Für Schweißarbeiten gilt die DIN EN 12732 "Schweißen im Rohrleitungsbau"
Die schweißtechnischen Qualitätsanforderungen nach DIN EN 729 Teil 3 sind zu erfüllen.
Die Schweißnahtvorbereitungen haben entsprechend nach DIN EN ISO 9692 Teil 1 zu erfolgen.
Das Arbeitsbaltt, "AGFW 446 Schweißnähte an Fernwärmerohrleitugen aus Stahl- Schweißen, Prüfen und Bewerten" ist einzuhlaten

Gasschweißungen sind bis zu Wanddicke von 4 mm zulässig.

Die Baustelleneinrichtung ist in den nachfolgenden Positionen mit einzuberechnen und wird nicht gesondert vergütet.

**04.30.1 Primärseitige Versorgungsleitung DN50 bis DN 65**
Primärseitige Versorgungsleitung DN50 bis DN 65

wie vor beschrieben, jedoch

Dimension: DN50 bis DN 65

Gemäß Beschreibung liefern, zum Einbauort transportieren, einbringen und lagerecht verlegen
Menge: 6,000 Psch

**04.30.2 Mehrlänge Fernwärmenetzanbindung DN 50 bis DN 65**
Primärseitige Versorgungsleitung DN50 bis DN 65

wie vor beschrieben, jedoch

Dimension: DN5 bis DN 65

Gemäß Beschreibung liefern, zum Einbauort transportieren, einbringen und lagerecht einbaue
Menge: 40,000 m

**04.30.3 Primärseitige Versorgungsleitung DN40**
Primärseitige Versorgungsleitung DN40

wie vor beschrieben, jedoch

Dimension: DN40

Gemäß Beschreibung liefern, zum Einbauort transportieren, einbringen und lagerecht einbauen
Menge: 14,000 Psch

**04.30.4 Mehrlänge Fernwärmenetzanbindung DN 40**
Mehrlänge Fernwärmenetzanbindung primär DN 40;
inkl. aller Formteile, Einbauteile, Klein- und Befestigungsmaterialien, Schweißmaterialien, etc.

Betriebsfertig liefern und montieren
Pauschale je m
Menge: 20,000 m

**04.30.5 Primärseitige Versorgungsleitung DN32**
Primärseitige Versorgungsleitung DN32

wie vor beschrieben, jedoch

Dimension: DN32

Gemäß Beschreibung liefern, zum Einbauort transportieren, einbringen und lagerecht einbauen
Menge: 10,000 Psch

**04.30.6 Mehrlänge Fernwärmenetzanbindung DN 32**
Mehrlänge Fernwärmenetzanbindung primär DN 32;
inkl. aller Formteile, Einbauteile, Klein- und Befestigungsmaterialien, Schweißmaterialien, etc.

Betriebsfertig liefern und montieren
Pauschale je m
Menge: 15,000 m

**04.30.7 Entlüftung "Gebäudeeinführung"**
Entlüftung "Gebäudeeinführung"

für Fernheizleitung vor Ort angefertigt,

Bestehend aus:
2m Rohr DN15, 21,3x3,2 DIN EN 10216-2, RSt 35.8 l,
3 Stk. Bögen DN15 90° DIN EN 10253-2, Bauart 3
1 Stk. Bogen DN15 30° DIN EN 10253-2, Bauart 3
2 Stk. Rohrschellen DN15 inkl. hitzebeständige,
schallhemmende Silikoneinlage
1 Stk. Kugelhahn DN15 mit beidseitigen Anschweißenden
Broen/ Ballomax
1 Stk. Aussengewinde - Rohrnippel DN15 mit Schweißende

Gemäß Beschreibung Entlüftung liefern, einbringen,
zum Einbauort transportieren und lagerecht einbauen

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Menge: 12,000 Stk

#### Bereich 04.40 IBN und Dokumentation

*Hinweis: Dokumentation Nahwärmenetz 1*
Der Auftragnehmer hat eine Dokumentation zu erstellen, welche die wesentlichen Ergebnisse des Bauablaufs, sowie alle relevanten Schriftstücke zu den Lieferungen und Leistugen für die einzelnen Gewerke beinhalten muss. Die Arbeiten zur Erstellung der Dokumentation sind mit Beginn der Baumaßnahme aufzunehmen und kontinuierlich während der gesamten Baumaßnahme und über die Bauzeit weiterzuführen.

Die Dokumetation ist in einer übersichtlichen und gewerkszugeordneten Gliederung zu erstellen. Für die Vollständigkeit der Dokumentation ist ausschließlich der Auftragnehmer verantwortlich, auch wenn Teile der Dokumentation von Sublieferanten, Subunternehmen oder vom Auftraggeber selbst beizustellen sind. Dem AG bzw. der Bauleitung ist die jeweils aktualisierte Fassung der Dokumentation im Rahmen der Jour-Fix Termine vorzulegen.

Die für die Prüfung der Schlussrechnung notwendigen Elemente der Dokumentation müssen bereits mit dem Einreichen der Schlussrechnung übergeben werden.

Die Dokumentationist auf Datenträger, sowie in Papierform, in deutscher Sprache, spätestens 3 Wochen nach Schlussabnahme einzureichen.

Die Struktur des Datenträgers entspricht der Struktur der Papierform. Anstelle von Registern sind auf dem Datenträger Unterordner zu erstellen.

Die Dokumentation ist mit der Recnung abzugeben und gilt in komplettem Umfang als Abrechnungsgrundlage.

Kommt der AN seiner Verpflichtung in dem vorgesehenen Zeitraum nicht nach, so kann der Auftraggeber ohne weitere Aufforderung an den AN die Arbeiten zur Fertigstellung der Dokumentation einem anderen Unternehmen in Auftrag geben. Die Aufwendungen hierfür, einschließlich Fertigstellung der Dokumentation geht ausnahmslos zu Lasten des AN.

Die Dokumentation ist je Trassenabschnitt abzugeben

Technische Dokumentation
Die Dokumentation muss folgende Informationen lückenlos enthalten:
+ Abnahmeprotokoll AG
+ Protokolle zu Druck-, Dichtheits- und Vakuumprüfung, Abnahmeprotokolle, Protokolle zur KMR-Nachisolierung, Vorspannung, Anboren und Dehnpolstereinbau
+ Ausbildungsnachweise des KMR-Nachisolierungspersonals
+ Schweißerzeugnisse,-prüfungen, Schweißvorschriften, Schweißnahtlisten
+ Schweißer- bzw. Facharbeiterzeugnisse zu PE-Mantelrohrverarbeitung
+ Filme zur Durchstrahlungsprüfungen der Schweißnähte. DieVorbereitung und Durchführung der Schweißnahtprozesse ist in aussagefähige Protokolle zu erfassen. Im Rahmen der Qualitätssicherung sind diese von der verantwortlichen Schweißaufsicht gegenzuzeichnen. ALlle zerstörungsfreien und zerstörenden Prüfungen auf der Baustelle bzw. im Pfrüflabor sind mit aussagefähigen Protokollen zu dokumentieren. Ggf. sin die Prüfstücke aufzubewahren bzw. dem AG auszuhändigen. Die geforderte Prüf- und Nachweisdokumentation ist vom Hersteller bzw, verantwortlichen Vorarbeiter, Aufsichtspersonal oder Prüfer zu erstellen,. Bei der Radiographischen Prüfung von Stahlschweißnähten sind die ausgewerteten Durchstrahlungsaufnahmen dem Auftraggeber auszuhändigen. Übergabe ungefaltet in passenden Kartonagen.
+ Protokolle zu den Durchstrahlungsprüfungen
+ Materialbescheinigungen und Zeugnisse zu Stahl-Rohrteilen und Armaturen
+ Übersicht zu den Materialbescheinigungen mit Objektzuordnung
+ Materialbescheinigungen: Material zu KMR-Muffen,-Rohren,-Schrumpfbändern, PUR-Schaum
+ Materialbescheinigung zu den PE-Rohren
+ Abrechnungsisometrien
+ Nahtplan mit Nummerierung und Herstellerdatum sowie Angaben zum Schweißer
+ Rohrnetz-Überwachung: Schleifenplan, Messprotokolle
+ Statische Berechnunggen zu Rohrleitungen und Konstruktionen
+ Bautagebuch (wöchentliche Abgabe bei AG)
+ Aufmaße in prüffähiger Form in Plan- und Listform nach LV-Positionen gegliedert
+ Technische Unterlagen u. Maßblätter aller eingebautenRohren, Formstücken, Einbauteilen und Armaturen
+ Abnahmeprotokoll der Bauleitung
+ Revisionspläne
+ Elektrisches Prüfprotokoll der Schutzmaßnahmen und Isolationswiderstand

*Hinweis: Dokumentation Nahwärmenetz 2*
Revisionsunterlagen gem. Leistungsverzeichnis für alle Bauleistungen aufstellen

Bauwerke
Die Ausführungszeichnungen werden nach Beendigung der Bauarbeiten unter Einbeziehung aller Änderungen und Prüfvermerken und einschließlich der Bestätigung, dass die Zeichnungen mit der Wirklichkeit übereinstimmen, zu Bestandsplänen.

Für Halterungen an Rohrbücken sind durch den AN zusätzlich Dokumentationsunterlagen anzufertigen. Sie müssen sämtliche Konstruktionsmerkmale der Halterungen mit Angabe der verwendeten Materialien sowie alle Angaben über den technischen Einbau enthalten.

Rohrtechnik
Der Auftragnehmer führt arbeitsbegleitend ein Rohrbuch mit den Rohrlängen, aus dem eindeutig die Zuordnung der Rohrlängen zu den Zeugnissen sowie die Zuordnung der Schweißnähte zu Schweißer und Protokoll der Nahtprüfung hervorgeht. Zu diesem Zweck sind die Schweißnähte vom Schweißer zu kennzeichnen und fortlaufend zu nummerieren. Als Anlage zum Rohrbuch sind Bestandspläne der Leitung mit Rohr- und Nahtnummer, Schusslängen und Einbauten zu erstellen. Das Rohrbuch ist dem AG auf Verlangen zur Einsicht vorzulegen. Folgende Unterlagen sind dem AG in dreifacher Ausfertigung, zweifach ausgedruckt jeweils in einem Sammelordner mit Inhaltsverzeichnis und einfach auf CD, spätestens vor Stellung der Schlussrechnung im Rahmen der Abnahme auszuhändigen:

- Abnahmeprotokoll Auftraggeber
- Protokolle zu Druck-, Dichtheits- und Vakuumprüfung, Abnahmeprotokolle, Protokolle zur KMR-Nachisolierung, Vorspannung, Anbohren und Dehnpolstereinbau
- Ausbildungsnachweise des KMR-Nachisolierungspersonals
- Schweißerzeugnisse, -prüfungen, Schweißvorschriften, Schweißnahtlisten
- Schweißer- bzw. Facharbeiterzeugnisse zu PE-Mantel- rohrverarbeitung
- Filme zur Durchstrahlungsprüfungen der Schweißnähte. Die Vorbereitung und Durchführung der Schweißnaht- prozesse ist in aussagefähige Protokolle zu erfassen. Im Rahmen der Qualitätssicherung sind diese von der verantwortlichen Schweißaufsicht gegenzuzeichnen. Alle zerstörungsfreien und zerstörenden Prüfungen auf der Baustelle bzw. im Prüflabor sind mit aussagefähigen Protokollen zu dokumentieren. Ggf. sind die Prüfstücke aufzubewahren bzw. dem Auftraggeber auszuhändigen. Die geforderte Prüf- und Nachweisdokumentation ist vom Hersteller bzw. verantwortlichen Vorarbeiter, Aufsichtspersonal oder Prüfer zu erstellen. Bei der radiographischen Prüfung von Stahlschweißnähten sind die ausgewerteten Durchstrahlungsaufnahmen dem Auftraggeber auszuhändigen.
Übergabe ungefaltet in passenden Kartonagen (lang und schmal)
- Protokolle zu den Durchstrahlungsprüfungen
- Materialbescheinigungen und Zeugnisse zu Stahl- Rohrteilen und Armaturen
- Übersicht zu den Materialbescheinigungen mit Objektzuordnung
- Materialbescheinigungen:
Material zu KMR-Muffen, -Rohren, -Schrumpfbändern, PUR-Schaum
- Materialbescheinigung zu den PE-Rohren
- Abrechnungs-Isometrien
- Schweißnahtplan mit Nummerierung und Herstellerdatum sowie Angaben zum Schweißer
- Rohrnetz-Überwachung: Schleifenplan, Messprotokolle
- Statische Berechnungen zu Rohrleitungen und Konstruktionen
- Bau-Tagesberichte
- Aufmaße in prüffähiger Form in Plan- und Listform nach LV-Positionen gegliedert
- Technische Unterlagen u. Maßblätter aller eingebauten Rohren, Formstücken, Einbauteilen und Armaturen
- Abnahmeprotokoll der Bauleitung
- Revisionspläne wie beschrieben
- Anlagenbeschreibung und Betriebshandbuch
- Elektrisches Prüfprotokoll der Schutzmaßnahmen (Erstprüfung) und Isolationswiderstand
- Konformitätserklärung der elektr. Schaltanlagen und gemäß Druckgeräterichtlinie

Fotodokumentation
Alle wichtigen Bauzustände sind mit Fotos zu dokumentieren. Die Aufnahmen müssen formatfüllend,
scharf und kontrastreich den Gegenstand der Aufnahmen darstellen. Die Bilder sind mit Beschriftung und dem Datum der Aufnahme zu versehen. Für die Fotodokumntation ist ein gesamtes Inhaltsverzeichnis der Bilder anzulegen. Die Fotodokumentation ist digital und in Papierform zu übergeben.

Prüfung und Freigabe der Ausführungsunterlagen
Für die statischen Prüfungen und die Freigaben zur Bauausführung sind mindestens 6 Wochen zu veranschlagen. Voraussetzung für diese Prüf- und Freigabezeiten ist, dass vollständige und richtige Unterlagen zur Prüfung und zur Baufreigabe vorgelegt werden. Unterlagen, auf die das nicht zutrifft werden als nicht prüfbar zurückgewiesen.

Ferner sind folgende Bestandsunterlagen, auf USB-Stick, mit Inhaltsverzeichnis versehen, zu liefern:

1. Bedienungsanweisungen, abgestimmt auf die ausgeführten Anlagen, mit Wartungsanweisungen und Wartungsintervallen
2. Anlagen- und Funktionsbeschreibungen, abgestimmt auf die ausgeführten Anlagen, mit Hinweisen auf eine wirtschaftliche Betriebsweise,
3. Gerätebeschreibungen, abgestimmt auf die eingebauten Geräte, mit Liefernachweis von Ersatzkomponenten,
4. detaillierte Wartungs- und Ersatzteillisten,
5. Kopien sämtlicher Prüfbescheinigungen und Werksatteste,
6. Protokolle über alle im Rahmen der Einregulierungsarbeiten durchgeführten Messungen.
7. ein für die Anlage abgestimmtes MSR-Pflichtenheft

**04.40.1 Dokumentation & Revisionsunterlagen/Pläne erstellen**
Dokumentation & Revisionsunterlagen und Pläne gemäß vorstehender Beschreibung erstellen und dem AG übergeben

Für den gesamten Leistungsumfang
Menge: 1,000 Psch

#### Bereich 04.50 Erstbefüllung und Druckprobe

*Hinweis: Lieferung VE Wasser, Spülen, Befüllen und Druckprobe*
Lieferung VE Wasser, Spülen, Befüllen und Druckprobe

Das Spülen und die Erstbefüllung erfolgt mittels VE-Wasser
Leitwert des Wassers 10 - 30µS/cm bei 25°C
PH-Wert 9,0 - 10,0; Sauerstoff O2 < 0,1 mg/l
Härte Erdalkalien < 0,02 mmol/l zulässig.

Das Arbeitsblatt AGFW FW 510 ist zu beachten!

Vor dem Füllen ist der gesamte Abschnitt mit dem doppelten Volumen der Rohrleitungen zu spülen. Dafür ist eine Pumpe mit einer Mindest-Förderleistung von 800 l/min und 8 bar zu verwenden. Die angegebene Menge an VE-Wasser  entspricht demnach dem dreifachen des Abschnittsvolumens.

Nach dem Füllen und sorgfältigem Entlüften der Leitung wird ein Druck von mind. 1,3-facher Betriebsdruck, am Tiefpunkt gemessen, aufgebracht.
Die eigentliche Druckprobe ist über einen Zeitraum von 24 Stunden durchzuführen.
Während des Füll-, Beruhigungs- und Prüfvorganges ist ein Druckschreibergerät anzuschließen.
Über diese Druckprüfung ist ein Protokoll anzufertigen, aus dem alle relevanten Parameter eindeutig hervorgehen.
Die Druckprobe hat im Beisein des AG oder seines Beauftragten zu erfolgen; das Protokoll ist vom AG gegenzuzeichnen.
Zur Durchführung der Druckprobe weisen wir außerdem auf die einschlägigen aktuellen Normen und Richtlinien hin.

Hierfür benötigte Baustelleneinrichtung, verkehrsrechtliche Anordnung und andere Vorkehrungen sind in die Position einzurechnen.

VE Wasser liefern, befüllen und Druckprobe

**04.50.1 Lieferung VE Wasser, Spülen, Befüllen und Druckprobe bis 15 m³**
Lieferung VE Wasser, Spülen, Befüllen und Druckprobe gemäß vorstehender Beschreibung bis 15 m³

VE Wasser liefern, Spülen, Befüllen und Druckprobe
Menge: 2,000 Psch

**04.50.2 Lieferung VE Wasser, Spülen, Befüllen und Druckprobe bis 26 m³**
Lieferung VE Wasser, Spülen, Befüllen und Druckprobe gemäß vorstehender Beschreibung bis 26 m³

VE Wasser liefern, Spülen, Befüllen und Druckprobe
Menge: 1,000 Psch

### Titel 05 Stundenlohnarbeiten Wärme

**Ausführungsbeschreibung 14 Ausführungsbeschreibung Stundenlohnarbeiten**
*Ausführungsbeschreibung Stundenlohnarbeiten*
Für alle außerhalb des Leistungsverzeichnisses anfallenden Arbeiten wird im Tagelohn nach folgenden Sätzen (alle Zuschläge bereits enthalten) abgerechnet. Für Ingenieure, Techniker und Schachtmeister wird kein Fahrzeug zusätzlich vergütet. Standzeiten werden nicht vergütet.

**05.1 Schweißfachingenieur/Ingenieur**
Schweißfachingenieur/Ingenieur
Ingenieur

Stundenlohnarbeiten durch Ingenieur auf Anordnung des AG ausführen,
der Verrechnungssatz für die jeweilige Arbeitskraft umfasst sämtliche Aufwendungen wie Lohn- und Gehaltskosten, Lohn- und Gehaltsnebenkosten, Zuschläge, lohngebundene- undund lohnabhängige Kosten, sonstige Sozialkosten, Gemeinkosten, Wagnis und Gewinn.
Menge: 2,000 h

**05.2 Techniker**
Menge: 2,000 h

**05.3 Fachvorarbeiter**
Vorarbeiter (mit Polierprüfung)
Stundenlohnarbeiten durch Fachvorarbeiter auf Anordnung des AG ausführen,
der Verrechnungssatz für die jeweilige Arbeitskraft umfasst sämtliche Aufwendungen wie Lohn- und Gehaltskosten, Lohn- und Gehaltsnebenkosten, Zuschläge, lohngebundene-und lohnabhängige Kosten, sonstige Sozialkosten, Gemeinkosten, Wagnis und Gewinn.
Menge: 25,000 h

**05.4 Facharbeiter**
Facharbeiter

Stundenlohnarbeiten durch Facharbeiter auf Anordnung des AG ausführen,
der Verrechnungssatz für die jeweilige Arbeitskraft umfasst sämtliche Aufwendungen wie Lohn- und Gehaltskosten, Lohn- und Gehaltsnebenkosten, Zuschläge, lohngebundene- und lohnabhängige Kosten, sonstige Sozialkosten, Gemeinkosten, Wagnis und Gewinn.
Menge: 30,000 h

**05.5 Helfer**
Helfer

Stundenlohnarbeiten durch Fachwerker/Helfer auf Anordnung des AG ausführen,
der Verrechnungssatz für die jeweilige Arbeitskraft umfasst sämtliche Aufwendungen wie Lohn- und Gehaltskosten, Lohn- und Gehaltsnebenkosten, Zuschläge, lohngebundene-und lohnabhängige Kosten, sonstige Sozialkosten, Gemeinkosten, Wagnis und Gewinn.
Menge: 30,000 h

**05.6 DIN-Schweißer inkl. Fahrzeug, Stromerzeuger, Geräte und Hilfsstoffe**
Menge: 40,000 h

**Ausführungsbeschreibung 15 Ausführungsbeschreibung Maschinenstundensätze, einschl.**
*Ausführungsbeschreibung Maschinenstundensätze, einschl. Bedienung und Betriebsstoffe*
Maschinenstundensätze, einschl. Bedienung und Betriebsstoffe.

Maschinen auf Anordnung des AG. einsetzen,
der Verrechnungssatz für die jeweilige Arbeitskraft umfasst sämtliche Aufwendungen wie Lohn-. und Gehaltskosten, Lohn- und Gehaltsnebenkosten, Zuschläge, lohngebundene und lohnabhängige Kosten, sonstige Sozialkosten, Gemeinkosten, .Wagnis und Gewinn. der Verrechnungssatz für das Gerät umfasst sämtliche Aufwendungen für den Betrieb, Gemeinkosten, Wagnis und Gewinn, mit Fahrer, Fahrwerk mit Bereifung,

**05.7 Mini - Bagger, bis 3,5 t**
*** gemäß Ausführungsbeschreibung 15
Menge: 20,000 h

**05.8 Hydraulikbagger, ab 3,5 t**
Hydraulikbagger einsetzen Fahrer, ab 3,5 t.

HydrauIikbagger, auf Anordnung des AG. einsetzen,
der Verrechnungssatz für die jeweilige Arbeitskraft umfasst sämtliche Aufwendungen wie Lohn-. und Gehaltskosten, Lohn- und Gehaltsnebenkosten, Zuschläge, lohngebundene und lohnabhängige Kosten, sonstige Sozialkosten, Gemeinkosten, .Wagnis und Gewinn. der Verrechnungssatz für das Gerät umfasst sämtliche Aufwendungen für den Betrieb, Gemeinkosten, Wagnis und Gewinn, mit Fahrer, Fahrwerk mit Bereifung, Löffelinhalt 1 bis 1,5 m³.
Menge: 25,000 h

**05.9 Radlader einsetzen Fahrer 37-55 kW**
Radlader einsetzen Fahrer 37-55 kW

Radlader auf Anordnung des AG einsetzen,
der Verrechnungssatz für die jeweilige Arbeitskraft umfasst sämtliche Aufwendungen wie Lohn- und Gehaltskosten Lohn- und Gehaltsnebenkosten Zuschläge Lohngebundene und lohnabhängige Kosten, sonstige Sozialkosten, Gemeinkosten, Wagnis und Gewinn. der Verrechnungssatz für das Gerät umfasst sämtliche Aufwendungen für den Betrieb, Gemeinkosten, Wagnis und Gewinn, mit Fahrer, Motorleistung 37 bis 55 kW.
Menge: 5,000 h

**05.10 LKW, bis 7,5 t**
*** gemäß Ausführungsbeschreibung 15
LKW
bis 7,5 t
Menge: 10,000 h

**05.11 LKW, 20-30 t**
LKW einsetzen Fahrer 20-30t

LKW, auf Anordnung des AG einsetzen, der Verrechnungssatz für die jeweilige Arbeitskraft
umfasst sämtliche Aufwendungen wie Lohn- und Gehaltskosten, Lohn- und Gehaltsnebenkosten, Zuschläge, Iohngebundene-und lohnabhängige Kosten, sonstige Sozialkosten, Gemeinkosten, Wagnis und Gewinn. der Verrechnungssatz für das. Gerät umfasst sämtliche Aufwendungen für den Betrieb, Gemeinkosten, Wagnis und Gewinn, mit Fahrer, Nutzlast 20 bis 30t.
Menge: 10,000 h

**05.12 LKW mit Ladedekran**
*** gemäß Ausführungsbeschreibung 15
Menge: 5,000 h

**05.13 Kombi für Sonderzwecke.**
*** gemäß Ausführungsbeschreibung 15
Kombi für Sonderzwecke usw.
Menge: 5,000 h

**05.14 Mehrzweckgerät (Dumper)**
*** gemäß Ausführungsbeschreibung 15
Menge: 5,000 h

**Ausführungsbeschreibung 16 Ausführungsbeschreibung Maschinenstundensätze, ohne Bed**
*Ausführungsbeschreibung Maschinenstundensätze, ohne Bedienung, einschließlich*
Maschinenstundensätze, ohne Bedienung, einschließlich Betriebsstoffe.

Auf Anordnung des AG einsetzen,

**05.15 Rüttelplatte bzw. Wackerstampfer**
*** gemäß Ausführungsbeschreibung 16
Menge: 10,000 h

**05.16 Kompressor mit Lufthammer**
*** gemäß Ausführungsbeschreibung 16
Menge: 20,000 h

**05.17 Pumpe zur Wasserhaltung inkl. Stromerzeuger**
*** gemäß Ausführungsbeschreibung 16
Menge: 5,000 h

**05.18 Fugenschneider**
*** gemäß Ausführungsbeschreibung 16
Menge: 10,000 h

**05.19 Stromaggregat**
*** gemäß Ausführungsbeschreibung 16
Menge: 5,000 h
